# HSB Drei Annen Hohne
Angebotsaufforderung (GAEB DA XML 3.0, DA83)
Projekt: 22394-01
Währung: EUR
Auftraggeber: Harzer Schmalspurbahnen GmbH, Friedrichstraße, 38855 Wernigerode, Ansprechpartner Strunge
Erstellt mit: GXML Toolbox V3.3 R20230829, iTWO_64 V25.0.650, 30.01.2026

## Hinweis:
Hinweis:
Alle Erschwernisse und Sicherungsmaßnahmen, die sich aus dem Umstand des Bahnbetriebes in den betroffenen Baubereichen und außerhalb der betriebsfreien Zeit (welche in der Baubeschreibung erläutert und aus den Plänen ersichtlich sind) ergeben, sind bei der Preisbildung des LVs zu berücksichtigen.Dies gilt auch für die Umsetzung eines vom AG angeordneten Sicherungskonzepts.Eine gesonderte Vergütung für diese Erschwernisse und Sicherungsmaßnahmen erfolgt nicht!

Gilt für alle Leistungen, welche im Lichtraumprofil der Bahn durchgeführt werden.

## 501 Bahnhof Drei Annen Hohne - Sanierung Bahnsteige 1+2
Datum: 30.01.2026
EP-Anteile: Löhne; Stoffe; Geräte; Sonstiges

### Bereich 1 Baustelleneinrichtung

#### Abschnitt 1.1 Baustelleneinrichtung

**1.1.10 Einrichten der Baustelle**
*** Pauschalposition
Einrichten der Baustelle und Vorhalten der für die
Leistungen des Auftragnehmers (AN) erforderlichen
Geräte und Unterkünfte einschl. Herstellen und
Unterhalten aller benötigten Baustraßen, sonstige
Platzbefestigungen, Wege, Zäune, Arbeits- und
Lagerplätze. Abschieben und seitliches Lagern von
Oberboden einschl. beseitigen von Aufwuchs im Bereich
der Einrichtungsflächen wird nicht gesondert vergütet.
Flächen beschaffen, sofern die vom AG zur Verfügung
gestellten Flächen nicht ausreichen. Geräte, Werkzeuge
und sonstige Betriebsmittel, die zur vertragsgemäßen
Durchführung der Bauleistungen erforderlich sind, auf
die Baustelle bringen, bereitstellen und soweit der
Geräteeinsatz inkl. Betriebsmittel nicht gesondert vergütet wird,
betriebsfertig aufstellen einschl. der dafür
notwendigen Arbeiten, die erforderlichen festen Anlagen
herstellen. Baubüros, Unterkünfte, Werkstätten,
Lagerschuppen und dergl., soweit erforderl.,
antransportieren, aufbauen und einrichten. Strom-,
Wasseranschluss stehen nicht zur Verfügung.
Fernsprechanschluss sowie Entsorgungseinrichtungen und
dgl. für die Baustelle, soweit erforderlich herstellen.
Kosten für Vorhalten, Unterhalten und Betreiben der
Geräte, Anlagen und Einrichtungen einschl. Mieten,
Pacht, Gebühren und dgl. werden für die Dauer der
Bauzeit mit dieser Pauschale vergütet. Dem Auftraggeber
(AG) ist innerhalb von 8 Tagen nach mündlicher
Auftragserteilung ein Baustellenplan zur Genehmigung
vorzulegen. Soweit nicht für bestimmte Leistungen (z.B.
Bedarfsleistungen) für das Einrichten der Baustelle
gesonderte Positionen im Leistungsverzeichnis enthalten
sind, gilt die Pauschale für sämtliche ausgeschriebenen
Leistungen der vorliegenden Verdingungsunterlagen. Ein
Umsetzen der Baustelleneinrichtung während der Bauzeit
wird nicht gesondert vergütet. Das mehrfache Anrücken -
bedingt durch den Bauablauf - führt nicht zu einem
mehrfachen Abrechnen dieser Position.
Menge: 1,000 psch

**1.1.20 Baustelleneinr. vorhalten**
Baustelleneinrichtung für sämtliche aufgeführte Leistungen, vorhalten

Baustelleneinrichtung der vorgenannten Position vorhalten
- inkl. Umsetzen und Berücksichtigung von Baubehinderungen
- inkl. Einhaltung der Verkehrssicherungspflicht über den
  kompletten Zeitraum der Baumaßnahme
- Dauer der Baustelle gem. Bauzeitenplan, der bei
  Angebotsabgabe seitens AN vorzulegen ist

Die Leistung umfasst ebenso Maßnahmen zur Staubverminderung.

Die Kosten für die Vorhaltung und den Betrieb der für die ausgeschriebene Maßnahme eingesetzten Baugeräte sind in die jeweiligen Einheitspreise einzurechnen.

In die Vorhaltung sind sämtliche Ver- und Entsorgungskosten der Baustelleneinrichtung für Strom, Wasser, Abwasser und Abfall einzurechnen.
Menge: 35,000 Wo
DIN276-1_08: 391
DIN276_18: 391

**1.1.30 Baustelle räumen, Flächen wiederherstellen**
*** Pauschalposition
Baustelle von allen Geräten, Anlagen, Einrichtungen und
dgl. räumen. Benutzte Flächen und Wege entsprechend dem
ursprünglichen Zustand herrichten. Soweit nicht für bestimmte Leistungen für das Räumen der Baustelle
gesonderte Positionen im Leistungsverzeichnis enthalten
sind, gilt die Pauschale
für alle Leistungen sämtlicher Abschnitte des Leistungsverzeichnisses.
Das mehrfache Abrücken - bedingt durch den
Bauablauf - führt nicht zu einem mehrfachen Abrechnen
dieser Position.
Menge: 1,000 psch
DIN276-1_08: 391
DIN276_18: 391

**1.1.40 Baustellensicherung**
*** Pauschalposition
Baustellensicherung
Für Bewachen, Beleuchtung und Absperrung der Baustelle
und aller zugehörigen Baustellenteile, einschließl.
Lieferung des Brennstoffes, für das Aufstellen,
mehrmaliges Umstellen gemäß dem Bauablauf, Vorhalten
und Abbauen von Verkehrszeichen, Verkehrseinrichtungen,
Sicherheits- und Schutzeinrichtungen im Bereich der
Baustelle und der einzelnen Baustellenteile,
entsprechend der StVO, den "Richtlinien für die
Sicherung von Arbeitsstellen an Straßen (RSA), der BOA
und den Unfallverhütungsvorschriften während der
gesamten Bauzeit.
Menge: 1,000 psch

**1.1.50 Baustelleneinrichtungsplan erstellen und fortschreiben**
*** Pauschalposition
*** EP-Aufgliederung gefordert
Baustelleneinrichtungsplan in Abstimmung mit dem AG und der örtl. BÜ erstellen und während der gesamten Bauzeit fortschreiben.
Menge: 1,000 psch
DIN276-1_08: 391
DIN276_18: 391

**1.1.60 Bauablaufplan erstellen und fortschreiben**
*** Pauschalposition
Detaillierten Bauablaufplan in Abstimmung mit dem AG erstellen und während der gesamten Bauzeit monatlich (als mpp +pdf)  fortschreiben.
Menge: 1,000 psch
DIN276-1_08: 391
DIN276_18: 391

**1.1.70 Verkehrsbehördliche Anordnung vorbereiten und einholen**
*** Pauschalposition
Vorbereitung und Einholung der Verkehrsbehördlichen Anordnung.
Die Einholung der Anordnung umfasst die Abstimmung und Koordinierung zur Verkehrssicherung mit den zuständigen Stellen.
Hierzu zählen auch, aber nicht ausschließlich:
- Das Erstellen von Verkehrszeichenplänen
- Die Einholung von Genehmigungen zur Nutzung u. a. für Schwerlasttransporte
- Ggf. das außer Kraft setzen und wieder in Kraft setzen vorhandener Verkehrsschilder
Die Anordnung ist dem AG zur Kenntnis vorzulegen.
Der AG wird diese Unterlagen nicht freigeben, der AN ist alleinig für die Richtigkeit und Vollständigkeit verantwortlich.
Der AG hält sich bei offensichtlichen Zweifeln vor, diese prüfen zu lassen. Sollte sich bei einer derartigen Prüfung herausstellen, dass die Unterlagen fehlerhaft oder unvollständig sind, sind die Kosten für die Prüfung vom AN zu tragen.
Menge: 1,000 psch
DIN276-1_08: 391

**1.1.80 Genehmigung für Absperrung und Nutzung Gehwege einholen**
*** Pauschalposition
Sicherungsmaßnahmen Verkehrswegeführung auch für Dritte.

Die Leistung beinhaltet das Einholen von verkehrsbehördlicher Anordnung und Nutzungserlaubnis der Gehwege inkl.:
- Planung Absperrungen, Verkehrszeichenpläne in Abstimmung
mit örtlicher Bauüberwachung
- Erstellung von Unterlagen zur Sondernutzungserlaubnis in Abstimmung mit örtlicher Bauüberwachung

Das Aufstellen und Vorhalten der Sicherungsmaßnahmen ist Gegenstand der nachfolgenden Positionen.

Maßnahmendauer: 35 Wochen

Anfallende Gebühren werden vom AG direkt geleistet bzw. sind auf Nachweis abzurechnen. Sie sind nicht in diese Position bzw. in die BE einzurechnen.
Menge: 1,000 psch
DIN276-1_08: 391

**1.1.90 Genehmigung für Umbau bzw. Erweiterung von Absperrungen einholen**
*** Pauschalposition
Leistungen wie in vorgen. Position, jedoch für Umbau bzw. Erweiterung auch für Dritte.
Menge: 1,000 psch
DIN276-1_08: 391

**1.1.100 Reinigung von Baustelleneinfahrten und Baustellenumfeld**
*** Pauschalposition
Kehrmaschine, Reinigungsgeräte etc. zum Entfernen der Verunreinigungen durch den Baustellenverkehr im Bereich von
Baustelleneinfahrten an öffentliche Straßen sowie innerhalb des
direkten Baustellenumfelds vorhalten, betreiben und warten für die Dauer der Baumaßnahme.

Reinigung: Dauer der gesamten Bauzeit
Menge: 1,000 psch
DIN276-1_08: 391

**1.1.110 Metallgitterzaun liefern, aufstellen und abbauen**
Metallgitterzaun liefern, aufstellen und nach Beendigung der Bauarbeiten abbauen und abtransportieren.
Mobil-Bauzaun als Metallgitterzaun, feuerverzinkt mit umlaufenden Stahlrohrrahmen und Vergitterung Abmessungen:
Breite: 3,50 m, Höhe: 2,00 m
Maschenweite: ca. 100/300 mm
Drahtstärke: senkrecht ca. 3,5 mm, waagerecht ca. 4,0 mm
Standrohre ø ca. 42 mm, waagerechte Rohre ø ca. 30 mm,
mit Haken und Ösen zur Verbindung der Zaunfelder untereinander.
Die Schutzzäune sind mit Schellen untereinander zu verbinden,
inkl. Aushebesicherungen. Der Bauzaun darf nur mittels geeignetem Werkzeug zu trennen sein, Verdrahten mit Baudraht o. ä. wird nicht akzeptiert.
Die Befestigung auf den Untergrund erfolgt mit geeigneten Betonfüßen.

Abrechnung: 75 % nach Aufbau, 25 % für Abbau
Menge: 196,000 lfm
DIN276-1_08: 391

**1.1.120 Metallgitterzaun vorhalten**
Metallgitterzaun der vorgen. Position vorhalten

Vorhaltezeit: 29 Wochen
Positionsmenge = Vorhaltemenge mal Vorhaltedauer
Menge: 5071,500 mWo
DIN276-1_08: 391

**1.1.130 Metallgitterzaun umsetzen**
Umsetzen von Metallgitterzaunabschnitten in Abstimmung mit der örtlichen Bauüberwachung und nach Vorgabe der Bauablaufplanung.
Menge: 157,500 lfm
DIN276-1_08: 391

**1.1.140 Bauzauntor, 2-flügelig, Höhe 2,00 m**
Bauzauntor, 2-flügelig, Höhe 2,00 m, Breite 6,00 m,
komplett, inkl. Ketten und Vorhängeschlösser,
liefern, aufstellen, vorhalten über gesamte Bauzeit und in Abstimmung mit der örtlichen Bauüberwachung und nach Vorgabe der Bauablaufplanung umsetzen.
Nach Beendigung der Bauarbeiten abbauen und abtransportieren.

Einzelabmessung je Flügel: B x H = 3,00 x 2,00 Meter
Menge: 2,000 Stck
DIN276-1_08: 391

**1.1.150 Beidseitige Leitbaken liefern, aufstellen und abbauen**
Beidseitige Leitbaken liefern, aufstellen und nach Beendigung der Bauarbeiten abbauen und abtransportieren.
Baken aus UV-beständigem, schlagzähem Kunststoff.
Leitbaken laut TL-Leitbaken 97, Träger- und Aufstellvorrichtungen mit den Abmessungen
1000 x 250 mm, 750 x 187,5 mm.
Sie bestehen aus einem Bakenblatt und einer Fußplatte und sind mit vollreflektierender Folie der Bauart Typ 1 oder höherwertig beklebt.
Grundmaterial bei beidseitigen Leitbaken hell z. B. rot/weiß.
Menge: 29,000 Stck
DIN276-1_08: 391

**1.1.160 Beidseitige Leitbaken betreiben und vorhalten**
Beidseitige Leitbaken der vorgen. Position zur Nutzung aller am Bau beteiligten Firmen betreiben und vorhalten.

Vorhaltezeit: 19 Wochen
Menge: 215,000 StkW
DIN276-1_08: 391

**1.1.170 Beidseitige Leitbaken umsetzen**
Umsetzen von beidseitigen Leitbaken in Abstimmung mit der örtlichen Bauüberwachung und nach Vorgabe der Bauablaufplanung.
Menge: 20,000 Stck
DIN276-1_08: 391

**1.1.180 Einseitigen Schrankenzaun liefern, aufstellen und abbauen**
Einseitigen Schrankenzaun liefern, aufstellen und nach Beendigung der Bauarbeiten abbauen und abtransportieren.
Schrankenzaun aus UV-beständigem, schlagzähem Kunststoff.
Breite ca. 2,00 m, Höhe ca. 1,00 m,
geprüft nach TL Absperrtechnik 97, entspricht den Vorschriften der ZTV-SA, Prüfnummer 333/04K, mit Folie Typ 1 oder höherwertig beklebt, mit Lampenadaptern.
Besteht aus einem einseitigen Schrankenzaun und dazugehörigen Fußplatten.
Grundmaterial bei einseitigem Schrankenzaun hell
z. B. rot/weiß.
Menge: 44,000 Stck
DIN276-1_08: 391

**1.1.190 Einseitigen Schrankenzaun betreiben und vorhalten**
Einseitigen Schrankenzaun der vorgen. Position zur Nutzung aller am Bau beteiligten Firmen betreiben und vorhalten.

Vorhaltezeit: Dauer der gesamten Bauzeit
Menge: 611,000 StkW
DIN276-1_08: 391

**1.1.200 Einseitigen Schrankenzaun umsetzen**
Umsetzen des einseitigen Schrankenzauns in Abstimmung mit der örtlichen Bauüberwachung und nach Vorgabe der Bauablaufplanung.
Menge: 42,000 Stck
DIN276-1_08: 391

**1.1.210 Warnleuchten liefern, installieren und abbauen**
Warnleuchten mit LED-Technik, zweiseitig, Optik Dm. 180 mm, mit Halter und Batteriekasten, für 2 x 6 Volt Batterien, inkl. Dämmerungsautomatik liefern, installieren und nach Beendigung der Bauarbeiten abbauen und abtransportieren.
Menge: 39,000 Stck
DIN276-1_08: 391

**1.1.220 Warnleuchten betreiben und vorhalten**
Warnleuchten der vorgen. Position zur Nutzung aller am Bau beteiligten Firmen betreiben und vorhalten.

Vorhaltezeit: 29 Wochen
Menge: 319,000 StkW
DIN276-1_08: 391

**1.1.230 Warnleuchten umsetzen**
Umsetzen von Warnleuchten in Abstimmung mit der örtlichen Bauüberwachung und nach Vorgabe der Bauablaufplanung.
Menge: 22,000 Stck
DIN276-1_08: 391

**1.1.240 Provisorische Bahnübergangsbefestigung einbauen, vorhalten und abbauen**
Provisorische Bahnübergangsbefestigung für Fußgänger und Fahrräder einbauen, vorhalten, instand halten und nach Beendigung der Bauarbeiten abbauen und abtransportieren.
Provisorische Bahnübergangsbefestigung behindert nicht den weiterhin bestehenden Gleisverkehr über die Befestigung.
Entspricht den Vorschriften der ASR A1.8,
rutschfeste Ausführung.

Breite: ca. 3,55 m
Vorhaltezeit: 21 Wochen
Menge: 20,500 m²
DIN276-1_08: 391

**1.1.250 Verkehrsschilder aufstellen und entfernen**
Verkehrsschilder (z. B. VZ 123 StVO, Arbeitsstelle) inkl. Betonfüße liefern, aufstellen, vorhalten über gesamte Bauzeit und in Abstimmung mit der örtlichen Bauüberwachung und nach Vorgabe der Bauablaufplanung umsetzen.
Nach Beendigung der Bauarbeiten abbauen und abtransportieren.
Menge: 17,000 Stck
DIN276-1_08: 391

**1.1.260 Schilder am Bauzaun anbringen und entfernen**
Schilder (z. B. VZ 1000-22 StVO, Fußgänger Gehweg rechts gegenüber benutzen) liefern, am Bauzaun befestigen, vorhalten über gesamte Bauzeit und in Abstimmung mit der örtlichen Bauüberwachung und nach Vorgabe der Bauablaufplanung umsetzen.
Nach Beendigung der Bauarbeiten abbauen und abtransportieren.
Menge: 6,000 Stck
DIN276-1_08: 391

**1.1.270 Transp. Lichtsignalanlage mit automat. Steuerung Typ C liefern, aufbauen und abbauen**
Transportable Lichtsignalanlage, temporär, mit automatischer Steuerung Typ C liefern, aufbauen und nach Beendigung der Bauarbeiten abbauen und abtransportieren.
Lichtsignalanlagen mit Signalsicherungen
und Verkehrsabhängigkeit Typ C,
TL Transportable Lichtsignalanlagen,
Programmierung wird gesondert vergütet,
Stromversorgung mit Batteriebetrieb,
Ausführung gemäß Verkehrszeichenplan.
Menge: 4,000 Stck
DIN276-1_08: 391

**1.1.280 Transp. Lichtsignalanlage mit automat. Steuerung Typ C betreiben und vorhalten**
Transp. Lichtsignalanlage mit automat. Steuerung Typ C der vorgen. Position zur Nutzung aller am Bau beteiligten Firmen betreiben und vorhalten.

Vorhaltezeit: 18 Wochen
Menge: 72,000 StkW
DIN276-1_08: 391

**1.1.290 Transp. Lichtsignalanlage mit automat. Steuerung Typ C umsetzen**
Umsetzen von transp. Lichtsignalanlage mit automat. Steuerung Typ C in Abstimmung mit der örtlichen Bauüberwachung und nach Vorgabe der Bauablaufplanung
und des Verkehrszeichenplans.
Menge: 4,000 Stck
DIN276-1_08: 391

**1.1.300 Programmierung der Lichtsignalanlage**
*** Pauschalposition
Programmierung der Lichtsignalanlage
auf Grundlage der Verkehrsplanung,
Ausführung gemäß Zeichnung.
Menge: 1,000 psch
DIN276-1_08: 391

**1.1.310 Temporäre gelbe Fahrbahnmarkierung, B = 12 cm, herstellen, entfernen und entsorgen**
Gelbe Fahrbahnmarkierung nach StVO, temporär,
Breite 12 cm, aus retroreflektierender Folie, Typ II,
Klasse Q2 (Qd größer gleich 100 mcd/m2/lx) DIN EN 1436,
Verkehrsklasse P7 (4000000 Radüberrollungen RPA),
Retroreflexion bei Trockenheit mind. Klasse R2 (RL größer gleich 100 mcd/m2/lx) DIN EN 1436,
Retroreflexion bei Feuchtigkeit mind. Klasse RW1 (RL größer gleich 25 mcd/m2/lx) DIN EN 1436,
herstellen, entfernen und fachgerecht entsorgen,
abgerechnet wird die Länge der Markierungsstriche,
Ausführung gemäß Verkehrszeichenplan.
Menge: 43,000 m
DIN276-1_08: 391

**1.1.320 Temporäre gelbe Fahrbahnmarkierung, B = 50 cm, herstellen, entfernen und entsorgen**
Gelbe Fahrbahnmarkierung nach StVO, temporär,
Breite 50 cm, aus retroreflektierender Folie, Typ II,
Klasse Q2 (Qd größer gleich 100 mcd/m2/lx) DIN EN 1436,
Verkehrsklasse P7 (4000000 Radüberrollungen RPA),
Retroreflexion bei Trockenheit mind. Klasse R2 (RL größer gleich 100 mcd/m2/lx) DIN EN 1436,
Retroreflexion bei Feuchtigkeit mind. Klasse RW1 (RL größer gleich 25 mcd/m2/lx) DIN EN 1436,
herstellen, entfernen und fachgerecht entsorgen,
abgerechnet wird die Länge der Markierungsstriche,
Ausführung gemäß Verkehrszeichenplan.
Menge: 24,000 m
DIN276-1_08: 391

#### Abschnitt 1.2 vorbereitende Baumaßnahmen

**1.2.10 Beweissicherung vor Baubeginn**
*** Pauschalposition
Bestandsaufnahme und Dokumentation
Vor Beginn des Bauvorhabens sind alle
offensichtlichen Schäden am Empfangsgebäude,
an den Fahrbahnen (inklusive der Einfassungen,
Rinnen, Entwässerungsgegenstände, Einbauten etc.),
Stellplätzen und den straßenbegleitenden
Gehwegen zu dokumentieren und mittels
Fotos (mit Datumseinsblendung) nachzuweisen.
Die Lichtbilder sind in digitaler Form mit
Digitalkamera
oder Videofile herzustellen. Das
Komprimierungsverhältnis
bzw. die Bildqualität ist so zu wählen, dass keine für
den
Sachverhalt wesentlichen Bildinformationen verloren
gehen.
Die Fotos oder Filme sind mit Stationsangabe  bzw.
Hausnummer zu Kennzeichnen. Die Dokumentation
ist in einer Mappe geordnet in mindestens 2
Ausfertigungen
zu erstellen. Zzgl. ist eine Ausfertigung digital auf
einem
mit dem AG abgestimmten Datenträger (CD oder DVD)
zu liefern.
Die Beweissicherung ist gemeinsam mit dem Eigentümer
vor Beginn und Ende der Baumaßnahme durchzuführen.
Menge: 1,000 psch
DIN276_18: 214

**1.2.20 Wurzelstöcke entfernen 10 bis 20cm**
Wurzelstöcke roden. Anfallendes Material geht in Verantwortung des Auftragnehmers über und ist fachgerecht zu entsorgen/zu verwerten; darüber ist ein entsprechender Nachweis zu erbringen.

Stammdurchmesser über 20 bis 40cm.
Stammdurchmesser wird an Schnittstelle gemessen.

Wurzelstocklöcher mit Boden verfüllen und standfest verdichten. Hierfür kann Boden verwendet werden, der bei Aushubarbeiten angefallen ist.
Menge: 10,000 St
DIN276_18: 214

**1.2.30 Büsche, Hecken usw. Roden im Bereich des rückzubauenden Parkplatzes**
Roden von im Bereich des rückzubauenden Parkplatzes befindlicher Sträucher, Büsche
und kleinerer Bäume bis 10 cm Stammdurchmesser, einschl.
Wurzelwerk oder im Boden verbliebene Stubben, die teilweise
in Leitungen eingewachsen sind.
Das anfallende Material geht in das Eigentum des AN über und
ist von der Baustelle zu entfernen.

Das Arbeiten in kleinen Abschnitten ist einzukalkulieren.
Menge: 30,000 m²
DIN276-1_08: 214
DIN276_18: 214

*Hinweis: LEITUNGSSICHERUNG / SUCHSCHACHTUNGEN*
LEITUNGSSICHERUNG / SUCHSCHACHTUNGEN
Schutz und Sicherung der Kabel / Leitungen, nach Wahl
des AN aufhängen oder unterstützen, gewählte
Konstruktion vorhalten und nach Abschluss der Arbeiten
wieder entfernen.
Die Sicherungsmaßnahmen sind während der gesamten
Bauzeit auf Funktionsfähigkeit zu prüfen und ggf.
instandzusetzen. Die Aufwendungen sind in die EP
einzukalkulieren.

**1.2.40 Boden Suchgraben lösen lagern verfüllen verdichten Sohlen-B 0,7-0,8m T bis 1,25m**
*** EP-Aufgliederung gefordert
Suchschachtung zum Auffinden von in Baufeld vorhandenen
Kabeln und Leitungen durchführen.

Boden für Suchgraben ab Geländeoberfläche zur Freilegung von Kabeln profilgerecht lösen, seitlich lagern, verfüllen, verdichten, mit teilgeböschten Wänden DIN 4124, Sohlenbreite über 0,7 bis 0,9 m, Aushubtiefe bis 1,75 m, Tiefe oberer Horizont des Homogenbereiches von 0 m,
 Mengenermittlung nach Aufmaß an der Entnahmestelle.
Menge: 40,000 m3
Leistungsbereichkatalog: 002
DIN276_18: 519

**1.2.50 Sicherung Kabelkreuzung**
Kabel aller Querschnitte, die den Kanalrohrgraben bzw. die
Baugrube kreuzen und freigelegt wurden, sind bis zur
Wiederverfüllung fachgerecht zu unterfangen bzw.
aufzuhängen, inkl. Lieferung und Vorhaltung aller erforderlichen
Materialien.
Das Freilegen der Kabel durch Handschachtung wird nicht
gesondert vergütet und ist in diesen Einheitspreis
einzukalkulieren. Weiterhin ist der fachgerechte
Wiedereinbau zu gewährleisten und mit einzurechnen.
Mehrere Kabel werden auf einer Kreuzungsbreite bis zu
80 cm als ein Stück vergütet.
In den Einheitspreis sind die Erschwernisse und
mögliche zeitliche Verzögerungen einzukalkulieren,
die dadurch verursacht werden können, dass die
zuständigen Versorgungsträger vor Ort erscheinen bzw.
die Kabel umgelegt werden müssen.
Menge: 10,000 St
DIN276_18: 211

**1.2.60 Sicherung Rohrleitungskreuzung**
Zulage Sicherung Rohrleitungskreuzung
Rohrleitungen bis DN 400, die den Kanalrohrgraben bzw. die
Baugrube kreuzen und freigelegt wurden, sind bis zur
Wiederverfüllung fachgerecht zu unterfangen, bzw.
aufzuhängen, inkl. Lieferung und Vorhaltung aller erforderlichen
Materialien.
Das Freilegen der Rohrleitungen durch Handschachtung wird
nicht gesondert vergütet und ist in diesen Einheitspreis
einzukalkulieren. Weiterhin ist der fachgerechte Wiedereinbau
zu gewährleisten und mit einzurechnen.
In den Einheitspreis sind die Erschwernisse und mögliche zeitliche
Verzögerungen einzukalkulieren, die dadurch verursacht
werden können, dass die zuständigen Versorgungsträger vor
Ort erscheinen bzw. die Leitungen umgelegt werden müssen.
Einzellänge der Kreuzung = Grabenbreite
Menge: 15,000 St
DIN276_18: 211

**1.2.70 Sicherung Kabel parallel**
Kabel aller Querschnitte, die in dem Kanalrohrgraben bzw.
der Baugrube freigelegt wurden, sind bis zur
Wiederverfüllung fachgerecht zu unterfangen bzw.
aufzuhängen, inkl. Lieferung und Vorhaltung aller
erforderlichen Materialien.
Das Freilegen der Kabel durch Handschachtung wird nicht
gesondert vergütet und ist in diesen Einheitspreis
einzukalkulieren. Weiterhin ist der fachgerechte
Wiedereinbau zu gewährleisten und mit einzurechnen.
Mehrere Kabel werden auf einer Kreuzungsbreite bis zu
80 cm als ein Stück vergütet.
In den Einheitspreis sind die Erschwernisse und
mögliche zeitliche Verzögerungen einzukalkulieren,
die dadurch verursacht werden können, dass die
zuständigen Versorgungsträger vor Ort erscheinen, bzw.
die Kabel umgelegt werden müssen.
Auf dem Baufeld befindet sich ein in Betrieb befindliches Mittelspannungskabel, welches teilweise oberirdisch am aufgehenden Mauerwerk einer Halle entlang geführt ist. Dieses Kabel kreuzt im weiteren Verlauf unterirdisch das Baufeld. Die Sicherung und evtl. notwendige Maßnahmen zum Schutz des Baupersonals (z.B. Organisation einer Abschaltung, ggf. Kreuzung an Samstagen) sind in diese Position mit einzurechnen.‑
Menge: 300,000 m
DIN276_18: 211

**1.2.80 Sicherung Rohrleitung parallel**
Rohrleitungen bis DN 200, die in dem Kanalrohrgraben bzw.der
Baugrube freigelegt wurden, sind bis zur Wiederverfüllung
fachgerecht zu unterfangen, bzw. aufzuhängen,
inkl. Lieferung und Vorhaltung aller erforderlichen Materialien.
Das Freilegen der Rohrleitungen in Handschachtung wird nicht
gesondert vergütet und ist in diesen Einheitspreis
einzukalkulieren. Weiterhin ist der fachgerechte Wiedereinbau
zu gewährleisten und mit einzurechnen.
In den Einheitspreis sind die Erschwernisse und mögliche
zeitliche Verzögerungen einzukalkulieren, die dadurch verursacht werden können, dass die zuständigen
Versorgungsträger vor Ort erscheinen bzw.die Leitungen
umgelegt werden müssen.
Menge: 50,000 m
DIN276_18: 211

**1.2.90 Hinderniss/Kabel beseitigen - 81190 -**
Hindernis im Boden nach Rücksprache mit dem Eigentümer
beseitigen aus Kabel, das Material wird Eigentum des AN
und ist zu beseitigen.
Menge: 10,000 m

**1.2.100 Hindernisse/Rohrleitung beseitigen - 81180 -**
Hindernis im Boden nach Rücksprache mit dem Eigentümer
beseitigen aus Rohrleitungen, das Material wird
Eigentum des AN und ist zu beseitigen.
Menge: 10,000 m

**1.2.110 Betonabbruch durchführen**
Betonabbruch auch in der Erde durchführen.
Betonabbruch, bewehrt abbrechen und zerkleinern.
Betonfestigkeitsklasse über C 20/25 bis C 45/55.
Abbruchmaterial wird Eigentum des AN und ist zu
beseitigen.
Menge: 2,000 m3

**1.2.120 Transportbeton X 0 nach EN 206**
Transportbeton X 0 nach EN 206,
Mindestdruckfestigkeitsklasse C 12/15, Ausbreitmaß F1,
Größtkorn 16 mm, frei Baustelle liefern und nach Angabe
der Bauleitung zur besonderen Verwendung, auch in
kleinen Mengen, einbauen, verdichten und nachbehandeln.
Menge: 2,000 m3

#### Abschnitt 1.3 Vermessung und Dokumentation

**1.3.10 Erstabsteckung durchführen**
*** Pauschalposition
Erstabsteckung durch zugelassenen Vermesser durchführen
und dokumentieren einschl. Vermarkung aller für die
Absteckung wichtigen Punkte im Baugelände sowie
Beschaffung amtlicher Lage-und Höhenfestpunkte.
Lagestatus: ETRS89 UTM Zone 32N Höhensystem: DHHN2016.
Menge: 1,000 psch
DIN276_18: 214

**1.3.20 Dokumentation**
*** Pauschalposition
Dokumentation

D er AN ist verpflichtet, zur Dokumentation des gesamten
B augeschehens aller Leistungen dieser Baumaßnahme,
schriftliche und fotografische Aufzeichnungen in einer Bauakte
zusammenzustellen.
Insbesondere die Fotodokumentation später nicht mehr
sichtbarer Bereiche ist mit hohem Detailgrad auszuführen und
VOR dauerhafter Unzugänglichkeit von Bauwerken direkt an die
Bauwüberachung zu übermitteln ( tagesaktuell per Mail,
Messenger) .
Die Bauakte ist nach Fertigstellung der Leistungen entsprechend nachfolgend beschriebenen Inhaltes zusammenzustellen und spätestens 4 Wochen nach Abnahme an die Bauüberwachung zu übermitteln:

N eben einer Fotodokumentation, i n der alle wichtigen
Montagemaßnahmen, i nsbesondere im unterirdischen Raum
darzustellen sind, muss die Bauakte folgendes beinhalten :
1- f ach:
- Bautagesberichte des AN mit Angaben über die
ausgeführten A rbeiten, Anzahl und Namen des Montagepersonals, A ngaben zur Witterung.
- vom AN beizubringende Bescheinigungen wie z . B .
Nachweise zur Fachkunde, Entsorgungsnachweise
2- f ach:
- Technische Daten der Materialien
- Geprüfte Statiken und Nachweise aller Baugruppen
- Lieferscheine
- Konformitätserklärungen
- Sonstige Bescheinigungen und Erklärungen auf gesetzlicher Grundlage
- Dokumentation in deutscher Sprache
- Hersteller- / Liefererdokumentation in Originalform, keine Kopien
- Verdichtungsnachweise ( nach zuvor erfolgter Abnahme der
verdichteten Flächen während des Bauaublaufs)
Die Erstellung der Verdichtungsnachweise müssen im Bauablauf angemeldet werden und werden ggf. d urch die örtliche Bauüberwachung begleitet . Nach Bestätigung der öBü sind die Verdichtungsnachweise der Bauakte hinzuzufügen .
- Verlegepläne
- Auswertung Dichtheitsprüfung,  ruckprüfung
Weiterhin sind die ausgeführten Leistungen als CAD -
Bestandspläne in 3D maßstabslos und nach DIN 2 425 Teil 4
als Papier- u nd pdf- Pläne im Maßstab 1 :100 bzw. 1 :200
darzustellen und als Original auf Datenträger und drei Kopien zu
liefern . Der geforderte Inhalt der Bestandpläne ist unter dem Kapitel Betandsvermessung gelistet.
Es gilt die ZTV - C AD .1550
Menge: 1,000 psch
DIN276_18: 599

**1.3.30 Absteckung Haupt- und Festpunkte**
*** Pauschalposition
Durchführung der notwendigen Vermessungs- und
Absteckungsarbeiten in Vorbereitung für die
Bauausführung sämtlicher Leistungen der Gleis- und
Tiefbauarbeiten. Absteckung der Projekthauptpunkte,
Höhen- und Lagefestpunkte. Anfertigen von Absteckrissen
bzw. Abstecklisten mit Übergabe an die Baustelle und
Bauleitung. Die Sicherung der Punkte während der
Bauphase obliegt der Baufirma.
Menge: 1,000 psch

**1.3.40 Verdichtung der Projekthauptpunkte**
*** Pauschalposition
Durchführung der notwendigen Absteckungs-, Vermarkungs-
und Sicherungsarbeiten im Rahmen für die Bauausführung
sämtlicher Leistungen der der Gleis- und
Tiefbauarbeiten. Verdichtung der Projekthauptpunkte,
Höhen- und Lagefestpunkte. Anfertigen von Absteckrissen
bzw. Abstecklisten mit Übergabe an die Baustelle und
Bauleitung. Die Sicherung der Punkte während der
Bauphase obliegt der Baufirma.
Menge: 1,000 psch

**1.3.50 Erstellung von Abnahmeunterlagen Gleis**
*** Pauschalposition
Erstellung von Abnahmeunterlagen Erstellung von
Abnahmeunterlagen, Erarbeitung und Aufstellung aller
relevanten Nachweise für die Abnahme nach Obri-NE.
Einschl. Pfeilhöhendiagramm, Spur- und Überhöhungstabellen (Abstand 3 m). Schreibnachweise für
Schlussschweißungen etc.
In 5-facher Ausfertigung.
Menge: 1,000 psch

**1.3.60 Einsatz Vermessungsingenieur**
460_1/1020 Vermessungsingenieur Einsatz eines
Vermessungsingenieurs für Bürotätigkeiten / Innendienst
auf Anforderung der örtlichen Bauleitung für nicht
vorhersehbare Leistungen. Incl. PC- und
Softwarebenutzung. Einschl. aller Nebenleistungen.
Menge: 5,000 h

**1.3.70 Vermesser**
Vermesser Einsatz eines Vermessers incl. Gerät und CAD
auf Anforderung der örtlichen Bauleitung für nicht
vorhersehbare Leistungen. Einschl. aller
Nebenleistungen.
Menge: 5,000 h

**1.3.80 Vermessungstrupp**
Vermessungstrupp, bestehend aus einem Vermessungsingenieur und einem Vermessungstechniker, einschl. der
erforderlichen Geräte, Vermessungsbus, incl. An- und
Abfahrtskosten.
Menge: 5,000 h

**1.3.90 Bestandsvermessung durchführen**
*** Pauschalposition
Ausfertigung von thematischen Lageplänen M 1:500
(M 1:250) nach Fertigstellung der Gesamtleistung
entsprechend der Ausführungsunterlagen.
Alle wichtigen topgraphischen Einzelheiten sind mit
einzumessen. Weiterhin sollen Grundstücksgrenzen,
Bordsteinkanten, Flurstücksnummern, Straßennamen,
nähere Bezeichnung von Gebäuden, Höhenfestpunkte
usw. enthalten sein. Fehlende Gebäude sind zu ergänzen
Die Lage der Leitungen ist von eindeutig bestimmten,
möglichst dauerhaften Bezugspunkten anzugeben.
- Bestandslageplan Straßenbau:
* Straßenhauptachse mit Lage- und höhenmäßiger Angabe
  von mindestens 2 Punkten im Lagestatus ETRS89
* Begrenzungslinien unterschiedlicher Verkehrsflächen
  (Fahrbahn, Gosse, Borde, Randstreifen) einschl.
  Höhenangabe der Oberkanten aller Hauptpunkte der
  Verkehrsflächen (Fahrbahn, Gehbahn, Einfahrten) in den
  Querprofilen entsprechend der Ausführungsunterlagen
* Angabe der Befestigung (bei Pflaster die Farbe)
* Lichtraumprofile an Engstellen oder an Bauwerken
* Beschilderung und Markierung
* Beleuchtungsmasten einschl. Kabel
* Darstellung der Querneigungen der Fahr- und Gehbahn
Bestandslageplan Regen- / Schmutz- und Kabelanlagen:
* nach DIN 2425 einschl. Schächte und Leitungen nach
Lage und Höhe mit den erforderlichen Details
* Darstellung der Formstücke, Schächte und
  Anschlußleitungen,
* Höhen im System DHHN2016 für
* Lage
- Deckelhöhe
- Schachtsohle
- Sohlhöhe einmündender Rohre
- Rohrnennweiten
- Materialart
Die vorstehenden Daten sind nur eine beispielhafte
Auswahl der lt. DIN 2425 geltenden Forderungen.
Der Bestandslageplan ist jeweils 4-fach als
* Kopie
und 2 -fach
* auf CD im DGN-, DWG- oder DXF- Format sowie im
PDF-Format zu übergeben
ein Bestandsplan mit allen Informationen der
thematischen Pläne als Plot auf Papier.
Menge: 1,000 psch
DIN276_18: 599

**1.3.100 Schlussdokumentation**
*** Pauschalposition
Zusammenstellung und Übergabe einer vollständigen Schlussdokumentation zur Abnahme der Bauleistung.

Die Schlussdokumentation ist wesentlicher Bestandteil des Auftrages und vor Abnahme der Gesamtleistung zu übergeben.

Die Schlussdokumentation hat folgende Inhalte aufzuweisen:

- Anlagendaten & -liste gem. Muster
- stat. Berechnungen, rechn. Nachweise
- Werkplanung, Ausführungspläne
- Herstellerverzeichnis
- bauaufsichtliche Zulassungen
- Lieferscheine
- Fotodokumentation
- Kopie des Prüfbuches
- Sachverständigen-Prüfungen
- Abnahmeprotokolle, Mangelfrei- und Fertigstellungsmeldung
- Entsorgungsnachweise
- Einweisungsprotokolle
- Gefahrenhinweise
- Fachunternehmererklärung
- Fachbauleitererklärung
- Übereinstimmungsbestätigung
- Konformitätserklärung
- Produktdatenblätter
- Einbauanleitung
- Betriebsanleitung
- Pflegeanleitung
- Bautagesberichte unterzeichnet durch die Bauüberwachung

Die Schlussdokumentation ist gemäß dem in der Anlage übergebenen Inhaltsverzeichnis zu erstellen. Die digitale sowie analoge Ordnerstruktur hat diesem Inhaltsverzeichnis ebenfalls zu entsprechen. Für die enthaltenen digitalen Dokumente sind eindeutige Dateinamen zu vergeben, welche den Inhalt des Dokuments zweifellos beschreiben. Übermäßig lange Dateinamen sind zu vermeiden.

Die Unterlagen sind 1-fach auf einem Datenträger zu übergeben.
Menge: 1,000 psch

#### Abschnitt 1.4 Kontrollprüfungen

*Hinweis: Hinweis zu den nachfolgenden Positionen:*
Die nachfolgenden Positionen kommen nur bei
Kontrollprüfungen durch den AG zur Abrechnung.Die
Schichtdickenmessungen sind durch ein unabhängiges
Labor durchzuführen. Die Aufwendungen für die
Eigenüberwachungsprüfungen des AN sind Nebenleistungen und in die Einheitspreise einzurechnen.
Die angebotenen Einheitspreise für die Hilfsleistungen
für Kontrollprüfungen gelten unabhängig von der abgerechneten Menge.

**1.4.10 Belastungsfahrzeug bereitstellen**
StL-Nr. 10101707
Belastungsfahrzeug als Gegengewicht (z.B. ausreichend
beladener Lkw) für Plattendruckversuch bei
Kontrollprüfungen bereitstellen.
Menge: 4,000 h
DIN276_18: 542

**1.4.20 Kontrollprüfung Tragschicht Verformungsmodul statischer Lastplattendruckversuch**
*** EP-Aufgliederung gefordert
STLB-Bau 2019-10 080
Kontrollprüfung ZTV-LW auf besondere Anordnung des AG für Tragschicht ohne Bindemittel Prüfung für Verformungsmodul, mit statischem Lastplattendruckversuch DIN 18134.
Menge: 12,000 St
Leistungsbereichkatalog: 080
DIN276_18: 542

**1.4.30 Dynamischer Plattendruckversuch**
Durchführung eines dynamischen Plattendruckversuchs
mit einer leichten Fallplattenach TP BF-StB als
Kontrolluntersuchung des AG
einschl. Stellen eines Gerätes, Personal und
Auswertung und Umrechnung auf EV2- Wert.
Abrechnungseinheit: St durchgeführter Plattendruckversuch incl. Auswertung.
Auf der oberen Tragschicht ist ein Ev2-Wert von
80 MN / m² gefordert.
Menge: 8,000 St
DIN276-1_08: 524
DIN276_18: 542

**1.4.40 Probefeldaufbau für statischen Plattendruckversuch**
Vor Beginn der Bauarbeiten ist ein Probefeldbau mit dem geplanten Verfahren zur Baugrundverbesserung durchzuführen.

Einschl. herrichten des Untergrundes mit dem gewählten Verfahren zur Baugrundverbesserung.,

Das Feld ist in für die Durchführung der Probe
ausreichender Größe anzulegen.
Abrechnungseinheit: St hergestelltes Probefeld

Auf der OK Erdplanum ist ein Ev2-Wert von
45 MN / m² gefordert.
Menge: 1,000 St
DIN276-1_08: 524
DIN276_18: 534

**1.4.50 Kontrollprüfung Asphaltbeton Einbaudicke**
*** EP-Aufgliederung gefordert
STLB-Bau 2023-10 080
Kontrollprüfung ZTV Asphalt-StB auf besondere Anordnung des AG, für Asphaltbeton, Prüfung der Einbaudicke durch elektromagnetisches Verfahren.
Menge: 4,000 St
Leistungsbereichkatalog: 080
DIN276-1_08: 522
DIN276_18: 532

**1.4.60 Verdichtungskontrolle des Planum**
Verdichtungskontrolle des Feinplanums,
über die Eigenüberwachung hinaus auf Weisung des AG,
gemäß ZTV E -S tB 09 und DIN 18134, Plattendurchmesser 300 mm gem. P unkt 7.3 der DIN, von einer nach RAP Stra
anerkannten Prüfstelle unter Beachtung von Punkt 6.4.3 der
D IN ausführen lassen. über die Eigenüberwachung hinaus, auf
Weisung der Bauleitung mit geeignetem Prüfverfahren gemäß
Vorbemerkungen durchführen .
D ie Ergebnisse sind in 3- f acher Ausfertigung der
Bauleitung zu übergeben. Eventuell notwendig werdende
Nachverdichtungen gehen zu Lasten des AN . Es werden nur
die Versuche vergütet, die eine ausreichende
Verdichtung aufweisen .
In den Einheitspreis sind alle erforderlichen Aufwendungen wie
d ie An- u nd Abfahrt, d as Gerät, P ersonal, d er Auf- u nd Umbau,
das Umsetzen der Geräte, das Einmessen der Prüfpunkte
s owie die Gestellung der Gegengewichte ( z . B . ein beladener
Dumper) u nd sonstige Nebenleistungen einzurechnen .
Menge: 8,000 St
DIN276_18: 532

**1.4.70 Bohrkern Tiefe 10 bis 15cm entnehmen**
Bohrkern für Kontrollprüfungen nach Angabe des AG entnehmen und durch ein unabhängiges Labor prüfen lassen. Bohrloch fachgerecht verfüllen.
Bohrkerndurchmesser 15 cm.
Bohrtiefe über 10 bis 15 cm.
Material = Asphaltschicht.
Verfüllmaterial = Asphalt. Material verdichten.
Menge: 1,000 St
DIN276_18: 532

**1.4.80 Untersuchung Abfalldeklaration**
*** EP-Aufgliederung gefordert
Untersuchung zur Abfalldeklaration nach LAGA-Merkblatt 20, Tabelle II.1.2-1 Mindestuntersuchungsprogramm für Boden bei unspezifischem Verdacht, Untersuchung im Eluat und Feststoffen aus Haufwerken.
Menge: 4,000 St
Leistungsbereichkatalog: 087
DIN276-1_08: 396
DIN276_18: 396

**1.4.90 Kanalreinigung DN100 bis DN400**
*** EP-Aufgliederung gefordert
Entwässerungsleitung zur Vorbereitung auf die Kameradurchfahrung im Hochdruckspülverfahren reinigen.
Räumgut vorentwässern.
Rohr DN 150 bis DN 400
Räumgut nach Wahl des AN verwerten.
Menge: 385,000 m
DIN276_18: 551

**1.4.100 Schächte DN 1000 im HD-Spülverfahren reinigen**
Schacht/Bauwerk zur Vorbereitung auf die Kameradurchfahrung im Hochdruckspülverfahren reinigen,
Räumgut vorentwässern
Ablagerungen 'Baurückstände',

Wasser liefern.
Schacht DN 1000
Räumgut nach Wahl des AN verwerten.
Menge: 13,000 St
DIN276_18: 551

**1.4.110 Dichtheitsprüfung Kanäle mit Luft nach Fertigstellung DN100 bis 1000**
Entwässerungsrohrleitung auf Dichtheit nach DIN EN 1610
prüfen. Erforderliche Verankerungen und Rohrverschlüsse
herstellen und beseitigen. Notwendigen Füllstoff liefern und ableiten.
Vorhalten und Betreiben sämtlicher Geräte und Hilfsmittel (Absperrelemente, Kompressor, Befülleinrichtung, Druckmesseinrichtung)
Protokollierung und Dokumentation der Messdaten
Prüfdruck gem. DIN EN 1610 / ATV-DVWK-A 139
Rohr DN 150 bis DN 650
Termine:
Information an den AG mind. 3 Werktage vor Ausführung.
Menge: 385,000 m
DIN276_18: 551

**1.4.120 Schächte prüfen bis DN1500**
Schacht auf Dichtheit prüfen
Schachttiefe bis 2m
Verfahren gem. DIN EN 1610, 13.3 mit Wasser
Protokollierung der Überprüfung
erforderliche Angabe: Wasserzugabe wie in DIN EN 1610, 13.3 beschrieben
Termine:
Information an den AG mind. 3 Werktage vor Ausführung.
Ausführung vor Herstellung des Straßenaufbaus, d.h. nach Grabenverfüllung bis Planum Straßenunterbau.
Übergabe an den AG spätestens 1 Woche vor der Abnahme.
Menge: 13,000 St
DIN276_18: 551

*Hinweis: Kanalinspektion mit Videokamera*
Die Inspektionsdatenfassung der Kanäle hat generell nach den Vorgabend der DIN E 1 3508-2, d em DWA- M erkblatt M 1 49-2 (Zustanderfassung und B eurteilung von Entwässerungssystemen außerhalb von Gebäuden /
Kodiersystem für die optische Inspektion) und dem ATV- D VWK Merkblatt M 150-1 (Datenaustauschformat / Zustanderfassung) zu erfolgen .
Die Kamera ( auch Miniatur- Kamera für DN kleiner DN 200 ) hat an eine computerunterstützte Farbfernsehanlage mit automatisch eingeblendeter Distanzmessung, Dateneinblendegerät mit digitaler Bildspeicherung
angeschlossen zu sein. Das Objektiv muss freischwenkbar sein, um vom Hauptkanal aus in die Anschlüsse zu sehen.
Alle Anschlüsse sind anzuschwenken, zu fokussieren und gut
auszuleuchten .
Die Untersuchung hat immer in Fließrichtung zu erfolgen. Im Zweifelsfall müssen Wiederholungsbetrachtungen oder weitgehende Untersuchungen vorgenommen werden.
Dies wird nicht gesondert vergütet und ist in die EP einzurechnen.
Bei verschmutzten Leitungen sind diese zu säubern und nochmals zu untersuchen. Diese Leistungen werden nicht gesondert vergütet und sindi n die EP einzurechnen.
E s müssen die wichtigsten Kenndaten wie Untersuchungsdatum, - zeit ,und Ort, Objektbezeichnung, Stationierung, Fotonummer, Timecode, ggf. Schadenkürzel des Videorecorders eingeblendet werden. Zusätzlich sind Geräte vorzuhalten, die das Abspeichern der Untersuchungsdaten durch direkten Datentransfer aus dem Kamerawagen mittels CD- ROM/ DVD in eine Datenbank ermöglicht.
Erstellte Videos sind zu digitalisieren und auf DVD abzuspeichern ( Format M PEG 4) .
Die Fotodokumentationen sind auf entsprechend geeigneten Datenträgern (CD, DVD ) zu übergeben .
Die Datenträger sind in die EP mit einzukalkulieren.
Beschriftungen der Datenträger sind vor Ausführung mit dem AG abzustimmen.
Der EP beinhaltet die Bedienung durch 2 Personen: Fahrer und TV - Untersucher.

**1.4.130 Kamerabefahrung neue Kanalisation**
Kameradurchfahrung von Entwässerungsrohrleitungen ausführen. Auf Schadstellen untersuchen und auf
Datenträger dokumentieren. Datenträger dem AG
übergeben.
Rohr bis DN 650
Leitung vor Inbetriebnahme prüfen.
Das Aufnehmen der Daten erfolgt Haltungsweise, d.h. jede einzelne Haltung wird als eigenständige Datei abgespeichert.
Benennung in Fahrtrichtung: StartSchacht_EndSchacht.Dateiformat
Die Haltungsuntersuchungsdaten sind in digitaler Form als haltungsweise abgespeicherte Dateien zu dokumentieren.
Ein geeignetes Sichtprogramm (Player) ist lizenzfrei auf demselben Medium abzulegen, welches durch eine zusätzliche im ASCII Format gespeicherte Datei der Untersuchungsdaten ein sekundengenaues Anspringen der einzelnen Stationen ermöglicht. Der Player muss außerdem eine Suchmöglichkeit nach einzelnen Stationen bieten.
Die Abspeicherung hat nach der vorgegebenen Schnittstellenbeschreibung ATV-DVWK-M 150 im xml-Format zu erfolgen
Die erfassten Daten müssen so übergeben werden, dass sie ohne zusätzliche Programmanpassung in das Kanalinformationssystem S&K Tiffany eingelesen werden können.
Die Daten sind in Fließrichtung geordnet abzulegen. Als Identifikationskennzeichen für die Haltungsstammdaten dient die Start- und Endschachtnummer.
Die Speicherung der Daten erfolgt gemäß der DIN EN 13508-2 in Verbindung mit dem Merkblatt DWA-M 149-2 (Dez 2013), dem ATV-DVWK-M 150 und den Vorgaben des AG entsprechend der in der Datenbank vorhandenen Hilfetabellen und aufgrund der optischen Inspektion mit nachfolgend beschriebenen Kanalstammdaten:
Datum, Zeit, Art der Inspektion, Richtung der Inspektion, Dateiname, Startbezugspunkt, Startschachtnummer, Endschachtnummer, Haltungsnummer, Straßenschlüssel, Straßenname, Entwässerungsverfahren, Haltungslänge, Material der Haltung, Profilkennzeichen, Profilbreite, Profilhöhe, Anzahl der Anschlüsse, Videodatei (obererSchacht_untererSchacht.Dateiformat oder bei Gegenbefahrung obererSchacht_untererSchacht_G.Dateiformat), ausführende Firma, Untersuchung und Anlass der Untersuchung
Darüberhinaus muss die Möglichkeit zum abspeichern freier Texte (z.B. Kommentarzeilen) in beliebiger Länge gegeben sein.
In den abzuliefernden Dokumentationen sind ausschließlich ausgeschriebene Schadenstexte und Begriffe (DIN EN 13508-2) in Verbindung mit dem Merkblatt DWA-M 149-2) zu verwenden.
Abkürzungen oder Codierungen sind nicht zulässig. Der Dateiname der digitelen Schadensfotos im standardisierten JPG-Format ist wie folgt zu vergeben:
Haltungsnummer_SchadensstellevomStartpunktin[m]_laufendePhotonummerderHaltung
Termine:
Information an den AG mind. 3 Werktage vor Ausführung.
Ausführung vor Herstellung des Straßenaufbaus, d.h. nach Grabenverfüllung bis Planum Straßenunterbau.
Übergabe der CD an den AG spätestens 1 Woche vor den Asphaltarbeiten.
Menge: 385,000 m
DIN276_18: 551

### Bereich 2 Abbrucharbeiten

#### Abschnitt 2.1 Auf-/Abbrucharbeiten Gleisbau

*Hinweis: Hinweis:*
Die Arbeiten müssen z.T. in rückschreitender
Arbeitsrichtung (Vor-Kopf-Verfahren)
erfolgen.
Zwischentransporte sowie Anlegen von
Zwischenlager innerhalb der Baustelle
sind in Abhängigkeit der Logistik des AN
in den Einheitspreis mit einzurechnen.
Ersatzmaßnahmen sind zu Lasten des AN zu treffen.

**2.1.10 Schienentrennschnitte herstellen**
Schienentrennschnitte mit der Schienenkaltsäge bzw. mit
dem Schienentrenngerät herstellen und die Kanten
brechen. Einschließlich Freimachen der Schnittstelle.
Schienenform: 33 E1, 49 E!
Menge: 8,000 St

**2.1.20 Gleis ausbauen**
Gleis aufnehmen, abfahren und zu Lasten des AN
fachgerecht entsorgen.
Die Verwertung der Schwellen wird in separaten Positionen beschreiben und vergütet.
Schienen transportgerecht ablängen, die Brennschnitte
sind einzukalkulieren.
Der Schrotterlös der demontierten u. abzufahrenden
Schienen wird gesondert vergütet.
Vom Schrott gelöstes Aufbruchgut geht in Eigentum des
AN über und ist von der Baustelle zu entfernen.
Abgerechnet wird Länge pro m Gleis.
Die Entsorgung der Holzschwellen wird separat vergütet.
Zwischentransporte und das evtl. Einrichten einer
Demontagestelle sowie das Zerlegen in Einzelteile
(einschl. Trennschnitte) werden nicht gesondert
vergütet.
Schienenprofil: 33 E1 und 49 E1
Menge: 52,000 m

**2.1.30 Weichen zurückbauen und transportieren**
Weichen zurückbauen und schadlos transportieren
Weichen einschl. Weichenendteile schadlos aufnehmen,
verfahren und zum Bauhof des AG nach Elend
transportieren und
dort nach Weisung des AG sortiert und mit Nummerierung beschriftet abladen.
Einschließlich des Transportes der Weichenschwellen aus Stahl.
Weichen sind vor Beschädigungen zu Schützen. Schutzvorkehrungen sind dementsprechend mit einzukalkulieren.
Zwischentransporte und das evtl. Einrichten einer Demontagestelle sowie das Zerlegen in
Einzelteile werden nicht gesondert vergütet.
Abrechnung nach Meter Leistungslänge.
Oberbauform:
EW 49 - 100 -1 : 7

Weiche Nr. 4, 5, 6, 9
Menge: 144,000 m

**2.1.40 Schrotterlös Stahl**
Diese Position enthält lediglich den Schrotterlös der demontierten u. abzufahrenden Schienen und Kleineisen aus Stahl, Schienenform: 49 E1 oder 33E1
.
Menge: 5,000 t

**2.1.50 Stahltrogschwelle aufnehmen und transportieren**
Schwelle schadlos aufnehmen, verfahren und zum Bauhof
des AG nach Elend transportieren und
dort nach Weisung des AG sortiert abladen.

Abgerechnet wird nach Stück Schwelle.

Zwischentransporte werden nicht gesondert vergütet.

Oberbauform: KS, Gleis aus 33 E1 oder 49 E1

Bereich Gleiserneuerung zwischen den Weichen 4/5 und 6/9
Menge: 120,000 St

**2.1.60 Holzschwellen aufnehmen und transportieren**
Holzschwellen vom Gleisbett aufnehmen, auf Förderfahrzeug des AN laden, zum Lagerplatz des AG transportieren und abladen.
Am Gleisbett Schienen ausgebaut, Schwellenfächer geräumt und Verfüllschotter aufgenommen.
Schwellen abplatten, Kleineisen, Befestigungsmaterial, Zwischenlagen sammeln und sortieren
Schwellenlänge 2.60 m
AN stellt Lade-, und Förderfahrzeug
Abgerechnet wird nach der Anzahl der ausgebauten Schwellen.

Oberbauform KS

Bereich Einzelschwellenwechsel
Gleis 1 und 2
Menge: 5,000 St

**2.1.70 Betonschwellen aufnehmen und entsorgen**
Betonschwellen vom Gleisbett aufnehmen, auf Förderfahrzeug des AN laden, zum Entsorgungsfachbetrieb nach Wahl des AN transportieren, abladen, entsorgen..
Am Gleisbett Schienen ausgebaut, Schwellenfächer geräumt und Verfüllschotter aufgenommen.
Schwellen abplatten, Kleineisen, Befestigungsmaterial, Zwischenlagen sammeln und sortieren
Schwellenlänge 2.60 m
AN stellt Lade-, und Förderfahrzeug
Entsorgung nach AVV Schlüsselnr. 17 01 01
Schwellenlänge: 2.60 m,
Die Abfallschwellen sind in einer Abfallentsorgungsanlage zu entsorgen.
Dem AG ist eine Bescheinigung des Betriebes der vorgesehenen Abfallentsorgung, aus der dessen Zulassung und Bereitschaft zur Annahme derartiger Ab-
fälle (Annahmeerklärung) hervorgeht, vor Auftragsvergabe vorzulegen.
Entsorgungsnachweise (Begleitscheinverfahren gem. Nachweisverordnung)
sind umgehend nach Erhalt beim AG vorzulegen. Im Einheitspreis sind sämtliche Kosten mit einzukalkulieren.
Abgerechnet wird nach Anzahl der entsorgten Schwellen.
Abgerechnet wird nach der Anzahl der ausgebauten Schwellen.

Bereich Einzelschwellenwechsel
Gleis 1 und 2
Menge: 195,000 St

**2.1.80 Gleisschotter ausbauen und entsorgen**
Bei abgebautem Gleisrost die vorhandene Schotterbettung bis in eine Tiefe von bis zu 20 cm unter UK der neuen Schwelle maschinell aufnehmen, aufladen und abfahren.
Material der Klasse BM-F3 gemäß beiliegendem Bodengutachten.
Schotter mit Sand, humosen Anteilen und Pfanzenresten durchsetzt. Die saubere Trennung der Schichten unterschiedlicher Deklaration und Abfallschlüsseln ist einzukalkulieren.
Stärke: bis zu 20 cm unter UK der neuen Schwelle.
Gleisschotter im Entsorgungsfachbetrieb nach Wahl des AN entsorgen.
Dem AG ist eine Bescheinigung des Betriebes der vorgesehenen Abfallentsorgung, aus der dessen Zulassung und Bereitschaft zur Annahme derartiger Abfälle (Annahmeerklärung) hervorgeht, vor Auftragsvergabe vorzulegen.
Entsorgungsnachweise (Begleitscheinverfahren gem. Nachweisverordnung) sind umgehend nach Erhalt beim AG vorzulegen. Im Einheitspreis sind sämtliche Kosten mit einzukalkulieren.
Abgerechnet wird nach Gewicht nach Wiegeschein.
Menge: 200,000 t

**2.1.90 Gleisschotter ausbauen und seitlich lagern**
Bei abgebautem Gleisrost die vorhandene Schotterbettung bis in eine Tiefe von bis zu 20 cm unter UK der neuen Schwelle maschinell aufnehmen, aufladen, zum Lagerplatz des AN fahren und zur Wiederverwendung abladen.
Material der Klasse BM-F3 gemäß beiliegendem Bodengutachten.
Schotter mit Sand, humosen Anteilen und Pfanzenresten durchsetzt.
Stärke: bis zu 20 cm unter UK der neuen Schwelle.
Menge: 100,000 t

**2.1.100 Vorh. Auffangwanne ausbauen und entsorgen**
Eingebautes Stahlblechauffangsystem ausbauen.
Auffangsystem im Gleisbereich zwischen den Schienen und außerhalb der Gleise in Gleisschotter eingebettet.
Freilegen soweit wie nötig, herausnehmen, zerkleinern, transportieren und fachgerecht entsorgen.
Gesamtaufbaustärke des Systems bis zu 50 cm unter SOK
Systembreite 3,00 m, aufgeteilt in drei separate Teilsysteme
(Schmalspur 1.000 mm)

System bestehend aus Blechauffangwannen,
Abdeckblechen und Rinnen
einschließlich der Befestigungsteile für
einen individuellen Rinnenabstand
die Befestigungsteile wie Schrauben,
Scheiben und Gummiprofile,
Hartholzleisten (imprägniert)
sind ebenfalls fachgerecht auszubauen und zu entsorgen.
Anhaftendes belastetes Material jeglicher Art ist zu
beproben und zu Lasten des AN fachgerecht zu entsorgen.
Abgerechnet wird nach Quadratmeter Grundfläche.
Inkl. Schrotterlös
Menge: 126,000 m2

**2.1.110 Gitterroste der vorh. Gleistasse ausbauen und entsorgen**
Eingebaute, begehbare, Gitterroste aus feuerverzinktem Edelstahl der vorh. Gleistasse ausbauen und entsorgen.
Gitterroste befinden sich im Gleisbereich und sind auf Hohe Schienenoberkante als Abdeckung der vorhandenen Gleistasse eingebaut.
Gitterroste in unterschiedlichen Abmessungen
Rechteckige Roste mit Außenkanten bis zu ca. 1 m.
Befestigung der Gitterroste mittels der
entsprechenden Klemmen und Haken ist zu lösen und zu entsorgen.
Gitterroste einzeln herausnehmen, abfahren und entsorgen.
Inkl. Schrotterlös
Menge: 126,000 m2

**2.1.120 Vorh. Gleiseindeckung aus Gleiseindeckplatten ausbauen und entsorgen.**
Stahlbeton-Großflächenplatten verschiedener Abmessungen, im
Gleisbereich, ca. 14-18 cm stark, mit Halteeisen,
einschl. Fugenverguß und Splittbettung aufnehmen, laden und
zu Lasten des AN entsorgen.
Bereich: Gleiseindeckplatten der Fußgängerüberwege
Menge: 45,000 m2

**2.1.130 Betonpfl. jeglicher Art aufn., zeV.**
Pflaster einschl. Bettung in Teil- und Einzelflächen
aufnehmen. Aufbruch der
Tragschicht wird gesondert vergütet. Art =
Betonpflaster jeglicher Art.
Bettung aus Sand, Mörtel o. ä., Dicke bis 10 cm
aufnehmen. Sämtliche Steine und übriges Aufbruchgut
Eigentum des AN übernehmen und von der Baustelle
entfernen.
Bereich: Einfassung der Weichenumstellvorrichtungen.
Pflaster ist senkrecht, waagerecht und Schräg zur GOK eingebaut.
Erhöhter Aufwand durch kleinteiliges Arbeiten im Bereich der
Umstellvorrichtungen ist einzukalkulieren.
Menge: 35,000 m2

**2.1.140 Vorhandene Betonschächte abbrechen**
Vorhandene, rechteckige Schachtbauwerke
diverser Ausführungen und Maße einschl. Fundament abbrechen, abfahren und fachgerecht entsorgen.
Beton bis zu 0,50 m stark und bewehrt.
Betongüte bis C 35/45.
Der Rückbau erfolgt bis 0,50 m unter vorh. Geländeoberkante.
Erdarbeiten in Boden der Klassen 3  bis 5  werden nicht gesondert berechnet.
Höhe über OK Gelände bis ca. 0,40 m.
Auf OK Schacht ist eine Abdeckung aus Blech montiert.
Schächte sind von einer Fläche aus Gleisschotter umgeben.
Schächte sind teilweise oder komplett gefüllt mit Boden
oder mineralischem Material.
Sämtliche Stoffe außer Aushub gehen in Eigentum
des AN über und werden beseitigt.

Verbleibende Baugruben unterhalb des Planums
mit geeignetem Boden verfüllen.
Abrechnung des Einbaus von Füllboden erfolgt über gesonderte Position.
Menge: 16,000 m3

**2.1.150 Vorhandenes Zisternenbauwerk abbrechen**
Vorhandenes Zisternenbauwerk abbrechen.
abfahren und fachgerecht entsorgen.
Beton bis zu 0,50 m stark und bewehrt.
Betongüte bis C 35/45.
Der Rückbau erfolgt bis 0,50 m unter vorh. Geländeoberkante.
Erdarbeiten in Boden der Klassen 3  bis 5  werden nicht gesondert berechnet.
Höhe über OK Gelände bis ca. 0,50 m.
Auf OK Zisterne befindet sich eine Betondecke,
auf dieser mehrere Abdeckungen aus Blech montiert sind.
Zisterne ist von einer Fläche aus Gleisschotter umgeben.

Zisterne ist teilweise oder komplett gefüllt mit Boden, Wasser
oder mineralischem Material.
Sämtliche Stoffe außer Aushub gehen in Eigentum
des AN über und werden beseitigt.

Das Fundament ist aufzubrechen oder zu durchbohren.

Verbleibende Baugruben unterhalb des Planums
mit geeignetem Boden verfüllen.
Abrechnung des Einbaus von Füllboden erfolgt über gesonderte Position.
Menge: 32,000 m3

#### Abschnitt 2.2 Rückbaumaßnahmen Verkehrsanlagen

**2.2.10 Rückbau Pflasterbelag Natursteinpflaster D 100mm Bettung Kiessand D 10cm Hoffläche nicht schadstoffbelastet 24kN/m3 Geräteeinsatz mgl. wiederverwendb Stoffe lagern laden LKW AN ges.Vergüt.Entsorg.**
*** EP-Aufgliederung gefordert
Rückbau des Pflasterbelages außen, aus Natursteinpflaster, Dicke 100 mm, einschl. Bettung aus Kiessand, Bettungsdicke 10 cm, in Hofflächen, nicht schadstoffbelastet,
Abfall ist nicht gefährlich, Geräteeinsatz ist möglich, max. Gesamtgewicht bis 5 t, Ausführung erschütterungsarm DIN 4150,
aufgenommene Stoffe zur Wiederverwendung sortieren, sammeln, wiederverwendbare Stoffe seitlich lagern, nicht wiederverwendbare Stoffe sammeln, Entsorgung wird gesondert vergütet
Menge: 1175,000 m2
Leistungsbereichkatalog: 084
DIN276-1_08: 594

**2.2.20 Abfall nicht gefährlich AVV170504 nicht schadstoffbelastet LKW AN transp. entsorgen Vergüt.Entsorg. AN**
*** EP-Aufgliederung gefordert
STLB-Bau 2025-04 087
Bau- und Abbruchabfälle, Boden, Steine und Baggergut,
nicht gefährlich, Abfallschlüssel nach AVV (Abfallverzeichnis-Verordnung) 170504 Boden/Stein,
nicht schadstoffbelastet, ohne Festlegung eines Zuordnungskriteriums LAGA/DepVO/EBV/RuVA,
auf Baustelle lagernd, laden, mit LKW des AN transportieren, entsorgen, max. Gesamtgewicht ohne Beschränkung, zum zugelassenem Lager oder zur Anlage nach Wahl des AN, Vergütung der Entsorgung übernimmt AN.
Menge: 9,000 t
Leistungsbereichkatalog: 087
DIN276-1_08: 396

**2.2.30 Rückbau Pflasterbelag Betonverbundpflaster D 80mm Bettung Sand D 10cm Hoffläche nicht schadstoffbelastet Geräteeinsatz mgl.Stoffe laden transp. LKW AN entsorgen**
Rückbau des Pflasterbelages außen, aus Betonverbundpflaster, Dicke 80 mm, ohne Bettung/Fundament, in Hofflächen, nicht schadstoffbelastet,
Abfall ist nicht gefährlich, Geräteeinsatz ist möglich, max. Gesamtgewicht bis 5 t, Ausführung erschütterungsarm DIN 4150,
aufgenommene Stoffe sammeln, ohne Zerkleinerung, auf LKW des AN laden, transportieren, entsorgen.
Menge: 25,000 m2
Leistungsbereichkatalog: 084
DIN276-1_08: 594
DIN276_18: 594

**2.2.40 Rückbau Pflasterbelag Rechteckpflaster D 80mm Bettung Sand D 10cm Gehweg nicht schadstoffbelastet Geräteeinsatz mgl. Stoffe laden transp. zur zugelassenen Lagerfläche des AG, Transportweg 10km**
*** EP-Aufgliederung gefordert
Rückbau des Pflasterbelages außen, aus Rechteckpflaster, Dicke 80 mm, einschl. Bettung aus Sand, Bettungsdicke 10 cm, in Gehwegen, nicht schadstoffbelastet,
Abfall ist nicht gefährlich, Geräteeinsatz ist möglich, max. Gesamtgewicht bis 5 t, Ausführung erschütterungsarm DIN 4150,
aufgenommene Stoffe sammeln, auf LKW des AN laden, transportieren zur zugelassenen Lagerfläche des AG, Transportweg bis 10 km
Menge: 190,000 m2
Leistungsbereichkatalog: 084
DIN276-1_08: 594

**2.2.50 vorh. STS 0/32 aufnehmen, transportieren und entsorgen**
*** EP-Aufgliederung gefordert
Schottertragschicht ZTV LW und TL LW, aus Baustoffgemisch für Schottertragschicht, natürliche Gesteinskörnung TL Gestein, aufgenommene Stoffe sammeln, auf LKW des AN laden, transportieren, entsorgen,
Körnung 0/32,
Schichtdicke 50 cm,
Materialnachweis über Aufmaß vor Ort
Menge: 97,800 m³
Leistungsbereichkatalog: 080
DIN276-1_08: 594
DIN276_18: 594

**2.2.60 Rückbau TS Asphalt Fahrbahn nicht schadstoffbelastet 21kN/m3 D 10-20cm Geräteeinsatz mgl. Stoffe laden transp. LKW AN entsorgen AVV170302 Vergüt.Entsorg. AN**
*** EP-Aufgliederung gefordert
STLB-Bau 2025-04 084
Rückbau der Asphalttragschicht, in Fahrbahnen, nicht schadstoffbelastet,
Abfall ist nicht gefährlich, Wichte des Abbruchstoffes DIN EN 1991-1-1 21 kN/m3, Dicke über 10 bis 20 cm,
Geräteeinsatz ist möglich, max. Gesamtgewicht bis 10 t, Ausführung erschütterungsarm DIN 4150,
aufgenommene Stoffe sammeln, ohne Zerkleinerung, auf LKW des AN laden, transportieren, entsorgen, zum Lager oder zur Anlage nach Wahl des AN, Abfallschlüssel nach AVV (Abfallverzeichnis-Verordnung) 170302 Bitumengemische,
Vergütung der Entsorgung übernimmt AN.
Menge: 44,000 m3
Leistungsbereichkatalog: 084
DIN276-1_08: 594

**2.2.70 Betonbord, Tiefbord 8/30, aufnehmen, transportieren und entsorgen**
Bordsteine aufnehmen.
Hoch- und Rundbordsteine aus Beton, Form TB 8/30 inkl.
Fundament und 2-seitiger Rückenstütze aus
Beton mit einer Zusammensetzung C 12/15 DIN EN 206-1
und DIN 1045-2, Bettungsdicke 20 cm, Breite der
Rückenstütze 15 cm, Rückenstütze leicht abgeschrägt, sowie einschließlich 10 cm Sauberkeitsschicht Schotter 0/32, aufbrechen.

Materialien aufnehmen,auf LKW des AN laden, transportieren und entsorgen
Menge: 220,000 m
DIN276-1_08: 594
DIN276_18: 594

**2.2.80 Betonbord, Rundbord 15/22, aufnehmen, transportieren und entsorgen**
Bordsteine aufnehmen.
Hoch- und Rundbordsteine aus Beton, Form RB 15/22 inkl.
Fundament und 2-seitiger Rückenstütze aus
Beton mit einer Zusammensetzung C 12/15 DIN EN 206-1
und DIN 1045-2, Bettungsdicke 20 cm, Breite der
Rückenstütze 15 cm, Rückenstütze leicht abgeschrägt, sowie einschließlich 10 cm Sauberkeitsschicht Schotter 0/32, aufbrechen.

Materialien aufnehmen,auf LKW des AN laden, transportieren und entsorgen
Menge: 12,000 m
DIN276-1_08: 594
DIN276_18: 594

**2.2.90 Schacht Beton-/Stahlbetonfertigteil DN1000 Zulauf DN200 Ablauf DN200 Seitenzulauf DN160 T bis 1,5m, rückbauen und entsorgen**
Schacht Beton-/Stahlbetonfertigteil DN1000 Zulauf DN200 Ablauf DN200
Seitenzulauf DN160 T bis 1,5m, rückbauen und entsorgen

Vorhandener Schacht:
- Schacht aus Beton-/Stahlbetonfertigteilen DIN EN 1917,
DIN V 4034-1, Typ 1, rund, DN 1000, mit
Schachtunterteil, Schachtringen/Schachtrohr, ggf.
Übergangsring oder Übergangsplatte, Schachthals,
Auflageringen, Bauteilverbindung mit Dichtringen aus
Elastomeren DIN EN 681-1 und DIN 4060 als
Kompressionsdichtung, Dichtringe lose mitgeliefert,
bauseits auf das Spitzende aufgezogen, 2-läufiger
Steigeisengang mit Steigeisen DIN 1211, aus Grauguss,
Steigmaß 250 mm, Gerinne gkrümmt, Gerinne und Auftritt
aus Beton C 35/45, Auftritt 50 cm über Kanalsohle,
Anschlüsse für gelenkige Einbindung der Zu- und Abläufe
mit Muffe, Zulauf für Rohre aus PP, DN 200, Ablauf für
Rohre aus PP, DN 200, mit Seitenzulauf mit gelenkiger
Rohreinbindung, Gerinneführung nach ATV-DVWK A 157, aus
PP, DN 160, lichte Schachttiefe bis 1,2 m, mit Nachweis
d. Auftriebssicherheit rückbauen

- inkl.  Schachtabdeck. D400 Durchm. 625mm rund Guss, Position Schachtabdeckung, Klasse D 400 DIN EN 124 und DIN 1229, Durchmesser der Schachtöffnung 625 mm, Abdeckung rund, aus Gusseisen, mit dämpfender Einlage im Deckel, Verschluss mit Verriegelung, mit Lüftungsöffnungen,
höhengerecht in Mörtel MG III rückbauen.
Menge: 5,000 Stk
DIN276-1_08: 594
DIN276_18: 594

**2.2.100 Abscheideanlage Beton-/Stahlbetonfertigteil DN2000 Zulauf DN200 Ablauf DN200 Seitenzulauf DN160 T bis 1,5m, rückbauen und entsorgen**
Abscheideanlage Beton-/Stahlbetonfertigteil DN2000 Zulauf DN200 Ablauf DN200
Seitenzulauf DN160 T bis 1,5m, rückbauen und entsorgen

Vorhandener Schacht:
- Schacht aus Beton-/Stahlbetonfertigteilen DIN EN 1917,
DIN V 4034-1, Typ 1, rund, DN 1000, mit
Schachtunterteil, Schachtringen/Schachtrohr, ggf.
Übergangsring oder Übergangsplatte, Schachthals,
Auflageringen, Bauteilverbindung mit Dichtringen aus
Elastomeren DIN EN 681-1 und DIN 4060 als
Kompressionsdichtung, Dichtringe lose mitgeliefert,
bauseits auf das Spitzende aufgezogen, 2-läufiger
Steigeisengang mit Steigeisen DIN 1211, aus Grauguss,
Steigmaß 250 mm, Gerinne gkrümmt, Gerinne und Auftritt
aus Beton C 35/45, Auftritt 50 cm über Kanalsohle,
Anschlüsse für gelenkige Einbindung der Zu- und Abläufe
mit Muffe, Zulauf für Rohre aus PP, DN 200, Ablauf für
Rohre aus PP, DN 200, mit Seitenzulauf mit gelenkiger
Rohreinbindung, Gerinneführung nach ATV-DVWK A 157, aus
PP, DN 160, lichte Schachttiefe bis 1,2 m, mit Nachweis
d. Auftriebssicherheit rückbauen

- inkl.  Schachtabdeck. D400 Durchm. 625mm rund Guss, Position Schachtabdeckung, Klasse D 400 DIN EN 124 und DIN 1229, Durchmesser der Schachtöffnung 625 mm, Abdeckung rund, aus Gusseisen, mit dämpfender Einlage im Deckel, Verschluss mit Verriegelung, mit Lüftungsöffnungen,
höhengerecht in Mörtel MG III rückbauen.
Menge: 1,000 Stk
DIN276-1_08: 594
DIN276_18: 594

**2.2.110 Rückbau Blockstufe Beton Setzstufen-H 25cm Trittstufen-B 28cm Stufen-L 100cm nicht schadstoffbelastet Geräteeinsatz mgl. Stoffe laden LKW AN entsorgen**
Rückbau der Blockstufe, aus unbewehrtem Beton, Normalbeton
Betonfestigkeitsklasse ....................................................
Setzstufenhöhe 25 cm, Trittstufenbreite 28 cm, Stufenlänge 100 cm, nicht schadstoffbelastet,
Abfall ist nicht gefährlich, Zuordnung LAGA Z 0 (uneingeschränkter Einbau)
Geräteeinsatz ist möglich, max. Gesamtgewicht bis 5 t, Ausführung erschütterungsarm DIN 4150,
aufgenommene Stoffe sammeln, ohne Zerkleinerung, auf LKW des AN laden, transportieren, entsorgen.
Notwendige Erdarbeiten sind in diese Position einzukalkulieren
Menge: 4,000 Stk
Leistungsbereichkatalog: 084
DIN276-1_08: 594

**2.2.120 Rückbau Blockstufe Beton Setzstufen-H 17cm Trittstufen-B 28cm Stufen-L 200cm nicht schadstoffbelastet Geräteeinsatz mgl. Stoffe laden LKW AN entsorgen**
Rückbau der Blockstufe, aus unbewehrtem Beton, Normalbeton
Betonfestigkeitsklasse ....................................................
Setzstufenhöhe 17 cm, Trittstufenbreite 28 cm, Stufenlänge 200 cm, nicht schadstoffbelastet,
Abfall ist nicht gefährlich, Zuordnung LAGA Z 0 (uneingeschränkter Einbau)
Geräteeinsatz ist möglich, max. Gesamtgewicht bis 5 t, Ausführung erschütterungsarm DIN 4150,
aufgenommene Stoffe sammeln, ohne Zerkleinerung, auf LKW des AN laden, transportieren, entsorgen.
Notwendige Erdarbeiten sind in diese Position einzukalkulieren
Menge: 2,000 Stk
Leistungsbereichkatalog: 084
DIN276-1_08: 594

**2.2.130 Rückbau Bahnsteigkante Stahlbeton L = 99,5 cm obere Breite = 25 cm Höhe 65 cm nicht schadstoffbelastet Geräteeinsatz mgl. Stoffe seitlich lagern**
*** EP-Aufgliederung gefordert
Rückbau der Bahnsteigkante, aus bewehrtem Beton, Stahlbeton
Betonfestigkeitsklasse 11/12....................................................
L = 99,5 cm obere Breite = 25 cm Höhe 65 cm, Trittstufenbreite, nicht schadstoffbelastet,
Abfall ist nicht gefährlich, Zuordnung LAGA Z 0 (uneingeschränkter Einbau)
Geräteeinsatz ist möglich, max. Gesamtgewicht bis 5 t, Ausführung erschütterungsarm DIN 4150,
aufgenommene Stoffe sammeln, transportieren, seitlich lagern.
Menge: 300,000 m
Leistungsbereichkatalog: 084
DIN276-1_08: 594

**2.2.140 Rückbau Bahnsteigkante Stahlbeton L = 99,5 cm obere Breite = 25 cm Höhe 65 cm nicht schadstoffbelastet Geräteeinsatz mgl. Stoffe laden LWK AN entsorgen**
*** EP-Aufgliederung gefordert
Rückbau der Bahnsteigkante, aus bewehrtem Beton, Stahlbeton
Betonfestigkeitsklasse 11/12....................................................
L = 99,5 cm obere Breite = 25 cm Höhe 65 cm, nicht schadstoffbelastet,
Abfall ist nicht gefährlich, Zuordnung LAGA Z 0 (uneingeschränkter Einbau)
Geräteeinsatz ist möglich, max. Gesamtgewicht bis 5 t, Ausführung erschütterungsarm DIN 4150,
aufgenommene Stoffe sammeln, ohne Zerkleinerung, auf LKW des AN laden, transportieren, entsorgen.
Menge: 120,000 m
Leistungsbereichkatalog: 084
DIN276-1_08: 594

**2.2.150 Verunreinigungen entfernen Trockeneisstrahlen Wand Normalbeton**
*** EP-Aufgliederung gefordert
Verunreinigungen entfernen, durch Trockeneisstrahlen, Bauteil Bahnsteigkante, Normalbeton, ermittelte Druckfestigkeit über 10 bis 20 N/mm2, anfallende Stoffe schadstoffbelastet gemäß Analyse,

aufgenommene Stoffe sammeln, ohne Zerkleinerung, auf LKW des AN laden, transportieren, entsorgen.
Menge: 300,000 Stk
Leistungsbereichkatalog: 081
DIN276-1_08: 395

**2.2.160 Rückbau Sauberkeitsschicht aus Magerbeton nicht schadstoffbelastet D 20cm Geräteeinsatz mgl. Stoffe laden LKW AN entsorgen**
*** EP-Aufgliederung gefordert
Rückbau Sauberkeitsschicht aus Magerbeton, nicht schadstoffbelastet,
Dicke  20 cm,
Geräteeinsatz ist möglich, max. Gesamtgewicht bis 10 t, Ausführung erschütterungsarm DIN 4150,
aufgenommene Stoffe sammeln, ohne Zerkleinerung, auf LKW des AN laden, transportieren, entsorgen.

Notwendigen Erdarbeiten sind in diese Position einzukalkulieren
Menge: 91,300 m3
Leistungsbereichkatalog: 084
DIN276-1_08: 594

**2.2.170 Vorh. Mastleuchte-Mastaufsatz für Mastaufsatzmontage demontieren und fachgerecht verwerten/entsorgen**
Vorh. Mastleuchten inkl. Mast, Leuchtmittel und Fundament demontieren, stofflich trennen und fachgerecht verwerten/entsorgen einschl. elektrischer Anschlüsse inkl. aller erforderlichen Nebenarbeiten.
Menge: 12,000 Stk
DIN276-1_08: 594
DIN276_18: 594

**2.2.180 Vorh. Mastleuchte-Mastaufsatz für Mastaufsatzmontage demontieren und fachgerecht verwerten/entsorgen**
Vorh. Mastleuchte mit Fahrtauskunftsanzeige inkl. Mast, Leuchtmittel und Fundament demontieren, stofflich trennen und seitlichlagern, Fundament fachgerecht verwerten/entsorgen, einschl. elektrischer Anschlüsse inkl. aller erforderlichen Nebenarbeiten.
Menge: 1,000 Stk
DIN276-1_08: 594
DIN276_18: 594

**2.2.190 NH-Schrank umsetzen**
NH-Schrank wie vorhanden, ausbauen, transportieren und fachgerecht wieder einbauen, einschl. aller elektrischer Anschlüsse. Standort nach Angaben der AG/Vertreter. Entfernung bis 10m.
Menge: 1,000 Stck
DIN276-1_08: 394
DIN276_18: 594

**2.2.200 Schaltanlage umsetzen**
Schaltanlage wie vorhanden, ausbauen, transportieren und fachgerecht wieder einbauen, einschl. aller elektrischer Anschlüsse. Standort nach Angaben der AG/Vertreter. Entfernung bis 10m.
Menge: 1,000 Stck
DIN276-1_08: 394
DIN276_18: 594

**2.2.210 Muldenrinne aus Betonst. aufn. ,Betonpfl. 14 cm*Breite 1 Reihe, Fugenmörtel*Fund.Beton 10-20 Aufbr.wiederverw.**
Muldenrinne aus Pflastersteinen aus Beton aufnehmen. Aufbruch der Tragschicht wird nicht gesondert vergütet.
Art = Pflastersteine, ca. 14 cm dick, Größe bis 16 x 16.
Breite des Streifens/Rinne 1 Reihen.
Mit Fugenfüllung aus Baustoffgemisch mit hydraulischen
Bindemitteln.
Fundament aus Beton, über 10 bis 20 cm dick,
aufbrechen.

Materialien aufnehmen, transportieren und einer Verwertung zuführen.
Sämtliche Steine und übriges Aufbruchgut der Verwertung nach Wahl des AN zuführen.
Menge: 160,000 m
DIN276-1_08: 594
DIN276_18: 594

**2.2.220 Abwasserkanal KG DN160 Graben abgestuft T bis 1,25m,**
Abbruch des Abwasserkanal  inkl. aller Bögen für Regenwasser (Zulaufsystem der Abscheideanlage) aus KG, Nenndurchmesser über DN 160, verlegt in Schutzrohr  im Graben,
Verlegetiefe bis 1,75 m, inkl. Bettungmaterial ausbauen
Ausführung erschütterungsarm DIN 4150,
schadstoffbelastet, Abfall ist nicht gefährlich, ohne Festlegung eines Zuordnungskriteriums LAGA/DepVO/EBV/RuVA
aufgenommene Stoffe sammeln, ohne Zerkleinerung, auf LKW des AN laden, transportieren, entsorgen.

Notwendigen Erdarbeiten sind in diese Position einzukalkulieren
Menge: 40,000 m
DIN276-1_08: 594
DIN276_18: 594

**2.2.230 Beton Straßenablauf, Aufsatz Straßenablauf C250, 300/500mm, aufnehmen, transportieren und verwerten**
Vorh. Beton Straßenablauf inkl. Betonauflager aufnehmen, transportieren und verwerten

Straßenablauf einschließlich Aufsatz vollständig
ausbauen. Anschlussleitungen, die bestehen bleiben,
soweit erforderlich abdichten. Das Ausbauen von
Rohrleitungen wird gesondert vergütet.
Straßenablauf aus Betonfertigteilen.
Ausbautiefe ab OK Aufsatz bis 1,25 m.
Straßenablauf liegt in befestigter Fläche. Aufbruch und
Erdarbeiten ausführen.
Sämtliche Stoffe und Aushub der Verwertung nach Wahl
des AN zuführen.

Material:
- Betonteilkombination für Straßenablauf für Längsaufsatz, mit Schlammraum, DIN 4052, mit Steckmuffe, integrierter Geruchsverschluss, herausnehmbar, mit Schlammeimer, für Anschluß DN 160, Aufsatz für Ablauf DIN 4052, Roste und Rahmen aus Gusseisen schwarz- tauchlackiert, Rahmen mit
Eimerauflage, Klasse C 250 DIN EN 124 und DIN 1229, Kennmaß 300 x 500 mm, pultförmig, DIN 19594 -A, mit Einlage,

- Betonauflager setzen, Beton C 12/15 DIN EN 206-1, Mindestdicke 15 cm,

Sämtliche Stoffe und Aushub der Verwertung nach Wahl
des AN zuführen.
Leistung umfasst das  Trennen der Ablaufleitung.
Menge: 6,000 Stk
DIN276-1_08: 594
DIN276_18: 594

**2.2.240 Treppenpodest Beton abbrechen nicht schadstoffbelastet 24kN/m3 D 15 cm v.Hand Stoffe laden transp. LKW AN entsorgen AVV170107 Vergüt.Entsorg. AN**
*** EP-Aufgliederung gefordert
Abbruch des Treppenpodests aus unbewehrtem Beton, Normalbeton,
einschl. Fliesen, 2-seitig, im Rahmen einer Totalabbruchmaßnahme, nicht schadstoffbelastet,
Abfall ist nicht gefährlich,
Abbruchdicke 15 cm, Ausführung im Freien, Arbeitshöhe bis 2 m,
Abbruch von Hand/mit handgeführten Kleingeräten, Ausführung erschütterungsarm DIN 4150,
aufgenommene Stoffe sammeln, ohne Zerkleinerung, auf LKW des AN laden, transportieren, entsorgen,
Vergütung der Entsorgung übernimmt AN.
Menge: 10,000 m2
Leistungsbereichkatalog: 084
DIN276-1_08: 394

**2.2.250 Provisorische Dachentwässerung während Kanalbauarbeiten**
Herstellen einer provisorischen Dachentwässerung während der Kanalbauarbeiten
Ableitung in die vorhandene Vorflut, maximale Entfernung 12 m
Sicherstellung der Funktion während der Bauarbeiten
Entfernung und ordnungsgemäße Entsorgung der provisorischen Einrichtungen
Menge: 10,000 Stk

**2.2.260 Rohrltg Formstück Kunststoff AD 80-100mm abbrechen nicht schadstoffbelastet v.Hand Stoffe laden transp. LKW AN entsorgen AVV170203 Vergüt.Entsorg. AN**
*** EP-Aufgliederung gefordert
Abbruch der Rohrleitung einschl. der Form- und Verbindungsstücke aus Kunststoff, Außendurchmesser über 80 bis 100 mm, im Freien, im Rahmen einer Totalabbruchmaßnahme, nicht schadstoffbelastet,
Abfall ist nicht gefährlich,
Abbruch von Hand/mit handgeführten Kleingeräten, Ausführung erschütterungsarm DIN 4150,
aufgenommene Stoffe sammeln, auf LKW des AN laden, transportieren, entsorgen, zum Lager oder zur Anlage nach Wahl des AN, Abfallschlüssel nach AVV (Abfallverzeichnis-Verordnung) 170203 Bau- und Abbruchabfall, Kunststoff,
Vergütung der Entsorgung übernimmt AN.
Menge: 125,000 m
Leistungsbereichkatalog: 084
DIN276-1_08: 494

### Bereich 3 Gleis- und Tiefbauarbeiten

#### Abschnitt 3.1 Erdarbeiten/Tragschichten

**3.1.10 Bodenaustausch auf Anweisung (Kies-Sand)**
Bodenaustausch auf Anweisung (Kies-Sand) Nicht
tragfähigen Boden auf Anordnung der Bauleitung lösen,
laden und für den AG schadlos entsorgen, einschl.
Entsorgungsgebühr.
Material aufnehmen, aufladen, zum Lagerplatz des AN
transportieren, gesichert zwischenlagern, gemäß DepV,
deklarieren, und zu Lasten des AN abfahren. Der
Lagerplatz ist auf Kosten des AN zu beschaffen.
Zurordungsklasse DK 0 nach DepV.
Die elektronische Abwicklung des Nachweisverfahrens
ist Pflicht.
Die Aushubsohle verdichten und ersatzweise gut
abgestuftes  Kies-Sand-Gemisch liefern, lagenweise
einbauen und verdichten. Material = Grobkörnige Böden
(Kies-Sand-Gemische nach DIN 18 196) o.glw. Körnung
0/32. Material chemisch neutral. Nachweis des
Verformungsmoduls auf der Oberfläche des eingebauten
Materials Ev2 > 45 bzw. 80 MN/m2 entsprechend
Regelquerschnitt. Abrechnung nach örtl. Aufmaß.
Menge: 5,000 m3

**3.1.20 Bodenaushub Handschachtung als Zulage**
Bodenaushub Handschachtung als Zulage Bodenaushub wie
in den Bodenpositionen beschrieben, jedoch Aushub in
Handschachtung in Absprache mit der Bauleitung. Als
Zulage zu den Bodenpositionen.
Menge: 5,000 m3

**3.1.30 Planum herstellen und verdichten**
STLK 106 510 01 + 410 02 Planum herstellen und Boden
verdichten nach ZTVE-StB und RStO. Untergrund in
Einschnitten oder Geländehöhe. Abweichend von der
ZTVE-StB muß auf dem Planum im Bereich von Geh- und
Radwegen, die nicht mit Kraftfahrzeugen befahren
werden, auch ohne Einbau einer Frostschutzschicht,
lediglich ein Verformungsmodul von 80 MN/m2 erreicht
werden.
Menge: 50,000 m2

**3.1.40 Plattendruckversuch durchführen.**
Plattendruckversuch durchführen. Statischen
Plattendruckversuch nach DIN 18 134 durchführen.
Versuch mit dynamischer Fallplatte kommt nicht zum
Einsatz. Prüfergebnisse aufzeichnen und dem AG
übergeben. Sämtliche Gerätschaften und Personal stellt
der AN.
Menge: 5,000 St

**3.1.50 Geotextil mit integriertem Geogitter einbauen**
Liefern und fachgerecht einbauen eines kombinierten Geotextils mit integriertem Geogitter als Trenn-, Filter- und Bewehrungslage zwischen der vorhandenen Packlage im Bestand und dem neu einzubauenden Gleisschotter.

Das Geotextil mit Geogitter ist auf der vorhandenen, freigelegten,Packlage vollflächig auszulegen. Unebenheiten der Packlage sind auszugleichen, soweit dies für die ordnungsgemäße Verlegung erforderlich ist.

Die Verlegung hat faltenfrei, spannungsarm und ohne Beschädigungen zu erfolgen. Überlappungen in Längs- und Querrichtung sind gemäß Herstellerangaben, mindestens jedoch 50 cm, auszuführen. Das Geogitter ist lastaufnehmend und entsprechend den Einbaurichtlinien auszurichten.

➢ Gestrecktes Geogitter gem. FGSV-Merkblatt M Geok E
➢ Stabilisierende Funktion, nachzuweisen über Leistungserklärung (DoP)
➢ Radialer Wirkungsbereich, annähernd isotrop durch hexagonale Geogitterstruktur
➢ Öffnungsweite (Ow) ca. 33 mm
➢ Mechanisch verfestigter Vliesstoff GRK 3
➢ Rohstoff: Polypropylen
➢ Masse pro Flächeneinheit: ≥ 0,330 kg/m²

Die Zertifizierung des Herstellers gemäß EN ISO 9001 sowie die Umweltunbedenklichkeit des Produktes gemäß
BBodSchV ist nachzuweisen. Die Verlegung erfolgt gemäß der Verlegeanleitung des Herstellers.

Das Material muss für die Beanspruchungen aus dem Eisenbahnverkehr geeignet sein und dauerhaft folgende Funktionen erfüllen:

Trennung zwischen bestehender Packlage und Gleisschotter

Filterwirkung zur Verhinderung von Feinkornwanderung in den Gleisschotter

Bewehrung zur Verbesserung der Lastverteilung und Tragfähigkeit

Der Einbau erfolgt nach den einschlägigen Normen und Regelwerken sowie den Herstellerangaben. Alle Nebenleistungen wie Zuschneiden, Überlappen, Fixieren gegen Verschieben beim Schottereinbau sowie der Schutz vor Beschädigungen sind im Einheitspreis enthalten. Beschädigte oder verschobene Bereiche sind auf Kosten des Auftragnehmers zu ersetzen.

Bereich: Weichen und Weichenzwischenstücke

Abrechnung nach Quadratmetern verlegter Fläche.
Menge: 470,000 m2

**3.1.60 Vlies einbauen**
Geotextil zur Tragfähigkeitsverbesserung gem.
Baubeschreibung in Fahrbahnbefestigung einbauen.
Geotextil = einschichtiger Straßenbauvliesstoff aus
Polypropylen (PP) gem. DIN ISO 10318. Fremdüberwachtes
Geotextil (DIN 18200). Anforderungen: Schichtdicke (DIN
83855): min. 3,6 mm Klassenwert (x-s, DIN 54307): min.
3500 N Verformung bei Stempeldurchdrückkraft (DIN
54307): min. 40 % Geotextilrobustheitsklasse: 5
Wirksame Öffnungsweite O90,w (DIN 53935): 0,08 mm
kv-Wert bei 2 kN/m2 (DIN E-60500, T6): 1x10-3 m/s. Die
Bahnen sind an den Stößen 50 cm zu überlappen.
Überlappung und Verschnitt sind einzurechnen. Der
Vliesstoff ist im Vor-Kopf-Einbau zu beschütten und
darf vor Einbau der darüberliegenden Tragschicht nicht
befahren werden.

Bereiche: Als Zwischenlage zwischen Gleisschotter und Asphalt in den Überwegen
Menge: 45,000 m2

#### Abschnitt 3.2 Gleismateriallieferung

*Hinweis: Vorbemerkungen:*
Es gilt u.a.:
-  VDV-Schrift 612 vom 03/2018 (Ob-Ri NE)

Es dürfen nur Stoffe erster Wahl verwendet werden.

Die Werkabnahme erfolgt nach rechtzeitiger Ankündigung
im Werk des Herstellers durch einen vom  AN
beauftragten  externen  Sachverständigen  oder  einen
nach  DIN  EN  ISO  9001 zertifizierten  QM-
Beauftragten  des  Werkes.  Der  AN  hat  in  diesem
Fall  mit  Abgabe  des Angebotes den Nachweis über ein
Zertifikat gemäß dem Qualitäts- Management-Systems nach
DIN EN ISO 9001 zu erbringen. Der Sachverständige ist
dem AG im Voraus zu benennen.
Der AG behält sich vor, bei Abnahmeterminen anwesend zu
sein.
Für  alle  Gleisanlagen  ist  dem  AG  ein
"Abnahmeprüfzeugnis  3.1  "  gemäß  DIN  EN  10204
einzureichen. Das  Zeugnis  ist von einer von der
Fertigungsabteilung unabhängigen Stelle des AN  zu
erstellen  und  von  dem  vom  AN  beauftragten
Sachverständigen  zu  bestätigen.  Das Zeugnis  ist
für  die  Eigenschaften  der  gefertigten
Gleisanlagen  und  nicht  nur  für  die
Eigenschaften der Ausgangswerksstoffe zu erstellen. Für
die Weichen sind vom vorgenannten Sachverständigen
Abnahmeprotokolle  mit  Auflistung  aller
spurführungsrelevanter  Ist-Maße  mit Gegenüberstellung
der Soll-Maße der Gleise und Weichen zu erstellen und
dem AG zu übergeben.
Der  AN stellt  alle  für  die  Abnahme  erforderlichen
 Hilfsmittel  und  das  Hilfspersonal.  Sämtliche
Abnahmekosten sind in die Angebotspreise einzurechnen.
Alle  Prüfungen  bzw.  Werkabnahmen  sind  nach  den
Vorschriften  der  DIN  EN  ISO  9001 durchzuführen.
Die  Werkabnahme  ersetzt  nicht  die  förmliche
Abnahme  nach  Fertigstellung  aller Leistungen auf
der Baustelle.

**3.2.10 Naturhartschotter NEU liefern**
Neuen Naturhartsteinschotter Körnung I (31,5/63mm),
Diabas gemäß TL 918.061 der DB AG frei Baustelle
liefern und abladen.
Materialbestellung erfolgt durch den AN in Abstimmung mit dem AG nach Erfordernis auf der Baustelle.
Abrechnung nach Wiegekarte
Menge: 200,000 t

**3.2.20 Stahlblechauffangsystem liefern**
Stahlblechauffangsystem liefern
Auffangsystem gemäß Wasserhaushaltsgesetz
und den TRbF-und TRwS-Bestimmungen etc.
entsprechend der Allgemeiner bauaufsichtlicher Zulassung
des Deutschen Institutes für Bautechnik (DIBt), Berlin
Zulassungs-Nr. Z-74.7-56 zum Einbauort liefern

Fabrikat der Fa. WECO oder gleichwertig.

Systembreite 3,00 m
(Schmalspur 1.000 mm)

Liefern von Stahlblechauffangwannen,
Abdeckblechen und Rinnen, bestehend
aus Stahlblech S235JR unbehandelt, Materialstärke t = 5 mm
einschließlich der Befestigungsteile für
einen individuellen Rinnenabstand
von 5,20 m.
* die Befestigungsteile wie Schrauben,
  Scheiben und Gummiprofile
* Hartholzleisten (imprägniert)
* begehbare, feuerverzinkte Gleitschutzgitterroste, einschließlich der Auflagewinkel
  für die gesamte Anlage (Außen- und
  Mittelteil) des Auffangsystems liefern
* komplette Befestigung der Gitterroste mittels der
  entsprechenden Klemmen und Haken liefern

2 x 16,00 m + 1 x 30,00 m
Menge: 62,000 m

**3.2.30 Kupplungsfänger zur Befestigung an dem Auffangsystem liefern**
Kupplungsfänger zur Befestigung an dem
Auffangsystem liefern
Material: S235JR, feuerverzinkt
Menge: 6,000 St

#### Abschnitt 3.3 Gleisverlegearbeiten

**3.3.10 Trennschnitte 49 E1 herstellen**
Trennschnitte an Vignolschienen 49 E1 herstellen,
einschließlich Freimachen der Schnittstellen.
Menge: 20,000 St

**3.3.20 Schotterplanum herstellen**
Schotterplanum für Gleise und Weichen .
herstellen, hierzu den gelieferten Schotter abladen, seitlich und in
Längsrichtung transportieren, profilgerecht einbauen und verdichten.
Als Verlegeplanum mit einer Toleranz von
+ 2,5 bis - 2,5 cm in Längsrichtung und
+ 2 bis - 2 cm in Querrichtung,
jedoch bis 4 cm unter Soll-Schwellenunterkante einbauen, verdichten und in Schwellenmitte eine Vertiefung (Mittelrinne) herstellen.
Der Einbau muss in rückschreitender Arbeitsrichtung (Vor-Kopf-Verfahren) erfolgen.
In einer Lage.

Bettungsmaterial teilweise über seperate Position neu geliefert, teilwese ausgebautes Material zur Wiederverwendung

Zwischentransporte sowie Anlegen von Zwischenlager innerhalb der Baustelle sind in Abhängigkeit der Logistik des AN in den Einheitspreis mit einzurechnen.
Menge: 80,000 t

**3.3.30 Betonschwellen abladen**
Neue Betonschwellen für 2-Schienengleis
vom Bahnwaggon bzw. LKW abladen und bauseits einbaugerecht lagern.
Einschl. neuem Schienenbefestigungsmaterial:
Spannklemme Skl 12,
Hakenschraube Hs 32-55 und Uls 6,
Zwischenlagen.
Oberbau KS der DB AG.
Lieferung erfolgt durch den AG.
Evtl. Längs- und Zwischentransporte sind
mit einzurechnen.
Abrechnung nach Stück Schwelle

Bereich Einzelschwellenwechsel.
Menge: 200,000 St

**3.3.40 Stahltrogschwellen abladen**
Neue Stahltroschwellen für 2-Schienengleis
vom Bahnwaggon bzw. LKW abladen und bauseits einbaugerecht lagern.
Einschl. neuem Schienenbefestigungsmaterial
Oberbau W der DB AG.
Lieferung erfolgt durch den AG.
Evtl. Längs- und Zwischentransporte sind
mit einzurechnen.
Abrechnung nach Stück Schwelle.
Menge: 100,000 St

**3.3.50 Schiene abladen**
Neue Schienen 49 E1 bis 30 m Länge
vom Bahnwaggon bzw. LKW abladen und bauseits einbaugerecht lagern.
Lieferung erfolgt durch den AG.
Evtl. Längs- und Zwischentransporte sind
mit einzurechnen.
Abrechnung nach Meter Schiene.
Menge: 120,000 m

**3.3.60 Gleis 49E1 verlegen und stopfen**
*** EP-Aufgliederung gefordert
Gleis 49E1 montieren, verlegen und stopfen
Gleis (inkl. Übergangsstöße) aus seitlich lagernden Material auf vorbereitetem Schotterplanum unter Beachtung der geplanten Überhöhung verlegen, hierzu die Schwellen im vorgeschriebenen Abstand auslegen und ausrichten, die Schienen aufsetzen und befestigen, Montagelaschen anbringen, Stoßlücken herstellen und Gleis ausrichten.
Sowie Einölen des Kleineisen mit einem biologisch abbaubaren Öl.
Schwellenfächer und Schwellen vor Kopf mit Schotter versehen.
Das Gleis in der Geraden und im Bogen bis zur festen Lage mit mehreren Stopfgängen mit Universalstopfmaschine oder wenn erforderlich von Hand stopfen, stabilisieren. Abnahmebereit.
Gleise bis zur festen Lage heben, stopfen, richten und planieren.
Einschl. Vorkopfverdichtung.
Laschen zum Schweißen ausbauen.
Einschl. Gestellung der erforderlichen Zwingen.
Einschl. Transport der Schienen und Schwellen von der Ablade- zur Einbaustelle.
Zwischentransporte sowie das evtl. Einrichten einer Montagestelle werden nicht gesondert vergütet.
Schienenlänge bis 30 m.
Fahrschiene verziehen, verziehen bis 20 m.
Anschluss an bestehendes Gleis herstellen,
Übergangs- und Passschienen heranschaffen, ablängen, einbauen und verlaschen.
Schwellenabstand : ca. 0,65 m
Die Lieferung der Stahlschwellen und Schienen inklusive Befestigungsmaterial erfolgt durch den AN.
Der rechtzeitige Abruf des Materials hat durch den AN
zu erfolgen.
Bauform:
49E1 auf Stahlschwellen St82 mit aufgeschweißten Rps 8.
1 Satz Kleineisen, KS-Oberbau mit Spannklemme Skl 12,
Hakenschraube Hs 32-55 und Uls 6, einschließlich
Zwischenlagen.
Länge der Schwelle: 1,80 m,
Schwellenabstand: 60 cm
Spurweite: 1000 mm

Bereiche:
Gleis zwischen W4 und W5,
Gleis zwischen W6 und W9

Abgerechnet wird nach Meter Gleis.
Menge: 52,000 m

**3.3.70 Spurrillenschienen einbauen**
Einbauen von Spurrillenschienen, Länge bis 7,5 m für Vignolschienen Profil 49 E1 auf Betonschwelle.
Bohren von je 5 Löchern (d=30 mm) pro Spurrillenschiene in den Schienensteg und befestigen der Spurrillenschiene mittels
Schraubverbindung.
Die Lieferung des Materials erfolgt durch den AG. Material wird bauseits beigestellt. Ladearbeiten innerhalb des Baufeldes sind einzukalkulieren und werden nicht gesondert vergütet.

Bereich: Fußgängerüberwege aus Asphalt
Menge: 30,000 m

**3.3.80 Weiche abladen**
Weichen 49 E1 vom Bahnwaggon bzw. LKW abladen
und einbaugerecht lagern.
Einschl. Schwellensatz und Kleineisen.
Evtl. Längs- und Zwischentransporte sind
mit einzurechnen.
Abrechnung nach m Leistungslänge.
Menge: 144,000 m

**3.3.90 EW49-100-1:7 Fsch-(St) - Weiche 9 einbauen**
*** EP-Aufgliederung gefordert
Weiche entsprechend Ausführungspläne montieren, bewegliche
Teile reinigen und schmieren.
Weiche auf vorbereitete Bettung absetzen und nach Vorschrift
einbauen, einschl. Behandeln des Schienenkleineisens mit
Rostschutzmittel während des endgültigen Verspannens.
Transportkosten von der Ablade- zur Einbaustelle,
Zwischentransporte sowie das evtl. Einrichten eines
Montageplatzes werden nicht gesondert vergütet.
Fahrbahn mit Baustellenstößen verlaschen und Laschen zum
Schweißen ausbauen.
Einschl. Weichenendteil und Langschwellenteil.
Einschl. einem Stopfgang für eine provisorische Befahrbarkeit.

Oberbauform:
Werksneue Einfache Weiche
EW49-100-1:7 Fsch-(St)
rechtsabzweigend

Weiche Nr.:9

Baulänge: 18.276 mm
Spurweite im Stammgleis: 1.000 mm
Spurweite im Zweiggleis: 1.000 mm
Oberbau KS, Verlegung auf  3 + 28 + 4 = 35 Stück
neuen Stahltrogschwellen.
Menge: 1,000 St

**3.3.100 EW49-100-1:7 Fsch-(St) - Weiche 6 einbauen**
*** EP-Aufgliederung gefordert
Weiche entsprechend Ausführungspläne montieren, bewegliche
Teile reinigen und schmieren.
Weiche auf vorbereitete Bettung absetzen und nach Vorschrift
einbauen, einschl. Behandeln des Schienenkleineisens mit
Rostschutzmittel während des endgültigen Verspannens.
Transportkosten von der Ablade- zur Einbaustelle,
Zwischentransporte sowie das evtl. Einrichten eines
Montageplatzes werden nicht gesondert vergütet.
Fahrbahn mit Baustellenstößen verlaschen und Laschen zum
Schweißen ausbauen.
Einschl. Weichenendteil und Langschwellenteil.
Einschl. einem Stopfgang für eine provisorische Befahrbarkeit.

Oberbauform:
Werksneue Einfache Weiche
EW49-100-1:7 Fsch-(St)
linksabzweigend

Weiche 6

Baulänge: 18.276 mm
Spurweite im Stammgleis: 1.000 mm
Spurweite im Zweiggleis: 1.000 mm
Oberbau KS, Verlegung auf  5 + 28 + 6 = 39 Stück
neuen
Stahltrogschwellen.
Menge: 1,000 St

**3.3.110 EW49-100-1:7 Fsch-(St) - Weiche 4 einbauen**
*** EP-Aufgliederung gefordert
Weiche entsprechend Ausführungspläne montieren, bewegliche
Teile reinigen und schmieren.
Weiche auf vorbereitete Bettung absetzen und nach Vorschrift
einbauen, einschl. Behandeln des Schienenkleineisens mit
Rostschutzmittel während des endgültigen Verspannens.
Transportkosten von der Ablade- zur Einbaustelle,
Zwischentransporte sowie das evtl. Einrichten eines
Montageplatzes werden nicht gesondert vergütet.
Fahrbahn mit Baustellenstößen verlaschen und Laschen zum
Schweißen ausbauen.
Einschl. Weichenendteil und Langschwellenteil.
Einschl. einem Stopfgang für eine provisorische Befahrbarkeit.

Oberbauform:
Werksneue Einfache Weiche
EW49-100-1:7 Fsch-(St)
rechtsabzweigend

Weiche 4

Baulänge: 18.276 mm
Spurweite im Stammgleis: 1.000 mm
Spurweite im Zweiggleis: 1.000 mm
Oberbau KS, Verlegung auf  3 + 28 + 4 = 35 Stück
neuen
Stahltrogschwellen.
Menge: 1,000 St

**3.3.120 EW49-100-1:7 Fsch-(St) - Weiche 5 einbauen**
*** EP-Aufgliederung gefordert
Weiche entsprechend Ausführungspläne montieren, bewegliche
Teile reinigen und schmieren.
Weiche auf vorbereitete Bettung absetzen und nach Vorschrift
einbauen, einschl. Behandeln des Schienenkleineisens mit
Rostschutzmittel während des endgültigen Verspannens.
Transportkosten von der Ablade- zur Einbaustelle,
Zwischentransporte sowie das evtl. Einrichten eines
Montageplatzes werden nicht gesondert vergütet.
Fahrbahn mit Baustellenstößen verlaschen und Laschen zum
Schweißen ausbauen.
Einschl. Weichenendteil und Langschwellenteil.
Einschl. einem Stopfgang für eine provisorische Befahrbarkeit.

Oberbauform:
Werksneue Einfache Weiche
EW49-100-1:7 Fsch-(St)
linksabzweigend

Weiche 5

Baulänge: 18.276 mm
Spurweite im Stammgleis: 1.000 mm
Spurweite im Zweiggleis: 1.000 mm
Oberbau KS, Verlegung auf  5 + 28 + 6 = 39 Stück
neuen
Stahltrogschwellen.
Menge: 1,000 St

**3.3.130 Weichenprüfkarten anlegen**
Weichenprüfkarte anlegen Weichenprüfkarte der neu eingebauten Weiche anlegen und ermitteln, hierzu die entsprechenden Sollmaße und zulässigen Abweichungen nach den Vorschriften der (Obri-NE) ermitteln und eine Weichenprüfkarte anlegen, sämtliche Weichenprüfmaße a bis i mit Weichenspurmaß aufmessen und in die Karteikarte eintragen, auswerten und vorgefundene Mängel dokumentieren bzw. den ordnungsgemäßen Zustand bescheinigen.
Menge: 4,000 St

**3.3.140 Gleis, Weichen mit Bettungsmaterial eindecken**
Gleis und Weichen mit Bettungsmaterial eindecken
Gelieferten Schotter abladen und Gleis nach erfolgter
Verlegung sauber und profilgerecht mit Bettungsmaterial
in mehreren Arbeitsgängen eindecken.
Zur Auffüllung der Schwellenfächer / Vorkopfschotter,
vor und nach den Verdicht- und
Stabilisierungsstopfungen.

Bettungsmaterial teilweise über seperate Position neu geliefert, teilwese ausgebautes Material zur Wiederverwendung.
Menge: 220,000 t

**3.3.150 Elektrische Schweißung 49E1**
Lichtbogen-Handschweißen, Vignolschiene 49E1 (880)
Schienenstoßverbindungsschweißungen nach dem
Lichtbogen-Handschweißverfahren mittels
Fülldrahtelektrode an Vignolschienen, Profil 49E1,
einschließlich der erforderlichen Nebenleistungen
(z.B. Ausrichten des Stoßes, Brennschnitte, Schleifen)
und Materiallieferungen durchführen.
Die eingesetzten Schweißer müssen eine persönliche,
gültige DB-Zulassung besitzen. Zulassungen sind dem AG
oder dessen Vertreter auf Verlangen vorzuzeigen.
Die verwendeten Schweißmaterialien sowie Schweißhilfsstoffe müssen eine DB-Zulassung besitzen. Nachweise
hierüber sind dem AG unverzüglich nach Auftragserteilung vorzulegen.
Schienen sind vor dem Schweißen überhöht zu lagern,
damit die Schienenoberkante nach Abkühlung der Naht
gleichmäßig über den Verbindungspunkt verläuft (gerade
Oberfläche im Bereich des Verbindungspunktes).
Abrechnung pro Schienenverbindung.
Einschließlich Erstellen der erforderlichen Schweißprotokolle mit Übergabe 3-fach an den AG sowie
Nachweis der korrekten Ausführung der Schweißung (Lage,
Höhe).
Einschl. Schlussschweißung.
Schienengüte: R260
Menge: 12,000 St

**3.3.160 Elektrische Schweißung E33**
Elektrische Schweißung 33E1
Lichtbogen-Handschweißen, Vignolschiene 33E1
Schienenstoßverbindungsschweißungen nach dem
Lichtbogen-Handschweißverfahren mittels
Fülldrahtelektrode an Vignolschienen, Profil 33E1,
einschließlich der erforderlichen Nebenleistungen
(z.B. Ausrichten des Stoßes, Brennschnitte, Schleifen)
und Materiallieferungen durchführen.
Die eingesetzten Schweißer müssen eine persönliche,
gültige DB-Zulassung besitzen. Zulassungen sind dem AG
oder dessen Vertreter auf Verlangen vorzuzeigen.
Die verwendeten Schweißmaterialien sowie Schweißhilfsstoffe müssen eine DB-Zulassung besitzen. Nachweise
hierüber sind dem AG unverzüglich nach Auftragserteilung vorzulegen.
Schienen sind vor dem Schweißen überhöht zu lagern,
damit die Schienenoberkante nach Abkühlung der Naht
gleichmäßig über den Verbindungspunkt verläuft (gerade
Oberfläche im Bereich des Verbindungspunktes).
Abrechnung pro Schienenverbindung.
Einschließlich Erstellen der erforderlichen Schweißprotokolle mit Übergabe 3-fach an den AG sowie
Nachweis der korrekten Ausführung der Schweißung (Lage,
Höhe).
Einschl. Schlussschweißung.
Schienengüte: R260

Bereich: Gelaschte Stöße im Bestand, Gleis 1 und 2
Menge: 60,000 St

**3.3.170 Elektrische Schweißung 48 E1 in Weiche**
Elektrische Schweißung 49 E1 in Weiche
Lichtbogenverbindungsschweißung in Weichen mit Fußabbiegung, Schienenkopf profilgerecht schleifen, Schienenfußverstärkung durch Schleifen ausrunden. Schweißbrücke einbauen. Laschen sind ausgebaut, Kleineisen im Bereich der Schweißung lösen und verspannen. Stoffe sind vom AN zu liefern. Schienenform 49 E1, Schienengüte: R260
Schienen sind eingebaut.
Menge: 52,000 St

**3.3.180 Thermitschweißung 49E1**
Thermitschweißung, Vignolschiene 49 E1 (880)

Schienenstoßverbindungsschweißungen
mittels Alumino-Thermitschweißung
Profil Übergang 49 E1
einschließlich der erforderlichen Nebenleistungen
(z.B. Ausrichten des Stoßes, Brennschnitte, Schleifen) und
Materiallieferungen durchführen.
Die eingesetzten Schweißer müssen eine persönliche, gültige
DB-Zulassung besitzen.
Zulassungen sind dem AG oder dessen Vertreter auf Verlangen
vorzuzeigen.
Die verwendeten Schweißmaterialien sowie Schweißhilfsstoffe
müssen eine DB-Zulassung besitzen.
Nachweise hierüber sind dem AG unverzüglich nach Auftragserteilung
vorzulegen.
Schienen sind vor dem Schweißen überhöht zu lagern, damit die
Schienenoberkante nach Abkühlung der Naht gleichmäßig über
den Verbindungspunkt verläuft (gerade Oberfläche im Bereich
des Verbindungspunktes).
Abrechnung pro Schienenverbindung.
Einschließlich Erstellen der erforderlichen Schweißprotokolle mit
Übergabe 3-fach an den AG sowie Nachweis der korrekten
Ausführung der Schweißung (Lage, Höhe).
Schienengüte: R260
Menge: 12,000 St

**3.3.190 Spannungsausgleich Schiene**
Spannungsausgleich für Schienen
Schienen, den Spannungsausgleich unter Sollwärme gem.
DB AG-Vorschrift herstellen.
Die Schienenbefestigung lösen, die Schienen anheben,
mit Kunststoffhämmern anschlagen oder mit
Schienenrüttlern in Schwingung versetzen.
Kleineisen im Verspanntemperaturbereich +20 bis 26 Grad
C
(i. m. 23 Grad C) wieder kraftschlüssig verspannen.
Einschl. evtl. Wiederherstelllung der Winkellage der
Schwellen.
Schweißlücke durch Verziehen der Schiene herstellen.
Ziehgeräte, Schraubmaschinen und Wärmeröhren sind
vorzuhalten.
Die Gestellung einer Schweißaufsicht (Fachbauleiter Spa
bzw. Schweißfachingenieur) für die Verspannarbeiten und
Schlussschweißungen mit An- und Abfahrt für die
jeweiligen Einsätze sowie die Erstellung der
erforderlichen Protokolle mit Übergabe 3-fach an den AG
sind mit einzukalkulieren.
Ebenso einzukalkulieren ist der Mehraufwand bei der
Schlussschweißung gegenüber den Zwischenschweißungen.
Menge: 750,000 m

**3.3.200 Spannungsausgleich/unter Solltemp.**
*** Bedarfsposition mit GB
Spannungsausgleich unter Solltemp.
Schienen, den Spannungsausgleich bis 15 Kelvin unter
Solltemperatur gem. DB AG-Vorschrift herstellen,
die Schienenbefestigung lösen, Schienen anheben, mit
Kunststoffhämmern anschlagen oder mit Schienenrüttlern
in Schwingung versetzen,
Kleineisen im neutralen Temperaturbereich wieder
kraftschlüssig verspannen, einschl. evtl.
Wiederherstellung der Winkellage der Schwellen,
Schweißlücke durch Verziehen der Schiene herstellen,
Ziehgeräte und Schraubmaschinen sind vorzuhalten.
Die Gestellung einer Schweißaufsicht (Fachbauleiter Spa
bzw. Schweißfachingenieur) für die Verspannarbeiten und
Schlussschweißungen mit An- und Abfahrt für die
jeweiligen Einsätze sowie die Erstellung der
erforderlichen Protokolle mit Übergabe 3-fach an den AG
sind mit einzukalkulieren.
Ebenso einzukalkulieren ist der Mehraufwand bei der
Schlussschweißung gegenüber den Zwischenschweißungen.
Menge: 750,000 m

**3.3.210 Anpassungsarbeiten / Übergänge Gleis herstellen**
Anpassungsarbeiten / Übergänge von bestehenden
Gleisanlage
(vorh. Anschlüsse/Gleis, Weichen) zur neuen Gleisanlage
(Weichen/Gleis) herstellen, höhen- und richtungsmäßig
anpassen, Gleis (Spur 1000mm) heben, stopfen und
richten, Schottereindeckung in der bestehenden
Gleisanlage ggf. aufnehmen und nach Durchführung der
Baumaßnahme wieder fachgerecht verfüllen.
Menge: 30,000 m

**3.3.220 Schwellenwechsel, einzeln**
Schwellenwechsel, einzeln Schwellen aus- und neue dafür einbauen und anstopfen. Die Bettung ausbauen, durchgabeln, die Rückstände seitlich auf Haufen lagern, den Schotter wieder einbauen,
Bauform: KS-Oberbau
Im Bestand 49E1 auf Holzschwellen bzw Betonschwellen.
Austausch gegen Betonschwellen. Lieferung der Schwellen erfolgt durch den AG.

Einzelschwellenwechsel auf Anordnung des AG.
Bereich: Einzelschwellenwechsel Gleis 1 und Gleis 2
Menge: 200,000 St

**3.3.230 Gleis stopfen und richten**
Gleis in der Geraden und im Bogen ggf. mit mehreren
Stopfgängen mit geeigneten Geräten oder von Hand heben,
stopfen, richten, verdichten, planieren und die
Befestigungsmittel nachspannen.
Soweit erforderlich frei machen, vorrichten.
Mit kombinierter Stopf-Richtmaschine auf endgültige
Höhe heben.
Schwellen von beiden Seiten bis zur endgültig festen
Lage und Höhe stopfen.
Einschl. endgültiger Herstellung des
Bettungsquerschnittes mit Vorkopfverdichtung.
Schwellen im Bereich behindernder Anlagen, z. B.
Kontakte, Indusimagnete, von Hand stopfen. Hebe und
Verschiebewerte anschreiben.
Vor und zwischen den Arbeitsgängen verfüllen.
Nach dem letzten Arbeitsgang Bettungsquerschnitt
herstellen und säubern der Randwege.
Ausführung nach Absprache mit dem AG.
Eventuell notwendige Sicherungsmaßnahmen, Arbeiten unter
Betrieb sowie Nachtarbeit sind mit einzukalkulieren.
Einschl. Lieferung des erforderlichen Materials und
Gestellung der erforderlichen Gerätschaften sowie des
Personals.

Stopfarbeiten für den Bereich des Schwellenwechsels und der Gleisanhebung in den Gleisen 1 und 2..
Abgerechnet wird nach Meter Gleis.
Menge: 585,000 m

**3.3.240 Gleis nachstopfen**
Gleis nachstopfen Gleis in der Geraden und im
Bogen frühestens Oktober 2026
mit mehreren Stopfgängen (mindestens zwei Stopfgänge und ein Belastungsstopfgang) mit kombinierter Stopf- und
Richtmaschine oder, ggf. von Hand auf Sollage bringen. Dazu heben, stopfen,
richten, planieren und die Befestigungsmittel
nachspannen

Ausführung in den Randzeiten unter Abstimmung mit dem Bahnbetrieb.

Für den Bereich des neu verlegten Gleises, sowie der Gleise 1 und 2 .
Menge: 637,000 m

#### Abschnitt 3.4 Gleiseindeckung

**3.4.10 Stahlblechauffangsystem einbauen**
Stahlblechauffangsystem einbauen
Auffangsystem gemäß Wasserhaushaltsgesetz
und den TRbF-und TRwS-Bestimmungen etc.
entsprechend der Allgemeiner bauaufsichtlicher Zulassung
des Deutschen Institutes für Bautechnik (DIBt), Berlin
Zulassungs-Nr. Z-74.7-56 einbauen.

Lieferung wird in separater Position vergütet.

Maße der Bauteile: 2 x 16,00 m + 1 x 30,00 m

System gemäß Herstellerangaben vorschriftsmäßig
und betriebsbereit einbauen.
Inklusive aller Lade- und Erdarbeiten.
Menge: 62,000 m

**3.4.20 Provisorische Gleiseindeckung**
Herstellung und Beseitigung provisorischer
Gleiseindeckung aus Mineralgemisch,
einschl. Lieferung, Einbau,Verdichtung und
späterer Beseitigung.
Zur Herstellung provisorischer Fußgängerüberwege im Gleisbereich.Einbringung und Verdichtung in drei Streifen.
Mineralgemisch auf vorher eingebautem Vlies einbringen.
Ev2 > 80 MN/m2
Schichtdicke: 10-20 cm,
Material Brechkorngeschisch 0/32

Bereich: Fußgängerüberwege (Gleisquerungen)
Menge: 7,000 m3

**3.4.30 Kupplungsfänger am Auffangsystem montieren**
Separat gelieferten Kupplungsfänger gemäß Herstellerangaben
betriebsbereit am Stahlblechauffangsystem einbauen.
Inklusive aller erforderlichen Ladetätigkeiten.
Menge: 6,000 St

**3.4.40 Asphalttragschicht einbauen**
Bituminöse Tragschicht AC 32 TS liefern,
soweit möglich mit Fertiger sowie von Hand im
Gleisbereich
ggf. in mehreren Lagen einbauen und verdichten.
Einbau in Fahrbahn in Einzelflächen und Randstreifen.
Schichtdicke 14-15 cm
Gemäß ZTV Asphalt-StB 07. Naturgestein.
Bindemittel = Straßenbaubitumen 50/70.
Menge: 45,000 m2

**3.4.50 Haftkleb. aufsprüh.,0,25kg/m2,i nkl.Reinigung**
Bitumenhaltiges Bindemittel aufsprühen,
Verschmutzte Unterlage vorher reinigen.
Kehrgut in Eigentum des AN übernehmen und
von der Baustelle entfernen.

Bindemittel: polymermodifizierte
Bitumenemulsion C60BP1-S.

Bindemittelmenge: 0,25 kg/m2.
Menge: 45,000 m2

**3.4.60 Asphaltfeinbeton einbauen**
Splittreichen Asphaltbeton 0/11 nach ZTV Asphalt-StB
liefern, soweit möglich mit Fertiger sowie von Hand  im
Gleisbereich einbauen und verdichten.
Einbaudicke 4-5 cm.
Bindemittel = Straßenbaubitumen 25/55-55.
Mineralstoff: Gabbro- oder Diabas-Edelsplitt
und Edelbrechsand, Natursand, Kalksteinfüller.
Mischgut ohne Asphaltgranulat und ohne andere
Recyclingbaustoffe.
Anmerkung:  Für den Handeinbau ist zur
Schließung von etwa auftretenden offenen Stellen eine
Schlämme bereitzuhalten, die sofort nach Einbau der
Deckschicht aufzubringen ist. Eine gesonderte Vergütung
für die Schlämmebehandlung erfolgt nicht.
Anmerkung: Dem AG sind unmittelbar nach
Auftragserteilung
Eignungsprüfung und Rezeptur des Mischguts vorzulegen.
Menge: 45,000 m2

**3.4.70 Fugen nachträglich herstellen**
Fugen und Schwarzdecke nachträglich schneiden und
vorgeschnittene Fuge zwischen Fugenschnitt und Schiene
bzw.
verschiedenen Kästen ausstemmen,
so dass eine Fugenkammer 30/40 mm entsteht;
Bauschutt entsorgen.

Abgerechet wird nach Meter Fuge.
Menge: 60,000 m

**3.4.80 Schienenfugen vergießen**
Fugen 30 mm breit und 40 mm tief an der Innen- und
Außenkante der Schiene mit dauerelastischer
Vergussmasse vergießen
einschl. Lieferungen aller Materialien,
Kanten mit Haftgrund vorstreichen.

Abgerechnet wird nach Meter Schiene
Menge: 30,000 m

#### Abschnitt 3.5 Sonstige Arbeiten

**3.5.10 Füllboden liefern und einbauen**
Füllboden, gut abgestuftes Kies-Sand-Gemisch liefern,
lagenweise einbauen und verdichten.
Geeigneten Boden profilgerecht einbauen und verdichten.
Material = Grobkörnige Böden
(Kies-Sand-Gemische nach DIN 18 196).
Material chemisch neutral.
Abgerechnet wird nach Auftragsprofilen.

Zur Verfüllung von freigelegten Schächten oder Gruben
auf besondere Anweisung des AG.
Menge: 120,000 m3

**3.5.20 Einfassung für Weichenumstellvorrichtung herstellen**
Herstellung einer Einfassung für die Weichenumstellvorrichtung
Einfassung eines Weichenumstellbocks für eine EW49-100-1:7 Fsch-(K)

Die Ausführung ist mit dem AG abzustimmen. Die Ausführung des Einfassungsrahmens ist sich vor Bestellung vom AG freigeben zu lassen.
Inklusive Lieferung und allen notwendigen Tiefbauarbeiten.

Einfassungsrahmen aus Stahlbetonfertigteilen, Beton C 35/45 nach EN 206-1, XC4, XF1, Ausführung als U-förmiger Rahmen mit oberer und unterer Nut-/Falzverbindung

Länge  1500  mm
Breite  1000  mm
Höhe  400  mm

Höhen- und fluchtgerechter Einbau der Einfassung  auf ein herzustellendes,
ausreichend tragfähiges Magerbetonfundament.
Die Rückseite muss mit frostsicherem Material hinterfüllt werden.
Menge: 4,000 St

**3.5.30 Zulage Leitung unter Gleiskörper verlegen**
*** EP-Aufgliederung gefordert
Zulage Leitung unter Gleiskörper verlegen
Herstellung von Gleisquerung für Entwässerungsleitungen,
mindestens 1 m Überdeckung.
Zulageposition
Abgerechnet wird nach Meter querender Leitung.
Für eine Querung der Gleisanlage wird eine Länge von 2,50 m angenommen.
Enthält alle notwendigen Mehrarbeiten, die durch die Verlegung der Rohre unter dem Gleis entstehen (z.B. ein jochweises ein- und Ausbauen der Gleise in dem betreffenden Bereich).
Eine geeignete Technologie zur Herstellung der Gleisquerung ist dem AG zur Abstimmung Freigabe vorzulegen.
Menge: 10,000 m

### Bereich 4 Bahnsteige + Zuwegung Bahnhof

#### Abschnitt 4.1 Erdarbeiten

**4.1.10 Oberboden abtragen und lagern *Oberbod.i.lagern**
Oberboden ggf. einschließlich Vegetationsdecke abtragen
und lagern. Oberboden in regelmäßig geformten Mieten
locker aufsetzen.
Gelagerten Boden aufnehmen und andecken.
Abgerechnet wird nach Aufmaß.
Dicke  bis 20 cm
Oberboden innerhalb der Baustelle zwischenlagern.
Menge: 10,000 m3

**4.1.20 Boden lösen im Behälter AN sammeln laden transp. LKW AN entsorgen Vergüt.Entsorg. AN AVV170504 Abtrag-T 0,8m SU GU**
*** EP-Aufgliederung gefordert
STLB-Bau 2025-04 002
Boden im Bahnsteigbereich,
profilgerecht lösen und im Behälter des AN sammeln, auf LKW des AN laden, transportieren, entsorgen,
Vergütung der Entsorgung übernimmt AN, Abfall ist nicht gefährlich, Werte gemäß Ersatzbaustoffverordnung 2023 sind eingehalten, Charakterisierung Bodenmaterial Klasse BM-0* nach EBV 2023, Anlage 1, Tabelle 3, Abfallschlüssel nach AVV (Abfallverzeichnis-Verordnung) 170504 Boden/Stein, zum Lager oder zur Anlage nach Wahl des AN, Behältergröße nach Wahl des AN, Abtragtiefe bis 0,8 m,
Homogenbereich 1, mit 2 Bodengruppen, Bodengruppe 1 SU DIN 18196 (Sand-Schluff-Gemisch), Bodengruppe 2 GU DIN 18196 (Kies-Schluff-Gemisch), Tiefe oberer Horizont des Homogenbereiches von 0 m, Tiefe unterer Horizont des Homogenbereiches bis 3 m,
Baumaßnahme der Geotechnischen Kategorie 1 DIN 4020, Mengenermittlung nach Aufmaß an Abtragprofilen.
Menge: 1043,000 m3
Leistungsbereichkatalog: 002
DIN276-1_08: 512

**4.1.30 Grobschotter liefern und einbauen für Verfestigung*natürl. Gstk.*Abrechng. Auftrag**
*** EP-Aufgliederung gefordert
Grobschotter liefern und einbauen
für Verfestigung*natürl. Gstk.*Abrechng. Auftrag
Liefern, profilgerecht einbauen und verdichten eines
natürlichen qualifizierten Grobschotters 0/56.

Als Planumsverbesserung
Baustoffgemisch für Verfestigung geeignet.

Einbaudicke 10 cm.
Baustoffgemisch aus natürlichen Gesteinskörnungen  0/56

Die bauseitige schadlose Ableitung des
Oberflächenwassers ist bei der Kalkulation dieser
Position zu berücksichtigen.
Die Messung der Schichtstärken hat an den Rasterkreuzpunkten zu erfolgen.  Das Aufmaß ist durch den AN zu
erstellen und vor der weiteren Verfüllung zu übergeben.

Die zusätzliche Auffüllung aufgrund eines zu
umfänglichen Oberboden- bzw. zusätzlichen Bodenabtrages
wird nicht vergütet.
Abgerechnet wird nach Auftragsprofilen
Menge: 130,000 m3
DIN276_18: 534

**4.1.40 Boden lösen im Behälter AN sammeln von Hand laden transp. LKW AN entsorgen Vergüt.Entsorg. AN AVV170504 Abtrag-T 1,25m GU**
*** EP-Aufgliederung gefordert
Boden
profilgerecht lösen und im Behälter des AN sammeln, Arbeiten von Hand, auf LKW des AN laden, transportieren, entsorgen,
Vergütung der Entsorgung übernimmt AN, zum Lager oder zur Anlage nach Wahl des AN, Behältergröße nach Wahl des AN, Abtragtiefe bis 1,25 m,
Mengenermittlung nach Aufmaß an Abtragprofilen.
Menge: 60,000 m3
Leistungsbereichkatalog: 002
DIN276-1_08: 512

#### Abschnitt 4.2 Wege, Plätze

*Hinweis: Bahnsteige + Zuwegungen Bahnhof*

**4.2.10 Nachverdichten vorh. Untergrund**
Nachverdichten des vorhandenen tragfähigen Untergrundes, Arbeiten mit Gerät.
Ausführung gem. Baugrundgutachten Kap. 8.3 Schonende Bauweise
Menge: 1300,000 m2
Leistungsbereichkatalog: 080
DIN276-1_08: 524
DIN276_18: 534

**4.2.20 Geotextil Vliesstoff Trennen Bewehrung Robusth.-kl.3 Überlappungs-B 50cm**
*** EP-Aufgliederung gefordert
STLB-Bau 2025-04 002
Schicht aus Geotextilien, Vliesstoff, zum Trennen und als Bewehrung, Geotextilrobustheitsklasse 3, Masse min. 150 g/m2, Stempeldurchdrückkraft min. 1,5 kN, Einbau in Baugrube, Überlappungsbreite mind. 50 cm, Abrechnung in der Abwicklung der Bearbeitungsflächen.
Menge: 1300,000 m2
Leistungsbereichkatalog: 002
DIN276-1_08: 319

**4.2.30 Planum Weg Abweichung +/-3cm**
*** EP-Aufgliederung gefordert
Planum herstellen, für Wege, zulässige Abweichung von der Sollhöhe +/- 3 cm
EV2 =/> 45 MPa
Menge: 1300,000 m2
Leistungsbereichkatalog: 002
DIN276-1_08: 524
DIN276_18: 534

**4.2.40 FSS Bk1,0 EV2=/> 120 MPa 0/45 D 41 cm**
*** EP-Aufgliederung gefordert
Frostschutzschicht ZTV SoB-StB, Belastungsklasse RStO Bk1,0, in Industriestraßen, Verformungsmodul auf der Oberfläche mind. EV2 ≥ 120 MPa, aus Baustoffgemisch für Frostschutzschicht, natürliche Gesteinskörnung TL Gestein, Hartgestein Körnung 0/45, Schichtdicke 41 cm, abgerechnet wird nach Auftragprofilen, Ausführung gemäß Zeichnung.
Menge: 533,000 m³
Leistungsbereichkatalog: 080
DIN276-1_08: 524
DIN276_18: 534

**4.2.50 TS Dränbeton C16/20 Bk1,0 D 19cm**
*** EP-Aufgliederung gefordert
Dränbetontragschicht gemäß Merkblatt für versickerungsfähige Verkehrsflächen M VV, natürliche Gesteinskörnung, C 16/20, Belastungsklasse RStO Bk1,0, Dicke 19 cm, Fugen sind mit einzukalkulieren, Fugen an Einbauten sind mit einzukalkulieren, Fugenplan ist vorab zur Prüfung und Freigabe einzureichen.
Menge: 1240,000 m2
Leistungsbereichkatalog: 080
DIN276-1_08: 522

**4.2.60 Probefeldaufbau der Pflasterfläche auf den Bahnsteigen**
Vor Beginn der Bauarbeiten ist ein Probefeldaufbau mit der geplanten Verlegeart des Pflasters durchzuführen.

Hierzu zählt der Aufbau eines Bahnsteiges mit Bahnsteigkante Natursteinpflaster hell, Auffindestreifen und Natursteinpflaster dunkel

Das Feld ist in für die Durchführung der Probe
ausreichender Größe anzulegen.
Abrechnungseinheit: St hergestelltes Probefeld
Menge: 1,000 St
DIN276-1_08: 534
DIN276_18: 534

**4.2.70 Pflasterdecke Natursteinpflaster Granit L/B/H 100/100/100mm gebraucht seitl.lagernd reinigen Verlegeart Passe Bettung Brechsand-Splitt 0/4 D 4cmPflasterfugenmörtel zementgeb. einbringen**
*** EP-Aufgliederung gefordert
Pflasterdecke  DNV Richtlinie Pflaster und Plattendecken in frischen Dränbeton setzen, aus Natursteinen DIN EN 1342, gebundene Bauweise, Granit, Maße L/B/H 100/100/100 mm, gebrauchte Steine, seitlich lagernd, reinigen, verlegen in Passe, Tragschicht wird gesondert vergütet, vor dem Versetzen wird der Stein mit einer Haftschlämme benetzt,  zementgebundenen Pflasterfugenmörtel einbringen, tausalzbeständig, nicht wasserdurchlässig.

Die Leistung der Steinsetzarbeiten sind in Abhängigkeit der Verarbeitung des Drainbeton zu sehen. Hiermit geht eine Begrenzung in der Vorbereitung der Fläche und ein kleinteiliges Verlegen in frischen Dränbeton einher. Weitere Abhängigkeiten bestehen indem Transport und Abruf des Dränbeton ab Werk, da hierbei entsprechende Mengen produziert/bereitgestellt werden.
Menge: 940,000 m2
Leistungsbereichkatalog: 080
DIN276-1_08: 523

**4.2.80 Pflasterdecke Natursteinpflaster Granit L/B/H 100/100/100mm Velegart Passe Bettung Brechsand-Splitt 0/4 D 4cm Pflasterfugenmörtel zementgeb. einbringen**
*** EP-Aufgliederung gefordert
Pflasterdecke DNV Richtlinie Pflaster und Plattendecken in frischen Dränbeton setzen, aus Natursteinen DIN EN 1342, gebundene Bauweise, Granit, Maße L/B/H 100/100/100 mm, verlegen in Passe, Belastungsklasse RStO Bk1,0, Tragschicht wird gesondert vergütet,vor dem Versetzen wird der Stein mit einer Haftschlämme benetzt,  zementgebundenen Pflasterfugenmörtel einbringen, tausalzbeständig, nicht wasserdurchlässig.

Die Leistung der Steinsetzarbeiten sind in Abhängigkeit der Verarbeitung des Drainbeton zu sehen. Hiermit geht eine Begrenzung in der Vorbereitung der Fläche und ein kleinteiliges Verlegen in frischen Dränbeton einher. Weitere Abhängigkeiten bestehen indem Transport und Abruf des Dränbeton ab Werk, da hierbei entsprechende Mengen produziert/bereitgestellt werden.
Menge: 225,000 m2
Leistungsbereichkatalog: 080
DIN276-1_08: 521

**4.2.90 Pflasterdecke Natursteinpflaster Granit L/B/H 100/100/100mm Verlegeart Passe Bettung Brechsand-Splitt 0/4 D 4cm Pflasterfugenmörtel zementgeb. einbringen**
*** EP-Aufgliederung gefordert
Pflasterdecke DNV Richtlinie Pflaster und Plattendecken in frischen Dränbeton setzen, aus Natursteinen DIN EN 1342, gebundene Bauweise, Granit, weiß, Maße L/B/H 100/100/100 mm, verlgen in Passe, Belastungsklasse RStO Bk1,0, Tragschicht wird gesondert vergütet,  vor dem Versetzen wird der Stein mit einer Haftschlämme benetzt,  zementgebundenen Pflasterfugenmörtel einbringen, tausalzbeständig, nicht wasserdurchlässig.

Die Leistung der Steinsetzarbeiten sind in Abhängigkeit der Verarbeitung des Drainbeton zu sehen. Hiermit geht eine Begrenzung in der Vorbereitung der Fläche und ein kleinteiliges Verlegen in frischen Dränbeton einher. Weitere Abhängigkeiten bestehen indem Transport und Abruf des Dränbeton ab Werk, da hierbei entsprechende Mengen produziert/bereitgestellt werden.
Menge: 135,000 m2
Leistungsbereichkatalog: 080
DIN276-1_08: 521

**4.2.100 STS Bk1,0 EV2 120MPa 0/32 D 20cm**
STLB-Bau 2025-04 080
Schottertragschicht ZTV SoB-StB, Belastungsklasse RStO 12/24 Bk1,0, Verformungsmodul auf der Oberfläche mind. EV2 120 MPa, aus Baustoffgemisch für Schottertragschicht, natürliche Gesteinskörnung TL Gestein, Körnung 0/32, Schichtdicke 20 cm, Rand mit Neigung 2:1, abgerechnet wird die für diese Schicht geforderte Breite bis zur Mitte der Randausbildung, abgerechnet wird nach Auftragprofilen, Ausführung gemäß Zeichnung.
Menge: 60,000 m2
Leistungsbereichkatalog: 080
DIN276-1_08: 522

**4.2.110 Pflasterdecke Natursteinpflaster Granit L/B/H 100/100/100mm Verlege Art Passe Bettung Splitt 1/3 D 4cm Sand 0/2 einkehren einschlämmen B 10+/-2mm**
*** EP-Aufgliederung gefordert
Pflasterdecke, aus Natursteinen DIN EN 1342, ungebundene Bauweise, Granit, Maße L/B/H 100/100/100 mm, verlegen in Passe, Belastungsklasse RStO Bk1,0 Tragschicht wird gesondert vergütet, Bettung aus Gesteinskörnung Körnung 1/3 aus natürlichen gebrochenen Gesteinskörnungen (Splitt), Dicke 4 cm, Baustoffgemisch für Fugen, Körnung 0/2 aus natürlichen ungebrochenen Gesteinskörnungen (Sand) einkehren und einschlämmen, Fugenbreite 10 +/- 2 mm.
Menge: 60,000 m2
Leistungsbereichkatalog: 080
DIN276-1_08: 521

**4.2.120 Auffindestreifen Beton 30/30cm D 10cm anthrazit Rippenstruktur B 30cm Bettung Splitt 1/3 D 4cm Pflasterfugenmörtel zementgeb. einbringen**
*** EP-Aufgliederung gefordert
Auffindestreifen aus taktilen Bodenindikatoren DIN 32984 in frischen Dränbeton setzen, aus Beton, Plattenmaße 30/30 cm, Dicke 10 cm, Farbton anthrazit, mit Rippenstruktur, Streifenbreite 30 cm, gebundene Bauweise, Tragschicht wird gesondert vergütet,  vor dem Versetzen wird der Stein mit einer Haftschlämme benetzt,  zementgebundenen Pflasterfugenmörtel einbringen, tausalzbeständig, nicht wasserdurchlässig.
Menge: 420,000 m
Leistungsbereichkatalog: 080
DIN276-1_08: 521

**4.2.130 Anpassung der Pflasterdecke an Aussparungen**
Anpassung der Pflasterdecke an Aussparungen oder Einbauten herstellen.
Einzelgröße der Aussparung bzw. Einbauten bis 1,0 m2.
Ausführung mit Steinen der Pflasterdecke. Das Schneiden
der Steine gehört zum Leistungsumfang.
Menge: 20,000 St
DIN276-1_08: 524
DIN276_18: 534

**4.2.140 Pflastersteine auf Passmaß trennen**
StL-Nr. 101151801102
Pflastersteine auf Passmaß trennen und Pflastersteine
an Kanten und Einfassungen oder an Aussparungen und
Einbauten über 1 m2 Einzelgröße zuarbeiten, behauen
oder schneiden. Das Zuarbeiten, Behauen oder Schneiden
der Pflastersteine an Aussparungen und Einbauten bis zu
1 m2 Einzelgröße wird gesondert vergütet.
Pflastersteine mit Vorrichtung brechen.
Art = Pflastersteine aus Beton.
Dicke über 8 bis 10 cm.
Menge: 40,000 m
DIN276-1_08: 524
DIN276_18: 534

**4.2.150 Einzelfundamente**
Einzelfundamente
liefern und einbauen
einschl. Schalung, Bewehrung, Beton
Ortbeton oder Fertigteile,
nach Wahl des AN

Beton : C20/25 - XC2-WF
Expositionsklassen gem. Angaben Statik/Baugrundgutachten
Betondeckung 30 mm

Bewehrung ca. 200 kg / m3, B 500 S
Bewehrung:
unten + oben  Q 335 A  ... als BüMa
Eckeisen  Ø 12  -  3,8m
Zwischeneisen  Ø 12  -  3,8m
Köcherbewehrung gemäß Pos. 5 der Statik Tragwerk

einschl. Sauberkeitsschicht C12/15 – XC2 wenn erforderlich
gem. Baugrundgutachten und vorhandener Baugrund
Menge: 5,000 m³
DIN276-1_08: 549
DIN276_18: 322

**4.2.160 Schachtabdeck. anpassen Hoffläche Beton C12/15 Schalung**
Schachtabdeckung anpassen, aus Beton, in Hofflächen für Kabelzugschächte und Schachtbauwerke, mit Beton C 12/15 DIN EN 206 einschl. Schalung, Fugen werden gesondert vergütet.
Menge: 7,000 St
Leistungsbereichkatalog: 080
DIN276-1_08: 523

**4.2.170 Straßenkappe anheben, in Pflasterdecke**
Vorhandene Straßenkappe aller Art ausbauen, säubern und
im Baustellenbereich zum Wiedereinbau lagern. Zum Ersatz
von beschädigten bzw. unbrauchbaren
Straßenkappen/Tragplatten
ist Kontakt mit dem zuständigen Netzbetreiber aufzunehmen. Gestänge und Hydranten
sind vor Beschädigungen zu schützen.
Straßenkappe höhengerecht, senkrecht über das Gestänge
auf zugehörige Tragplatte setzen, in Boden bzw. Tragschicht
einbetten und gegen Verschieben schützen einschließlich
aller Nebenleistungen. Bei Straßenkappen für
Unterflurhydranten ist darauf zu achten, dass sich der Gewindebolzen der Straßenkappe nach dem Einbau auf der Seite der Hydrantenabsperrung befindet.
Menge: 4,000 St

*Hinweis: Bushaltestelle*

**4.2.180 Nachverdichten vorh. Untergrund**
Nachverdichten des vorhandenen tragfähigen Untergrundes, Arbeiten mit Gerät.
Ausführung gem. Baugrundgutachten Kap. 8.3 Schonende Bauweise
Menge: 190,000 m2
Leistungsbereichkatalog: 080
DIN276-1_08: 524
DIN276_18: 534

**4.2.190 Geotextil Vliesstoff Trennen Bewehrung Robusth.-kl.3 Überlappungs-B 50cm**
*** EP-Aufgliederung gefordert
STLB-Bau 2025-04 002
Schicht aus Geotextilien, Vliesstoff, zum Trennen und als Bewehrung, Geotextilrobustheitsklasse 3, Masse min. 150 g/m2, Stempeldurchdrückkraft min. 1,5 kN, Einbau in Baugrube, Überlappungsbreite mind. 50 cm, Abrechnung in der Abwicklung der Bearbeitungsflächen.
Menge: 190,000 m2
Leistungsbereichkatalog: 002
DIN276-1_08: 319

**4.2.200 Planum Weg Abweichung +/-3cm**
*** EP-Aufgliederung gefordert
Planum herstellen, für Wege, zulässige Abweichung von der Sollhöhe +/- 3 cm
EV2 =/> 45 MPa
Menge: 190,000 m2
Leistungsbereichkatalog: 002
DIN276-1_08: 524
DIN276_18: 534

**4.2.210 FSS Bk1,0 EV2=/> 120 MPa 0/45 D 41 cm**
*** EP-Aufgliederung gefordert
Frostschutzschicht ZTV SoB-StB, Belastungsklasse RStO Bk1,0, in Industriestraßen, Verformungsmodul auf der Oberfläche mind. EV2 =/> 120 MPa, aus Baustoffgemisch für Frostschutzschicht, natürliche Gesteinskörnung TL Gestein, Hartgestein Körnung 0/45, Schichtdicke 41 cm, abgerechnet wird nach Auftragprofilen, Ausführung gemäß Zeichnung.
Menge: 77,900 m³
Leistungsbereichkatalog: 080
DIN276-1_08: 524
DIN276_18: 534

**4.2.220 TS Dränbeton C16/20 Bk1,0 D 19cm**
*** EP-Aufgliederung gefordert
Dränbetontragschicht gemäß Merkblatt für versickerungsfähige Verkehrsflächen M VV, natürliche Gesteinskörnung, C 16/20, Belastungsklasse RStO Bk1,0, Dicke 19 cm, Fugen sind mit einzukalkulieren, Fugen an Einbauten sind mit einzukalkulieren, Fugenplan ist vorab zur Prüfung und Freigabe einzureichen.
Menge: 190,000 m2
Leistungsbereichkatalog: 080
DIN276-1_08: 522

**4.2.230 Pflasterdecke Natursteinpflaster Granit L/B/H 100/100/100mm Verlegeart Passe Bettung Brechsand-Splitt 0/4 D 4cm Pflasterfugenmörtel zementgeb. einbringen**
*** EP-Aufgliederung gefordert
Pflasterdecke DNV Richtlinie Pflaster und Plattendecken in frischen Dränbeton setzen, aus Natursteinen DIN EN 1342, gebundene Bauweise, Granit, Maße L/B/H 100/100/100 mm, verlegen in Passe, Belastungsklasse RStO Bk1,0, Tragschicht wird gesondert vergütet,  vor dem Versetzen wird der Stein mit einer Haftschlämme benetzt,  zementgebundenen Pflasterfugenmörtel einbringen, tausalzbeständig, nicht wasserdurchlässig.

Die Leistung der Steinsetzarbeiten sind in Abhängigkeit der Verarbeitung des Drainbeton zu sehen. Hiermit geht eine Begrenzung in der Vorbereitung der Fläche und ein kleinteiliges Verlegen in frischen Dränbeton einher. Weitere Abhängigkeiten bestehen indem Transport und Abruf des Dränbeton ab Werk, da hierbei entsprechende Mengen produziert/bereitgestellt werden.
Menge: 190,000 m2
Leistungsbereichkatalog: 080
DIN276-1_08: 521

**4.2.240 Aufmerksamkeitsfeld L/B 90/90cm Beton 30/30cm D 10cm weiß Noppenstruktur Bettung Splitt 1/3 D 4cm Pflasterfugenmörtel zementgeb. einbringen**
Aufmerksamkeitsfeld aus taktilen Bodenindikatoren DIN 32984 in frischen Dränbeton setzen, Feld-Maße L/B 90/90 cm, aus Beton, Plattenmaße 30/30 cm, Dicke 10 cm, Farbton weiß, mit Noppenstruktur, gebundene Bauweise, Tragschicht wird gesondert vergütet,  vor dem Versetzen wird der Stein mit einer Haftschlämme benetzt,  zementgebundenen Pflasterfugenmörtel einbringen, tausalzbeständig, nicht wasserdurchlässig.
Menge: 1,000 St
Leistungsbereichkatalog: 080
DIN276-1_08: 521

**4.2.250 Auffindestreifen Beton 30/30cm D 10cm weiß Rippenstruktur B 30cm Bettung Splitt 1/3 D 4cm Pflasterfugenmörtel zementgeb. einbringen**
Auffindestreifen aus taktilen Bodenindikatoren DIN 32984 in frischen Dränbeton setzen, aus Beton, Plattenmaße 30/30 cm, Dicke 10 cm, Farbton weiß, mit Rippenstruktur, Streifenbreite 30 cm, gebundene Bauweise, Tragschicht wird gesondert vergütet,  vor dem Versetzen wird der Stein mit einer Haftschlämme benetzt,  zementgebundenen Pflasterfugenmörtel einbringen, tausalzbeständig, nicht wasserdurchlässig.
Menge: 5,000 m
Leistungsbereichkatalog: 080
DIN276-1_08: 521

**4.2.260 Schachtabdeck. anpassen Hoffläche Beton C12/15 Schalung**
STLB-Bau 2025-04 080
Schachtabdeckung anpassen, aus Beton, in Hofflächen, mit Beton C 12/15 DIN EN 206 einschl. Schalung, Fugen werden gesondert vergütet.
Menge: 5,000 St
Leistungsbereichkatalog: 080
DIN276-1_08: 523

*Hinweis: Rollstuhlrampen*

**4.2.270 Blockstufe Naturstein Granit Stufen-L 150cm Setzstufen-H 18cm Trittstufen-B 30cm Fundament C12/15 D 20 cm**
*** EP-Aufgliederung gefordert
STLB-Bau 2025-04 080
Blockstufe aus Naturstein, Gesteinsart Granit, Stufenlänge 150 cm, Trittfläche und Vorderseite gestockt, Setzstufenhöhe 18 cm, Trittstufenbreite 30 cm, Fundament aus Beton mit einer Zusammensetzung C 12/15 DIN EN 206 und DIN 1045-2,
Dicke '20' cm,
Ausführung gemäß Zeichnung.
Menge: 14,000 St
Leistungsbereichkatalog: 080
DIN276-1_08: 534

**4.2.280 Blockstufe Naturstein Granit Stufen-L 150cm Setzstufen-H 16cm Trittstufen-B 30cm Fundament C12/15 D 20 cm**
STLB-Bau 2025-04 080
Blockstufe aus Naturstein, Gesteinsart Granit, Stufenlänge 150 cm, Trittfläche und Vorderseite gestockt, Setzstufenhöhe 16 cm, Trittstufenbreite 30 cm, Fundament aus Beton mit einer Zusammensetzung C 12/15 DIN EN 206 und DIN 1045-2,
Dicke '20' cm,
Ausführung gemäß Zeichnung.
Menge: 6,000 St
Leistungsbereichkatalog: 080
DIN276-1_08: 534

**4.2.290 Blockstufe Naturstein Granit Stufen-L 150cm Setzstufen-H 14cm Trittstufen-B 30cm Fundament C12/15 D 20 cm**
STLB-Bau 2025-04 080
Blockstufe aus Naturstein, Gesteinsart Granit, Stufenlänge 150 cm, Trittfläche und Vorderseite gestockt, Setzstufenhöhe 14 cm, Trittstufenbreite 30 cm, Fundament aus Beton mit einer Zusammensetzung C 12/15 DIN EN 206 und DIN 1045-2,
Dicke '20' cm,
Ausführung gemäß Zeichnung.
Menge: 2,000 St
Leistungsbereichkatalog: 080
DIN276-1_08: 534

**4.2.300 Palisadenstützwand Naturstein Granit Durchm. 18-20cm H 10 - 40 cm**
Palisadenstützwand DIN EN 1176-1, aus Naturstein, Gesteinsart Granit, Durchmesser über 18 bis 20 cm, Bauhöhe über Gelände zwischen 10 und 40 cm, Fundament aus Beton mit einer Zusammensetzung C 12/15 DIN EN 206 und DIN 1045-2,
Dicke '20' cm,
 Abrechnung nach Wandlänge.
Menge: 10,000 m
Leistungsbereichkatalog: 003
DIN276-1_08: 526

**4.2.310 Palisadenstützwand Beton Durchm. 18-20cm H 10 - 40 cm**
Palisadenstützwand DIN EN 1176-1, aus Beton Durchmesser über 18 bis 20 cm, Bauhöhe über Gelände zwischen 10 und 40 cm, Fundament aus Beton mit einer Zusammensetzung C 12/15 DIN EN 206 und DIN 1045-2,
Dicke '20' cm,
 Abrechnung nach Wandlänge.
Menge: 9,000 m
Leistungsbereichkatalog: 003
DIN276-1_08: 526

**4.2.320 Geländer Knieleiste Stahl H 900 mm Pfostenabst. 1000mm L 1300 mm Handlauf Durchm. 42mm**
*** EP-Aufgliederung gefordert
STLB-Bau 2025-04 031
Geländer, mit Knieleiste für Rampe, im Außenbereich, Befestigungsuntergrund Beton, Konstruktion besteht aus einem Werkstoff, Geländerkonstruktion aus Stahl, feuerverzinkt DIN EN ISO 1461,
Höhe Geländer '900' mm,
max. Pfostenabstand 1000 mm, Pfosten aus Hohlprofil, rund, Durchmesser 42,4 mm,
Nennwanddicke Pfosten '3,5' mm,

Länge Pfosten/Konsolen '1300' mm,

mit einer Knieleiste, Knieleiste aus Hohlprofil, rund,
einschl. Handlauf, rund, Handlaufdurchmesser 42 mm, mit Konsolen befestigen, seitlich an Geländer.
Menge: 21,000 m
Leistungsbereichkatalog: 031
DIN276-1_08: 359

**4.2.330 Geländer Knieleiste Stahl H 900 mm Pfostenabst. 1000mm L 1300 mm Handlauf Durchm. 42mm**
STLB-Bau 2025-04 031
Geländer, mit Knieleiste für Rampe, im Außenbereich, Befestigungsuntergrund Naturwerkstein, Konstruktion besteht aus einem Werkstoff, Geländerkonstruktion aus Stahl, feuerverzinkt DIN EN ISO 1461,
Höhe Geländer '900' mm,
max. Pfostenabstand 1000 mm, Pfosten aus Hohlprofil, rund, Durchmesser 42,4 mm,
Nennwanddicke Pfosten '3,5' mm,

Länge Pfosten/Konsolen '1300' mm,

mit einer Knieleiste, Knieleiste aus Hohlprofil, rund,
einschl. Handlauf, rund, Handlaufdurchmesser 42 mm, mit Konsolen befestigen, seitlich an Geländer.
Menge: 20,000 m
Leistungsbereichkatalog: 031
DIN276-1_08: 359

*Hinweis: BORDE*
Das Herstellen von notwendigen Stoßfugen, Schmiegen und
Zuschnitten, die Ausführung aller erforderlichen Erd- und Nebenarbeiten sowie das Absenken der Hochborde
bei Überfahrten und Übergängen sind in die Einheitspreise einzurechnen.
Hochborde sind ggf. auf einer Länge von 1,0 m abzusenken.
Schnittreste sind der Verwertung nach Wahl des AN gem. den gesetzlichen Bestimmungen zuführen.

**4.2.340 Bahnsteigkante liefern und einbauen**
*** EP-Aufgliederung gefordert
Bahnsteigkante liefern und einbauen
Betonwinkelstützen aus Beton C45/55, bewehrt
mit gefasten Oberkanten, auch für Bogenbereiche,
frost- und tausalzbeständig sowie abriebfest liefern,
abladen und  flucht- und höhengerecht versetzen.
OK Bahnsteigkante liegt 30 cm über
Schienenoberkante.
Einschl. evtl. notwendiger Kurven-, Aufsetz-, Eck- und
Übergangssteine.
Unterbeton C 25/30, 20 cm dick und Frostschutzschicht aus
Brechkorngemisch 0/32 (Material inert) frostsicher herstellen.
Notwendiger Erdaushub einschl. Beseitigung des anfallenden
Materials ab UK Oberboden ist in den EP einzurechnen.
Einschl. Betonverschnitt und Anpassung bei Stößen im
Eckbereich sowie Abdichtung der freien Fugen und Verschiebesicherung der Elemente untereinander.
Optik und Maße gem. Bestandssteine

Ausführung der Auftrittsfläche als "genoppte Oberfläche",
Trittfläche mit Positivnoppen, Abstandhalter.
Einschl. evtl. notwendiger Zwischentransporte
von Ablade- zur Einbaustelle.

Der erhöhte Aufwand für geringere Toleranzen
in Lage und Höhe bzgl. Gleisachse ist mit
einzukalkulieren:
Toleranz Seitenlage: -0/+5 mm
Toleranz Höhenlage: +0/-5 mm
Menge: 17,000 m

**4.2.350 Bahnsteigkante gelagert und einbauen**
*** EP-Aufgliederung gefordert
Bahnsteigkante seitlich lagernd, einbauen und  flucht- und höhengerecht versetzen.
OK Bahnsteigkante liegt 30 cm über
Schienenoberkante.
Einschl. evtl. notwendiger Kurven-, Aufsetz-, Eck- und
Übergangssteine.
Unterbeton C 25/30, 20 cm dick und Frostschutzschicht aus
Brechkorngemisch 0/32 (Material inert) frostsicher herstellen.
Notwendiger Erdaushub einschl. Beseitigung des anfallenden
Materials ab UK Oberboden ist in den EP einzurechnen.
Einschl. Betonverschnitt und Anpassung bei Stößen im
Eckbereich  sowie Abdichtung der freien Fugen und Verschiebesicherung der Elemente untereinander.
Optik und Maße gem. Bestandssteine

Ausführung der Auftrittsfläche als "genoppte Oberfläche",
Trittfläche mit Positivnoppen, Abstandhalter.
Einschl. evtl. notwendiger Zwischentransporte
von Ablade- zur Einbaustelle.

Der erhöhte Aufwand für geringere Toleranzen
in Lage und Höhe bzgl. Gleisachse ist mit
einzukalkulieren:
Toleranz Seitenlage: -0/+5 mm
Toleranz Höhenlage: +0/-5 mm
Menge: 300,000 m

**4.2.360 Rampe Bahnsteigkante liefern und einbauen**
*** EP-Aufgliederung gefordert
Rampe Bahnsteigkante liefern und einbauen
Rampenlänge 3,0 bis 6,0 m
sonst wie Pos. 4.2.340. liefern und versetzen
Höhe der Steine fallen von 30 cm auf bis zu 3 cm über Schienenoberkante
Eine Sonderanfertigung pro Rampenstein ist einzukalkulieren
Abrechnung erfolgt nach m Rampenstein Bahnsteigkante
Menge: 76,000 m

**4.2.370 Bahnsteigkante Personenübergang liefern und einbauen**
Bahnsteigkante im Bereich des Personenübergangs liefern und einbauen, zum Gleis gerichtete Kante ist gerundet auszuführen, Radius 3 cm
sonst wie Pos. 4.2.340. liefern und versetzen
Eine Sonderanfertigung pro Stein ist einzukalkulieren
Abrechnung erfolgt nach m stein Bahnsteigkante
Menge: 27,000 m

**4.2.380 Betonbord TB8/40 grau Fundament Rückenstütze C12/15 D 15cm B 15cm**
*** EP-Aufgliederung gefordert
STLB-Bau 2025-04 080
Bordstein aus Beton, TL Pflaster-StB, Form TB 8/40, Farbton grau, mit Fundament und einseitiger Rückenstütze aus Beton mit einer Zusammensetzung C 12/15 DIN EN 206 und DIN 1045-2, Bettungsdicke 15 cm, Breite der Rückenstütze 15 cm, Fugen offen, Ausführung gemäß Zeichnung.
Menge: 100,000 m
Leistungsbereichkatalog: 080
DIN276-1_08: 522
DIN276_18: 534

**4.2.390 Betonbord TB8/30 grau Fundament Rückenstütze C12/15 D 15cm B 15cm**
*** EP-Aufgliederung gefordert
STLB-Bau 2025-04 080
Bordstein aus Beton, TL Pflaster-StB, Form TB 8/30, Farbton grau, mit Fundament und einseitiger Rückenstütze aus Beton mit einer Zusammensetzung C 12/15 DIN EN 206 und DIN 1045-2, Bettungsdicke 15 cm, Breite der Rückenstütze 15 cm, Fugen offen, Ausführung gemäß Zeichnung.
Menge: 212,000 m
Leistungsbereichkatalog: 080
DIN276-1_08: 522

**4.2.400 Betonbord RB15/22 grau Fundament Rückenstütze C12/15 D 15cm B 15cm**
STLB-Bau 2025-04 080
Bordstein aus Beton, TL Pflaster-StB, Form RB 15/22, Farbton grau, mit Fundament und einseitiger Rückenstütze aus Beton mit einer Zusammensetzung C 12/15 DIN EN 206 und DIN 1045-2, Bettungsdicke 15 cm, Breite der Rückenstütze 15 cm, Fugen offen, Ausführung gemäß Zeichnung.
Menge: 12,000 m
Leistungsbereichkatalog: 080
DIN276-1_08: 522

**4.2.410 Ecke Einfassung Beton Bordstein Fundament Rückenstütze C12/15 D 15cm B 15cm**
*** EP-Aufgliederung gefordert
Ecke für Einfassung, Außenecke (konvex), aus Beton, Bordstein, Farbton grau, mit Fundament und einseitiger Rückenstütze aus Beton mit einer Zusammensetzung C 12/15 DIN EN 206 und DIN 1045-2, Bettungsdicke 15 cm, Breite der Rückenstütze 15 cm
Menge: 16,000 St
Leistungsbereichkatalog: 003
DIN276-1_08: 525

**4.2.420 Ecke Einfassung Beton Bordstein Fundament Rückenstütze C12/15 D 15cm B 15cm**
Ecke für Einfassung, Innenecke (konkav), aus Beton, Bordstein, Farbton grau, mit Fundament und einseitiger Rückenstütze aus Beton mit einer Zusammensetzung C 12/15 DIN EN 206 und DIN 1045-2, Bettungsdicke 15 cm, Breite der Rückenstütze 15 cm
Menge: 5,000 St
Leistungsbereichkatalog: 003
DIN276-1_08: 525

**4.2.430 Bordsteinpassstück Bordstein Beton TB8/40**
STLB-Bau 2025-04 080
Bordsteinpassstück herstellen, Betonbordstein, DIN EN 1340, Maße DIN 483, Form TB 8/40, Ausführung gemäß Zeichnung.
Menge: 45,000 St
Leistungsbereichkatalog: 080
DIN276-1_08: 522
DIN276_18: 534

**4.2.440 Bordsteinpassstück Bordstein Beton TB8/30**
STLB-Bau 2025-04 080
Bordsteinpassstück herstellen, Betonbordstein, DIN EN 1340, Maße DIN 483, Form TB 8/30, Ausführung gemäß Zeichnung.
Menge: 20,000 St
Leistungsbereichkatalog: 080
DIN276-1_08: 522

**4.2.450 Flusskies 16/32 D 20cm Traufstreifen B 50cm Unterlage Kunststofffolie**
STLB-Bau 2023-10 080
Schüttung aus Flusskies, Körnung 16/32, Schichtdicke 20 cm, als Traufstreifen, Breite der Schüttung 50 cm, einschl. Unterlage aus Kunststofffolie, lichtundurchlässig, Dicke 0,5 mm.
Menge: 55,000 m
Leistungsbereichkatalog: 080
DIN276-1_08: 522
DIN276_18: 532

**4.2.460 Feuchteschutz Außenputz zementgeb Schlämme flexibel B 30-50cm**
STLB-Bau 2025-04 023
Feuchteschutz (Putzabdichtung) für später von Erde oder Kiesschüttung berührte Putzflächen für Außenputz, aus zementgebundenen flexiblen Dichtungsschlämmen, Breite über 30 bis 50 cm, davon 5 cm über Geländeoberfläche.
Menge: 100,000 m
Leistungsbereichkatalog: 023
DIN276-1_08: 335

**4.2.470 Schutzlage Abdichtung Wand Noppenbahn D 8mm lose verlegen**
STLB-Bau 2025-04 018
Schutzlage für Abdichtung erdberührter Wände DIN 18533-1 und DIN 18533-2, aus Noppenbahn mit Gleit-, Schutz- und Lastverteilungsschicht, Schichtdicke 8 mm, lose verlegen.
Menge: 50,000 m2
Leistungsbereichkatalog: 018
DIN276-1_08: 335

*Hinweis: Außenmobiliar und Ausstattung*

**4.2.480 Bank Stahl, Stahlrohrfüße mont.**
*** EP-Aufgliederung gefordert
Bank aus Stahl, Farbe schwarz mit Stahlrohrfüßen, auf Naturwerkstein montieren. Auswahl von 3 Sitzbänken an AG vorlegen, Lieferung und Montage erfolgen nach Freigabe durch den AG
Menge: 10,000 St
Leistungsbereichkatalog: 003
DIN276-1_08: 551

#### Abschnitt 4.3 Pflasterrinnen

**4.3.10 Muldenrinne 3-zeilig Betonpflaster L/B 160/160mm D 140mm Bk1,0 Fundament C16/20 D 20+/-2cm Pflasterfugenmörtel zementgeb. einkehren einschlämmen B 10+/-5mm**
*** EP-Aufgliederung gefordert
Pflasterstreifen als Muldenrinne aus Steinpflaster, Ausführung der Pflasterstreifen nach Anzahl der Zeilen, 3-zeilig mit Stich verlegt, Pflastersteine aus Beton, TL Pflaster-StB, max. Differenzen J, Maße L/B 160/160 mm, Dicke 140 mm, Farbton grau, Belastungsklasse RStO Bk1,0, Tragschicht wird gesondert vergütet, Fundament aus Beton mit einer Zusammensetzung C 16/20 DIN EN 206 und DIN 1045-2, Dicke 20 +/-2 cm, zementgebundenen Pflasterfugenmörtel einkehren und einschlämmen, Farbton Fugen grau, Fugenbreite 10 +/-5 mm.
Menge: 110,000 m
Leistungsbereichkatalog: 080
DIN276-1_08: 522
DIN276_18: 532

**4.3.20 Durchgehende Bewegungsfuge in Betonbettung,Betonrückenstütze, Gerinnepflasterstreifen und Bordsteinfuge anordnen.**
Im Abstand von ca. 8 m durchgehende Bewegungsfuge in Betonbettung, Betonrückenstütze, Bordsteinfuge und Gerinnepflasterstreifen anordnen.
Material: Dehnscheibe (Fa. Zunklei o. glw.)
Menge: 14,000 St
DIN276-1_08: 532
DIN276_18: 532

### Bereich 5 Parkplatz

#### Abschnitt 5.1 Erdarbeiten

**5.1.10 Boden lösen im Behälter AN sammeln laden transp. LKW AN entsorgen Vergüt.Entsorg. AN AVV170504 Abtrag-T 0,8m SU GU**
*** EP-Aufgliederung gefordert
STLB-Bau 2025-04 002
Boden im Bahnsteigbereich,
profilgerecht lösen und im Behälter des AN sammeln, auf LKW des AN laden, transportieren, entsorgen,
Vergütung der Entsorgung übernimmt AN, Abfall ist nicht gefährlich, Werte gemäß Ersatzbaustoffverordnung 2023 sind eingehalten, Charakterisierung Bodenmaterial Klasse BM-0* nach EBV 2023, Anlage 1, Tabelle 3, Abfallschlüssel nach AVV (Abfallverzeichnis-Verordnung) 170504 Boden/Stein, zum Lager oder zur Anlage nach Wahl des AN, Behältergröße nach Wahl des AN, Abtragtiefe bis 0,8 m,
Homogenbereich 1, mit 2 Bodengruppen, Bodengruppe 1 SU DIN 18196 (Sand-Schluff-Gemisch), Bodengruppe 2 GU DIN 18196 (Kies-Schluff-Gemisch), Tiefe oberer Horizont des Homogenbereiches von 0 m, Tiefe unterer Horizont des Homogenbereiches bis 3 m,
Baumaßnahme der Geotechnischen Kategorie 1 DIN 4020, Mengenermittlung nach Aufmaß an Abtragprofilen.
Menge: 66,000 m3
Leistungsbereichkatalog: 002
DIN276-1_08: 512

**5.1.20 Grobschotter liefern und einbauen für Verfestigung*natürl. Gstk.*Abrechng. Auftrag**
Grobschotter liefern und einbauen
für Verfestigung*natürl. Gstk.*Abrechng. Auftrag
Liefern, profilgerecht einbauen und verdichten eines
natürlichen qualifizierten Grobschotters 0/56.

Als Planumsverbesserung
Baustoffgemisch für Verfestigung geeignet.

Einbaudicke 10 cm.
Baustoffgemisch aus natürlichen Gesteinskörnungen  0/56

Die bauseitige schadlose Ableitung des
Oberflächenwassers ist bei der Kalkulation dieser
Position zu berücksichtigen.
Die Messung der Schichtstärken hat an den Rasterkreuzpunkten zu erfolgen.  Das Aufmaß ist durch den AN zu
erstellen und vor der weiteren Verfüllung zu übergeben.

Die zusätzliche Auffüllung aufgrund eines zu
umfänglichen Oberboden- bzw. zusätzlichen Bodenabtrages
wird nicht vergütet.
Abgerechnet wird nach Auftragsprofilen
Menge: 22,000 m³
DIN276_18: 534

#### Abschnitt 5.2 Parkplatzfläche herrichten

**5.2.10 Nachverdichten vorh. Untergrund**
Nachverdichten des vorhandenen tragfähigen Untergrundes, Arbeiten mit Gerät.
Ausführung gem. Baugrundgutachten Kap. 8.3 Schonende Bauweise
Menge: 220,000 m2
Leistungsbereichkatalog: 080
DIN276-1_08: 524
DIN276_18: 534

**5.2.20 Geotextil Vliesstoff Trennen Bewehrung Robusth.-kl.3 Überlappungs-B 50cm**
*** EP-Aufgliederung gefordert
STLB-Bau 2025-04 002
Schicht aus Geotextilien, Vliesstoff, zum Trennen und als Bewehrung, Geotextilrobustheitsklasse 3, Masse min. 150 g/m2, Stempeldurchdrückkraft min. 1,5 kN, Einbau in Baugrube, Überlappungsbreite mind. 50 cm, Abrechnung in der Abwicklung der Bearbeitungsflächen.
Menge: 220,000 m2
Leistungsbereichkatalog: 002
DIN276-1_08: 319

**5.2.30 Planum Weg Abweichung +/-3cm**
Planum herstellen, für Wege, zulässige Abweichung von der Sollhöhe +/- 3 cm
EV2 =/> 45 MPa
Menge: 220,000 m2
Leistungsbereichkatalog: 002
DIN276-1_08: 524
DIN276_18: 534

**5.2.40 FSS Bk1,0 EV2 =/> 120 MPa D 36 cm**
Frostschutzschicht ZTV SoB-StB, Belastungsklasse RStO  Bk1,0, in Industriestraßen, Verformungsmodul auf der Oberfläche mind. EV2 =/> 120 MPa, aus Baustoffgemisch für Frostschutzschicht, natürliche Gesteinskörnung TL Gestein, Hartgestein Körnung 0/45, Schichtdicke 36 cm, abgerechnet wird nach Auftragprofilen, Ausführung gemäß Zeichnung.
Menge: 79,200 m3
Leistungsbereichkatalog: 080
DIN276-1_08: 532
DIN276_18: 532

**5.2.50 STS Bk1,0 EV2=/>150MPa 0/32 D 20 cm**
Schottertragschicht ZTV SoB-StB, Belastungsklasse RStO Bk1,0, in Industriestraßen, Verformungsmodul auf der Oberfläche mind. EV2 =/>  150MPa, aus Baustoffgemisch für Schottertragschicht, natürliche Gesteinskörnung TL Gestein, Körnung 0/32, Schichtdicke 20 cm, Rand mit Neigung 2:1, abgerechnet wird die für diese Schicht geforderte Breite bis zur Mitte der Randausbildung, abgerechnet wird nach Auftragprofilen, Ausführung gemäß Zeichnung.
Menge: 220,000 m2
Leistungsbereichkatalog: 080
DIN276-1_08: 532
DIN276_18: 532

**5.2.60 Asphalttragschicht Bk1,0 AC22TS Bindem. 50/70 D 10cm**
Asphalttragschicht ZTV Asphalt-StB, Belastungsklasse RStO Bk1,0, Mischgutart AC 22 T S, natürliche Gesteinskörnung TL Gestein, Bindemittel Straßenbaubitumen 50/70 TL Bitumen-StB und DIN EN 12591, Schichtdicke 10 cm, Einbaudicke gemäß TPD-StB durch Messen an Bohrkernen, die Kosten für die Entnahme der Bohrkerne und das Schließen der Bohrlöcher werden nicht gesondert vergütet, Rand mit Neigung 1:1, abgerechnet wird die für diese Schicht geforderte Breite bis zur Mitte der Randausbildung, Ausführung gemäß Zeichnung.
Menge: 220,000 m2
Leistungsbereichkatalog: 080
DIN276-1_08: 532
DIN276_18: 532

**5.2.70 Bitumenhaltiges Bindem. aufsprühen 0,15-0,25kg/m2 C60BP4-S frisch Asphaltbinderschicht**
Bitumenhaltiges Bindemittel aufsprühen, ZTV Asphalt-StB, 0,15 bis 0,25 kg/m2, polymermodifizierte Bitumenemulsion C60BP4-S TL BE-StB und DIN EN 13808, ganzflächig, auf frischen Asphaltbinderschichten, für den Einbau von Asphaltdeckschichten aus Splittmastixasphalt oder Asphaltbeton, Ausführung gemäß Zeichnung.
inkl. der erf. Reinigung der Unterlage, anfallendes Kehrgut ist
abzufahren und geeignet zu entsorgen nach Wahl des AN.
Menge: 220,000 m2
Leistungsbereichkatalog: 080
DIN276-1_08: 532
DIN276_18: 532

**5.2.80 Asphaltbetondeckschicht Bk1,0 AC11DS D 4cm 25/55-55**
Asphaltdeckschicht aus Asphaltbeton, ZTV Asphalt-StB, Belastungsklasse RStO 12 Bk1,0, Mischgutart AC 11 D S, natürliche Gesteinskörnung TL Gestein, Schichtdicke 4 cm, Bindemittel polymermodifiziertes Bitumen 25/55-55 A TL Bitumen-StB und DIN EN 14023, Einbaudicke gemäß TPD-StB durch Messen an Bohrkernen, die Kosten für die Entnahme der Bohrkerne und das Schließen der Bohrlöcher werden nicht gesondert vergütet, Rand mit Neigung 1:1, abgerechnet wird die für diese Schicht geforderte Breite bis zur Mitte der Randausbildung, Ausführung gemäß Zeichnung.
Menge: 220,000 m2
DIN276-1_08: 532
DIN276_18: 532

**5.2.90 Anschluss Asphalt Schachtabdeckung Beton/Betonfertigteil**
Anschluss der Asphaltdecke an Schachtabdeckung
Menge: 2,000 St
Leistungsbereichkatalog: 080
DIN276-1_08: 532
DIN276_18: 532

**5.2.100 Schachtabdeck. anpassen Hoffläche Beton C12/15 Schalung**
*** EP-Aufgliederung gefordert
STLB-Bau 2025-04 080
Schachtabdeckung anpassen, aus Beton, in Hofflächen, mit Beton C 12/15 DIN EN 206 einschl. Schalung, Fugen werden gesondert vergütet.
Menge: 2,000 St
Leistungsbereichkatalog: 080
DIN276-1_08: 523

**5.2.110 Stellplatzmarkierung Typ II herstellen n.li.o.re.wechs.*mit Vormarkierung Länge 2,00 m*Heißplastikmasse grobe Nachstreum.*grobstr. Decke**
Stellplatzmarkierung Typ II als endgültige Markierung herstellen.  Abgerechnet wird der markierte Strich,
Strichbreite = 0,12 m.
Strich Mit Vormarkierung.
Markierungssystem aus thermoplastischem Stoff, nicht
spritzbar (Heißplastikmasse).
Als System mit groben Nachstreumitteln.
Markierung auf grobstrukturierter Asphaltdeckschicht.
Menge: 40,000 m

**5.2.120 Fahrbahnm. Piktogramm Behinderte 70/100cm 2K-Markierungsfarbe Q3**
STLB-Bau 2025-04 080
Fahrbahnmarkierung ZTV-M als Piktogramm, Behinderte, Maße 70/100 cm, aus Zweikomponenten-Markierungsfarbe, Klasse Q3 (Qd größer gleich 130 mcd/m2/lx) DIN EN 1436, Farbton weiß, auf Asphaltbeton.
Menge: 3,000 St
Leistungsbereichkatalog: 080
DIN276-1_08: 522

### Bereich 6 Entwässerung

#### Abschnitt 6.1 Erdarbeiten

**6.1.10 Leitungsgr.Rohr DN 110 Tiefe bis 1,25 m herst,**
Leitungsgraben einschließlich Schachtbaugruben herstellen. Schachtdurchmesser und -abstände gemäß Längsschnitt .
Homogenbereich A. Anteile und zusätzliche Be-
schreibung gem. Baugrunduntersuchung.
Grabentiefe bis 1,25 m.
Breite der Grabensohle für Leitungen 'DN 110'

Notwendigen Verbau entsprechend statischen und konstruktiven Erfordernissen herstellen, vorhalten und
entfernen.
Aushub wird zum Verfüllen nicht verwendet. Verfüllen
des Grabens nach Verlegen der Leitung wird gesondert
vergütet.
Aushub im Behälter des AN sammen, auf LKW des AN laden, transportieren und entsorgen, Vergütung der Entsorgung übernimmt AN.
Abgerechnet wird mit senkrechten Wänden.
Menge: 58,000 m
DIN276_18: 551

**6.1.20 Leitungsgr.Rohr DN 110 Tiefe bis 2,5 m herst,**
Leitungsgraben einschließlich Schachtbaugruben herstellen. Schachtdurchmesser und -abstände gemäß Längsschnitt .
Homogenbereich A. Anteile und zusätzliche Be-
schreibung gem. Baugrunduntersuchung.
Grabentiefe bis 2,5 m.
Breite der Grabensohle für Leitungen 'DN 110'

Notwendigen Verbau entsprechend statischen und konstruktiven Erfordernissen herstellen, vorhalten und
entfernen.
Aushub wird zum Verfüllen nicht verwendet. Verfüllen
des Grabens nach Verlegen der Leitung wird gesondert
vergütet.
Aushub im Behälter des AN sammen, auf LKW des AN laden, transportieren und entsorgen, Vergütung der Entsorgung übernimmt AN.
Abgerechnet wird mit senkrechten Wänden.
Menge: 40,000 m
DIN276_18: 551

**6.1.30 Leitungsgr.Rohr DN 125 Tiefe bis 1,25 m herst,**
Leitungsgraben einschließlich Schachtbaugruben herstellen. Schachtdurchmesser und -abstände gemäß Längsschnitt .
Homogenbereich A. Anteile und zusätzliche Be-
schreibung gem. Baugrunduntersuchung.
Grabentiefe bis 1,25 m.
Breite der Grabensohle für Leitungen 'DN 125'

Notwendigen Verbau entsprechend statischen und konstruktiven Erfordernissen herstellen, vorhalten und
entfernen.
Aushub wird zum Verfüllen nicht verwendet. Verfüllen
des Grabens nach Verlegen der Leitung wird gesondert
vergütet.
Aushub im Behälter des AN sammen, auf LKW des AN laden, transportieren und entsorgen, Vergütung der Entsorgung übernimmt AN.
Abgerechnet wird mit senkrechten Wänden.
Menge: 20,000 m
DIN276_18: 551

**6.1.40 Leitungsgr.Rohr DN 125 Tiefe 1,25 bis 1,75 m herst,**
Leitungsgraben einschließlich Schachtbaugruben herstellen. Schachtdurchmesser und -abstände gemäß Längsschnitt .
Homogenbereich A. Anteile und zusätzliche Be-
schreibung gem. Baugrunduntersuchung.
Grabentiefe über 1,25 bis 1,75 m
Breite der Grabensohle für Leitungen 'DN 125'

Notwendigen Verbau entsprechend statischen und konstruktiven Erfordernissen herstellen, vorhalten und
entfernen.
Aushub wird zum Verfüllen nicht verwendet. Verfüllen
des Grabens nach Verlegen der Leitung wird gesondert
vergütet.
Aushub im Behälter des AN sammen, auf LKW des AN laden, transportieren und entsorgen, Vergütung der Entsorgung übernimmt AN.
Abgerechnet wird mit senkrechten Wänden.
Menge: 60,000 m
DIN276_18: 551

**6.1.50 Leitungsgr.Rohr DN 125 Tiefe 1,75 bis 2,25 m herst,**
Leitungsgraben einschließlich Schachtbaugruben herstellen. Schachtdurchmesser und -abstände gemäß Längsschnitt .
Homogenbereich A. Anteile und zusätzliche Be-
schreibung gem. Baugrunduntersuchung.
Grabentiefe über 1,75 bis 2,25 m.
Breite der Grabensohle für Leitungen 'DN 125'

Notwendigen Verbau entsprechend statischen und konstruktiven Erfordernissen herstellen, vorhalten und
entfernen.
Aushub wird zum Verfüllen nicht verwendet. Verfüllen
des Grabens nach Verlegen der Leitung wird gesondert
vergütet.
Aushub im Behälter des AN sammen, auf LKW des AN laden, transportieren und entsorgen, Vergütung der Entsorgung übernimmt AN.
Abgerechnet wird mit senkrechten Wänden.
Menge: 40,000 m
DIN276_18: 551

**6.1.60 Leitungsgr.Rohr DN 200 Tiefe 1,25 bis 1,75 m herst,**
Leitungsgraben einschließlich Schachtbaugruben herstellen. Schachtdurchmesser und -abstände gemäß Längsschnitt .
Homogenbereich A. Anteile und zusätzliche Be-
schreibung gem. Baugrunduntersuchung.
Grabentiefe über 1,25 bis 1,75 m.
Breite der Grabensohle für Leitungen 'DN 200'

Notwendigen Verbau entsprechend statischen und konstruktiven Erfordernissen herstellen, vorhalten und
entfernen.
Aushub wird zum Verfüllen nicht verwendet. Verfüllen
des Grabens nach Verlegen der Leitung wird gesondert
vergütet.
Aushub im Behälter des AN sammen, auf LKW des AN laden, transportieren und entsorgen, Vergütung der Entsorgung übernimmt AN.
Abgerechnet wird mit senkrechten Wänden.
Menge: 60,000 m
DIN276-1_08: 541
DIN276_18: 551

**6.1.70 Leitungsgr.Rohr DN 200 Tiefe 1,75 bis 2,25m herst,**
Leitungsgraben einschließlich Schachtbaugruben herstellen. Schachtdurchmesser und -abstände gemäß Längsschnitt .
Homogenbereich A. Anteile und zusätzliche Be-
schreibung gem. Baugrunduntersuchung.
Grabentiefe über 1,25 bis 1,75 m.
Breite der Grabensohle für Leitungen 'DN 200'

Notwendigen Verbau entsprechend statischen und konstruktiven Erfordernissen herstellen, vorhalten und
entfernen.
Aushub wird zum Verfüllen nicht verwendet. Verfüllen
des Grabens nach Verlegen der Leitung wird gesondert
vergütet.
Aushub im Behälter des AN sammen, auf LKW des AN laden, transportieren und entsorgen, Vergütung der Entsorgung übernimmt AN.
Abgerechnet wird mit senkrechten Wänden.
Menge: 20,000 m
DIN276-1_08: 541
DIN276_18: 551

**6.1.80 Leitungsgr.Rohr DN 250 Tiefe 1,75 bis 2,25 m herst,**
*** EP-Aufgliederung gefordert
Leitungsgraben einschließlich Schachtbaugruben herstellen. Schachtdurchmesser und -abstände gemäß Längsschnitt .
Homogenbereich A. Anteile und zusätzliche Be-
schreibung gem. Baugrunduntersuchung.
Grabentiefe über 1,75 bis 2,25 m.
Breite der Grabensohle für Leitungen 'DN 250'

Notwendigen Verbau entsprechend statischen und konstruktiven Erfordernissen herstellen, vorhalten und
entfernen.
Aushub wird zum Verfüllen nicht verwendet. Verfüllen
des Grabens nach Verlegen der Leitung wird gesondert
vergütet.
Aushub im Behälter des AN sammen, auf LKW des AN laden, transportieren und entsorgen, Vergütung der Entsorgung übernimmt AN.
Abgerechnet wird mit senkrechten Wänden.
Menge: 80,000 m
DIN276-1_08: 541
DIN276_18: 551

**6.1.90 Leitungsgr.Rohr DN 315 Tiefe 1,75 bis 2,25 m herst,**
Leitungsgraben einschließlich Schachtbaugruben herstellen. Schachtdurchmesser und -abstände gemäß Längsschnitt .
Homogenbereich A. Anteile und zusätzliche Be-
schreibung gem. Baugrunduntersuchung.
Grabentiefe über 1,75 bis 2,25 m.
Breite der Grabensohle für Leitungen 'DN 315'

Notwendigen Verbau entsprechend statischen und konstruktiven Erfordernissen herstellen, vorhalten und
entfernen.
Aushub wird zum Verfüllen nicht verwendet. Verfüllen
des Grabens nach Verlegen der Leitung wird gesondert
vergütet.
Aushub im Behälter des AN sammen, auf LKW des AN laden, transportieren und entsorgen, Vergütung der Entsorgung übernimmt AN.
Abgerechnet wird mit senkrechten Wänden.
Menge: 70,000 m
DIN276-1_08: 541
DIN276_18: 551

**6.1.100 Leitungsgr.Rohr DN 400 Tiefe 1,25 bis 1,75 m herst,**
*** EP-Aufgliederung gefordert
Leitungsgraben einschließlich Schachtbaugruben herstellen. Schachtdurchmesser und -abstände gemäß Längsschnitt .
Homogenbereich A. Anteile und zusätzliche Be-
schreibung gem. Baugrunduntersuchung.
Grabentiefe über 1,25 bis 1,75 m.
Breite der Grabensohle für Leitungen 'DN 400'

Notwendigen Verbau entsprechend statischen und konstruktiven Erfordernissen herstellen, vorhalten und
entfernen.
Aushub wird zum Verfüllen nicht verwendet. Verfüllen
des Grabens nach Verlegen der Leitung wird gesondert
vergütet.
Aushub im Behälter des AN sammen, auf LKW des AN laden, transportieren und entsorgen, Vergütung der Entsorgung übernimmt AN.
Abgerechnet wird mit senkrechten Wänden.
Menge: 70,000 m
DIN276-1_08: 541
DIN276_18: 551

**6.1.110 Leitungsgr.Rohr DN 400 Tiefe 1,75 bis 2,25 m herst,**
*** EP-Aufgliederung gefordert
Leitungsgraben einschließlich Schachtbaugruben herstellen. Schachtdurchmesser und -abstände gemäß Längsschnitt .
Homogenbereich A. Anteile und zusätzliche Be-
schreibung gem. Baugrunduntersuchung.
Grabentiefe über 1,75 bis 2,25 m.
Breite der Grabensohle für Leitungen 'DN 400'

Notwendigen Verbau entsprechend statischen und konstruktiven Erfordernissen herstellen, vorhalten und
entfernen.
Aushub wird zum Verfüllen nicht verwendet. Verfüllen
des Grabens nach Verlegen der Leitung wird gesondert
vergütet.
Aushub im Behälter des AN sammen, auf LKW des AN laden, transportieren und entsorgen, Vergütung der Entsorgung übernimmt AN.
Abgerechnet wird mit senkrechten Wänden.
Menge: 120,000 m
DIN276-1_08: 541
DIN276_18: 551

**6.1.120 Leitungsgraben verfüllen verdichten D 15-20cm Sohlen-B 0,7-0,8m Boden liefern GU**
STLB-Bau 2025-04 002
Leitungsgräben profilgerecht verfüllen einschl. Stoffe verdichten, Verformungsmodul mind. EV2 45 MPa, Verdichtungsgrad mind. DPr 0,98, Schichtdicke über 15 bis 20 cm, Breite der Sohle über 0,7 bis 0,8 m, Boden, liefern, mit einer Bodengruppe, Bodengruppe 1 GU DIN 18196 (Kies-Schluff-Gemisch).
Menge: 10,920 m3
Leistungsbereichkatalog: 002
DIN276-1_08: 546

**6.1.130 Leitungsgraben verfüllen verdichten D 50-80cm Sohlen-B 0,9-1m Boden liefern GU**
*** EP-Aufgliederung gefordert
STLB-Bau 2025-04 002
Leitungsgräben profilgerecht verfüllen einschl. Stoffe verdichten, Verformungsmodul mind. EV2 45 MPa, Verdichtungsgrad mind. DPr 0,98, Schichtdicke über 50 bis 80 cm, Breite der Sohle über 0,9 bis 1 m, Boden, liefern, mit einer Bodengruppe, Bodengruppe 1 GU DIN 18196 (Kies-Schluff-Gemisch).
Menge: 96,330 m3
Leistungsbereichkatalog: 002
DIN276-1_08: 546

**6.1.140 Leitungsgraben verfüllen verdichten D 80-100cm Sohlen-B 0,9-1m Boden liefern GU**
*** EP-Aufgliederung gefordert
STLB-Bau 2025-04 002
Leitungsgräben profilgerecht verfüllen einschl. Stoffe verdichten, Verformungsmodul mind. EV2 45 MPa, Verdichtungsgrad mind. DPr 0,98, Schichtdicke über 80 bis 100 cm, Breite der Sohle über 0,9 bis 1 m, Boden, liefern, mit einer Bodengruppe, Bodengruppe 1 GU DIN 18196 (Kies-Schluff-Gemisch).
Menge: 75,600 m3
Leistungsbereichkatalog: 002
DIN276-1_08: 546

**6.1.150 Leitungsgraben verfüllen verdichten D 100-150cm Sohlen-B 0,9-1m Boden liefern GU**
*** EP-Aufgliederung gefordert
STLB-Bau 2025-04 002
Leitungsgräben profilgerecht verfüllen einschl. Stoffe verdichten, Verformungsmodul mind. EV2 45 MPa, Verdichtungsgrad mind. DPr 0,98, Schichtdicke über 100 bis 150 cm, Breite der Sohle über 0,9 bis 1 m, Boden, liefern, mit einer Bodengruppe, Bodengruppe 1 GU DIN 18196 (Kies-Schluff-Gemisch).
Menge: 287,500 m3
Leistungsbereichkatalog: 002
DIN276-1_08: 546

**6.1.160 Leitungsgraben verfüllen verdichten D 150-200cm Sohlen-B 0,9-1m Boden liefern GU**
*** EP-Aufgliederung gefordert
STLB-Bau 2025-04 002
Leitungsgräben profilgerecht verfüllen einschl. Stoffe verdichten, Verformungsmodul mind. EV2 45 MPa, Verdichtungsgrad mind. DPr 0,98, Schichtdicke über 150 bis 200 cm, Breite der Sohle über 0,9 bis 1 m, Boden, liefern, mit einer Bodengruppe, Bodengruppe 1 GU DIN 18196 (Kies-Schluff-Gemisch).
Menge: 130,000 m3
Leistungsbereichkatalog: 002
DIN276-1_08: 546

**6.1.170 Arbeitsraum verfüllen Einbau-H 1,25m Flüssigboden Größtkorn 32mm liefern**
STLB-Bau 2025-04 002
Arbeitsraum profilgerecht verfüllen, Einbauhöhe bis 1,25 m, Flüssigboden aus Boden-, Baustoffgemisch TL BuB E-StB, Bodenmaterial (BM), Größtkorn 32 mm, Konsistenz steif, Ausbreitmaßklasse F1 DIN EN 206, Wiederaushubfähigkeit leicht, Druckfestigkeit bis 0,3 N/mm2 nach 28 Tagen, Durchlässigkeitsbeiwert k größer gleich 1 x 10 hoch minus 6 m/s DIN EN ISO 17892-11, gütegesichert, Nachweis der Eignung durch Vorlage eines Prüfzeugnisses, liefern.
Menge: 13,000 m3
Leistungsbereichkatalog: 002
DIN276-1_08: 311

**6.1.180 Graben räumen nachprofilieren Sohlen-B 0,4-0,5m T bis 0,3m GU GU* UL TL**
STLB-Bau 2025-04 002
Graben räumen und nachprofilieren, Breite der Sohle über 0,4 bis 0,5 m, Grabentiefe bis 0,3 m, Neigung der Böschung 1:1,5, 4 Bodengruppen, Bodengruppe 1 GU DIN 18196 (Kies-Schluff-Gemisch), Bodengruppe 2 GU* DIN 18196 (Kies-Schluff-Gemisch), Bodengruppe 3 UL DIN 18196 (leicht plastischer Schluff), Bodengruppe 4 TL DIN 18196 (leicht plastischer Ton), Räumgut und Boden auf dem Gelände planieren.
Menge: 30,000 m2
Leistungsbereichkatalog: 002
DIN276-1_08: 519

**6.1.190 Böschungsbefestigung herstellen Böschung 1:1,5**Fertigzementm.**
*** EP-Aufgliederung gefordert
StL-Nr. 23115931190901
Böschungsbefestigung eben herstellen auf Bettung aus
Beton, Dicke mind. 10 cm.
Ausführung auf Böschung mit Neigung 1:1,5 einschließlich Podesten und Bermen.
Pflaster aus 'Wasserbausteine (grau) CP90/250 nach DIN EN 13383'

Bettung aus Beton 'C20/25, Dicke 20 cm'

Fugen mit Fertigzementmörtel verfüllen, Druckfestigkeit
am Würfel mind. 50 MPa, Zement Art CEM I, w/z höchstens
0,50, frost-/tausalzbeständig, Ausbreitmaßklasse F3.
Menge: 30,000 m2

#### Abschnitt 6.2 Rohrlegearbeiten

*Hinweis: Leitungssystem aus Polypropylen*
HINWEIS
Hochlast-Vollwand-Kanahlrohr nach DIN EN1852 für
Entwässerungskanäle und -Leitungen mit Steckmuffen und fest
eingelegter Dichtung liefern, abladen, zur Einbaustelle
transportieren und unter Beachtung der Vorschriften und
Richtlinien der DIN 18306 und der DIN EN 1610 sowie der
Verlegeanleitung der Herstellerwerke im erforderlichen Gefälle
verlegen.
Rohre nach DIN EN 1852 mit Steckmuffe und fest eingelegter
Dichtung aus NBR, Dichtung öl- und benzinbeständig,
Ringsteifigkeit mind, 8 kN/m² nachgewiesen hochabriebfest,
ohne Zusatz von Füllstoffen.
Einschließlich Zuschnitt der erforderlichen Passlängen und
anfallenden Nebenleistungen.
Einschließlich Nachweis der Auftriebssicherheit.
Abdeckkappen für abschnittsweises Bauen gem. Bauzeitenplan sind mit einzukalkulieren

**6.2.10 Abwasserkanal PP homogen Regenwasser Steckverbindung OD DN110 SN8 Graben abgeböscht T 1,75-4m Bettung Typ1 Bettungs-D 10cm Sand ob.Schicht Sand**
*** EP-Aufgliederung gefordert
STLB-Bau 2025-04 009
Abwasserkanal aus PP (Polypropylen)-Rohren DIN EN 1852-1, homogenes Vollwandrohr, für Regenwasser, mit Steckverbindung, Rohrende mit Muffe, DN/OD 110, Nenn-Ringsteifigkeit SN 8 DIN EN ISO 9969, Verlegung DIN EN 1610 in vorh. geböschtem Graben, Grabentiefe über 1,75 bis 4 m, einschl. Bettung Typ 1, Dicke der unteren Bettungsschicht mind. 10 cm, aus Sand, obere Bettungsschicht aus Sand.
Menge: 40,000 m
Leistungsbereichkatalog: 009
DIN276-1_08: 541
DIN276_18: 551

**6.2.20 Abwasserkanal PP homogen Regenwasser Steckverbindung OD DN125 SN8 Graben abgeböscht T 1-1,25m Bettung Typ1 Bettungs-D 10cm Sand ob.Schicht Sand**
STLB-Bau 2025-04 009
Abwasserkanal aus PP (Polypropylen)-Rohren DIN EN 1852-1, homogenes Vollwandrohr, für Regenwasser, mit Steckverbindung, Rohrende mit Muffe, DN/OD 125, Nenn-Ringsteifigkeit SN 8 DIN EN ISO 9969, Verlegung DIN EN 1610 in vorh. geböschtem Graben, Grabentiefe über 1 bis 1,25 m, einschl. Bettung Typ 1, Dicke der unteren Bettungsschicht mind. 10 cm, aus Sand, obere Bettungsschicht aus Sand.
Menge: 20,000 m
Leistungsbereichkatalog: 009
DIN276-1_08: 541
DIN276_18: 551

**6.2.30 Abwasserkanal PP homogen Regenwasser Steckverbindung OD DN125 SN8 Graben abgeböscht T 1,25-1,75m Bettung Typ1 Bettungs-D 10cm Sand ob.Schicht Sand**
STLB-Bau 2025-04 009
Abwasserkanal aus PP (Polypropylen)-Rohren DIN EN 1852-1, homogenes Vollwandrohr, für Regenwasser, mit Steckverbindung, Rohrende mit Muffe, DN/OD 125, Nenn-Ringsteifigkeit SN 8 DIN EN ISO 9969, Verlegung DIN EN 1610 in vorh. geböschtem Graben, Grabentiefe über 1,25 bis 1,75 m, einschl. Bettung Typ 1, Dicke der unteren Bettungsschicht mind. 10 cm, aus Sand, obere Bettungsschicht aus Sand.
Menge: 60,000 m
Leistungsbereichkatalog: 009
DIN276-1_08: 541

**6.2.40 Abwasserkanal PP homogen Regenwasser Steckverbindung OD DN125 SN8 Graben abgeböscht T 1,75-4m Bettung Typ1 Bettungs-D 10cm Sand ob.Schicht Sand**
*** EP-Aufgliederung gefordert
STLB-Bau 2025-04 009
Abwasserkanal aus PP (Polypropylen)-Rohren DIN EN 1852-1, homogenes Vollwandrohr, für Regenwasser, mit Steckverbindung, Rohrende mit Muffe, DN/OD 125, Nenn-Ringsteifigkeit SN 8 DIN EN ISO 9969, Verlegung DIN EN 1610 in vorh. geböschtem Graben, Grabentiefe über 1,75 bis 4 m, einschl. Bettung Typ 1, Dicke der unteren Bettungsschicht mind. 10 cm, aus Sand, obere Bettungsschicht aus Sand.
Menge: 40,000 m
Leistungsbereichkatalog: 009
DIN276-1_08: 541

**6.2.50 Abwasserkanal PP homogen Regenwasser Steckverbindung OD DN200 SN8 Graben abgeböscht T 1,25-1,75m Bettung Typ1 Bettungs-D 10cm Sand ob.Schicht Sand**
*** EP-Aufgliederung gefordert
STLB-Bau 2025-04 009
Abwasserkanal aus PP (Polypropylen)-Rohren DIN EN 1852-1, homogenes Vollwandrohr, für Regenwasser, mit Steckverbindung, Rohrende mit Muffe, DN/OD 200, Nenn-Ringsteifigkeit SN 8 DIN EN ISO 9969, Verlegung DIN EN 1610 in vorh. geböschtem Graben, Grabentiefe über 1,25 bis 1,75 m, einschl. Bettung Typ 1, Dicke der unteren Bettungsschicht mind. 10 cm, aus Sand, obere Bettungsschicht aus Sand.
Menge: 60,000 m
Leistungsbereichkatalog: 009
DIN276-1_08: 541

**6.2.60 Abwasserkanal PP homogen Regenwasser Steckverbindung OD DN200 SN8 Graben abgeböscht T 1,75-4m Bettung Typ1 Bettungs-D 10cm Sand ob.Schicht Sand**
*** EP-Aufgliederung gefordert
STLB-Bau 2025-04 009
Abwasserkanal aus PP (Polypropylen)-Rohren DIN EN 1852-1, homogenes Vollwandrohr, für Regenwasser, mit Steckverbindung, Rohrende mit Muffe, DN/OD 200, Nenn-Ringsteifigkeit SN 8 DIN EN ISO 9969, Verlegung DIN EN 1610 in vorh. geböschtem Graben, Grabentiefe über 1,75 bis 4 m, einschl. Bettung Typ 1, Dicke der unteren Bettungsschicht mind. 10 cm, aus Sand, obere Bettungsschicht aus Sand.
Menge: 20,000 m
Leistungsbereichkatalog: 009
DIN276-1_08: 541

**6.2.70 Abwasserkanal PP homogen Regenwasser Steckverbindung OD DN250 SN8 Graben abgeböscht T 1,75-4m Bettung Typ1 Bettungs-D 10cm Sand ob.Schicht Sand**
*** EP-Aufgliederung gefordert
STLB-Bau 2025-04 009
Abwasserkanal aus PP (Polypropylen)-Rohren DIN EN 1852-1, homogenes Vollwandrohr, für Regenwasser, mit Steckverbindung, Rohrende mit Muffe, DN/OD 250, Nenn-Ringsteifigkeit SN 8 DIN EN ISO 9969, Verlegung DIN EN 1610 in vorh. geböschtem Graben, Grabentiefe über 1,75 bis 4 m, einschl. Bettung Typ 1, Dicke der unteren Bettungsschicht mind. 10 cm, aus Sand, obere Bettungsschicht aus Sand.
Menge: 80,000 m
Leistungsbereichkatalog: 009
DIN276-1_08: 541

**6.2.80 Abwasserkanal PP homogen Regenwasser Steckverbindung OD DN315 SN8 Graben abgeböscht T 1,75-4m Bettung Typ1 Bettungs-D 10cm Sand ob.Schicht Sand**
*** EP-Aufgliederung gefordert
STLB-Bau 2025-04 009
Abwasserkanal aus PP (Polypropylen)-Rohren DIN EN 1852-1, homogenes Vollwandrohr, für Regenwasser, mit Steckverbindung, Rohrende mit Muffe, DN/OD 315, Nenn-Ringsteifigkeit SN 8 DIN EN ISO 9969, Verlegung DIN EN 1610 in vorh. geböschtem Graben, Grabentiefe über 1,75 bis 4 m, einschl. Bettung Typ 1, Dicke der unteren Bettungsschicht mind. 10 cm, aus Sand, obere Bettungsschicht aus Sand.
Menge: 70,000 m
Leistungsbereichkatalog: 009
DIN276-1_08: 541
DIN276_18: 551

**6.2.90 Abwasserkanal PP homogen Regenwasser Steckverbindung OD DN400 SN8 Graben abgeböscht T 1,25-1,75m Bettung Typ 1 Bettungs-D 10cm Sand ob. Schicht Sand**
*** EP-Aufgliederung gefordert
STLB-Bau 2023-10 009
Abwasserkanal aus PP (Polypropylen)-Rohren DIN EN 1852-1, homogenes Vollwandrohr, für Regenwasser, mit Steckverbindung, Rohrende mit Muffe, DN/OD 400, Nenn-Ringsteifigkeit SN 8 DIN EN ISO 9969, Verlegung DIN EN 1610 in vorh. geböschtem Graben, Grabentiefe über 1,25 bis 1,75 m, einschl. Bettung Typ 1, Dicke der unteren Bettungsschicht mind. 10 cm, aus Sand, obere Bettungsschicht aus Sand.
Menge: 70,000 m
Leistungsbereichkatalog: 009
DIN276-1_08: 541
DIN276_18: 551

**6.2.100 Abwasserkanal PP homogen Regenwasser Steckverbindung OD DN400 SN8 Graben abgeböscht T 1,75-4m Bettung Typ1 Bettungs-D 10cm Sand ob.Schicht Sand**
*** EP-Aufgliederung gefordert
STLB-Bau 2025-04 009
Abwasserkanal aus PP (Polypropylen)-Rohren DIN EN 1852-1, homogenes Vollwandrohr, für Regenwasser, mit Steckverbindung, Rohrende mit Muffe, DN/OD 400, Nenn-Ringsteifigkeit SN 8 DIN EN ISO 9969, Verlegung DIN EN 1610 in vorh. geböschtem Graben, Grabentiefe über 1,75 bis 4 m, einschl. Bettung Typ 1, Dicke der unteren Bettungsschicht mind. 10 cm, aus Sand, obere Bettungsschicht aus Sand.
Menge: 120,000 m
Leistungsbereichkatalog: 009
DIN276-1_08: 541

**6.2.110 Bogen SDR33 PP homogen Abwasserkanal 45Grad Steckverbindung OD DN125 SN8**
*** EP-Aufgliederung gefordert
STLB-Bau 2025-04 009
Bogen, SDR 33, Formstück aus PP (Polypropylen) DIN EN 1852-1, homogenes Vollwandrohr, für Abwasserkanal, für Regenwasser, 45 Grad, Steckverbindung, Rohrende mit Muffe, DN/OD 125, Nenn-Ringsteifigkeit SN 8 DIN EN ISO 9969.
Menge: 70,000 St
Leistungsbereichkatalog: 009
DIN276-1_08: 541
DIN276_18: 551

**6.2.120 Bogen SDR33 PP homogen Abwasserkanal 45Grad Steckverbindung OD DN110 SN8**
STLB-Bau 2025-04 009
Bogen, SDR 33, Formstück aus PP (Polypropylen) DIN EN 1852-1, homogenes Vollwandrohr, für Abwasserkanal, für Regenwasser, 45 Grad, Steckverbindung, Rohrende mit Muffe, DN/OD 110, Nenn-Ringsteifigkeit SN 8 DIN EN ISO 9969.
Menge: 34,000 St
Leistungsbereichkatalog: 009
DIN276-1_08: 541

**6.2.130 Bogen SDR33 PP homogen Abwasserkanal 15Grad Steckverbindung OD DN400 SN8**
STLB-Bau 2025-04 009
Bogen, SDR 33, Formstück aus PP (Polypropylen) DIN EN 1852-1, homogenes Vollwandrohr, für Abwasserkanal, für Regenwasser, 15 Grad, Steckverbindung, Rohrende mit Muffe, DN/OD 400, Nenn-Ringsteifigkeit SN 8 DIN EN ISO 9969.
Menge: 1,000 St
Leistungsbereichkatalog: 009
DIN276-1_08: 541

**6.2.140 Abzweig SDR33 PP homogen Abwasserkanal 45Grad Steckverbindung OD DN125 SN8**
*** EP-Aufgliederung gefordert
STLB-Bau 2025-04 009
Abzweig, SDR 33, Formstück aus PP (Polypropylen) DIN EN 1852-1, homogenes Vollwandrohr, für Abwasserkanal, für Regenwasser, 45 Grad, Steckverbindung, Rohrende mit Muffe, DN/OD 125, Nenn-Ringsteifigkeit SN 8 DIN EN ISO 9969.
Menge: 20,000 St
Leistungsbereichkatalog: 009
DIN276-1_08: 541
DIN276_18: 551

**6.2.150 Abzweig SDR33 PP homogen Abwasserkanal 45Grad Steckverbindung OD DN110 SN8**
STLB-Bau 2025-04 009
Abzweig, SDR 33, Formstück aus PP (Polypropylen) DIN EN 1852-1, homogenes Vollwandrohr, für Abwasserkanal, für Regenwasser, 45 Grad, Steckverbindung, Rohrende mit Muffe, DN/OD 110, Nenn-Ringsteifigkeit SN 8 DIN EN ISO 9969.
Menge: 10,000 St
Leistungsbereichkatalog: 009
DIN276-1_08: 541

**6.2.160 Übergangsstück, SDR33 PP homogen Abwasserkanal OD DN125 auf OD DN200 SN8**
Übergangsstück, SDR 33, Formstück aus PP (Polypropylen) DIN EN 1852-1, homogenes Vollwandrohr, für Abwasserkanal, für Regenwasser, DN/OD 125 auf DN/OD 200, Nenn-Ringsteifigkeit SN 8 DIN EN ISO 9969
Menge: 2,000 St

**6.2.170 Dränltg LP R2 PP SN8 OD DN65 Graben**
*** EP-Aufgliederung gefordert
Dränleitung aus Kunststoff-Teilsickerrohr, Typ R2, PP DIN 4262-1, Nenn-Ringsteifigkeit SN 8 DIN EN ISO 9969, DN 65, in vorh. Graben.
Menge: 450,000 m
Leistungsbereichkatalog: 010
DIN276-1_08: 327

**6.2.180 Regenstandrohr Reinigungsöffnung Guss kreisförmig Gr.100 L 1m**
*** EP-Aufgliederung gefordert
STLB-Bau 2025-04 022
Regenstandrohr mit Reinigungsöffnung aus Gusseisen, kreisförmig, Nenngröße 100, Länge 1 m, mit Muffe, Befestigung mit Rohrschelle an Mauerwerk, verputzt, einschl. Anschluss an die erdverlegte Leitung.
Menge: 10,000 St
Leistungsbereichkatalog: 022
DIN276-1_08: 363

**6.2.190 Abwasserkanal DN 200 mit EBV-Zulassung Graben abgeböscht T 1,25 - 1,75m Bettung Typ 1 Bettungs-D 10 cm Sand ob.Schicht Sand**
Einbau eines Abwasserkanalrohrs unter einer Gleisanlage, einschließlich Lieferung, Verlegung und fachgerechter Herstellung. Das Schutzrohr muss über eine gültige EBV-Zulassung verfügen oder duch einen für EBV zugelassenen Prüfingenieur mittels statischen Nachweis bestätigt werden. Die Ausführung hat gemäß den geltenden technischen Regelwerken sowie den eisenbahnspezifischen Sicherheits- und Vorgaben zu erfolgen.
DN/OD 200, Verlegung DIN EN 1610 in vorh. geböschtem Graben, Grabentiefe über 1,25 bis 1,75 m, einschl. Bettung Typ 1, Dicke der unteren Bettungsschicht mind. 10 cm, aus Sand, obere Bettungsschicht aus Sand.
Menge: 8,000 m

**6.2.200 Abwasserkanal DN 315 mit EBV-Zulassung Graben abgeböscht T 1,25 - 1,75m Bettung Typ 1 Bettungs-D 10 cm Sand ob.Schicht Sand**
Einbau eines Abwasserkanalrohrs unter einer Gleisanlage, einschließlich Lieferung, Verlegung und fachgerechter Herstellung. Das Schutzrohr muss über eine gültige EBV-Zulassung verfügen oder duch einen für EBV zugelassenen Prüfingenieur mittels statischen Nachweis bestätigt werden. Die Ausführung hat gemäß den geltenden technischen Regelwerken sowie den eisenbahnspezifischen Sicherheits- und Vorgaben zu erfolgen.
DN/OD 315, Verlegung DIN EN 1610 in vorh. geböschtem Graben, Grabentiefe über 1,25 bis 1,75 m, einschl. Bettung Typ 1, Dicke der unteren Bettungsschicht mind. 10 cm, aus Sand, obere Bettungsschicht aus Sand.
Menge: 4,000 m

**6.2.210 Abwasserkanal DN 400 mit EBV-Zulassung Graben abgeböscht T 1,25 - 1,75m Bettung Typ 1 Bettungs-D 10 cm Sand ob.Schicht Sand**
Einbau eines Abwasserkanalrohrs unter einer Gleisanlage,  einschließlich Lieferung, Verlegung und fachgerechter Herstellung. Das Rohr muss über eine gültige EBV-Zulassung verfügen oder duch einen für EBV zugelassenen Prüfingenieur mittels statischen Nachweis bestätigt werden. Die Ausführung hat gemäß den geltenden technischen Regelwerken sowie den eisenbahnspezifischen Sicherheits- und Vorgaben zu erfolgen.
DN/OD 400, Verlegung DIN EN 1610 in vorh. geböschtem Graben, Grabentiefe über 1,25 bis 1,75 m, einschl. Bettung Typ 1, Dicke der unteren Bettungsschicht mind. 10 cm, aus Sand, obere Bettungsschicht aus Sand.
Menge: 4,000 m

**6.2.220 Stahlbetonböschungsstück DN400 Neigung 1:1,5**
STLB-Bau 2025-04 009
Böschungsstück aus Stahlbeton, Kreisquerschnitt, DN 400, Neigungsverhältnis 1:1,5.
Menge: 1,000 St
Leistungsbereichkatalog: 009
DIN276-1_08: 541

**6.2.230 Entwässerungsrinne B125 NW 150mm Polymerbeton U-Kastenrinne Abdeck. Stahl verz Arretierung**
*** EP-Aufgliederung gefordert
STLB-Bau 2025-04 009
Entwässerungsrinne für Oberflächenwasser DIN EN 1433 und DIN 19580, Klasse B 125, Nennweite 150 mm, aus Polymerbeton, Kastenrinne, U-Querschnitt, ohne Gefälle, mit Abdeckung aus verzinktem Stahl, als Längsstegrost, mit Kantenschutz aus verzinktem Stahl, mit Arretierung, einschl. Fundament.
Menge: 153,000 m
Leistungsbereichkatalog: 009
DIN276-1_08: 541

**6.2.240 Einlaufkasten Entwässerungsrinne B125 NW 150mm Polymerbeton U-Kastenrinne Abdeck. Stahl verz Arretierung**
*** EP-Aufgliederung gefordert
STLB-Bau 2025-04 009
Einlaufkasten für Entwässerungsrinne, Klasse B 125, Nennweite 150 mm, aus Polymerbeton, Kastenrinne, U-Querschnitt, mit Abdeckung aus verzinktem Stahl, als Längsstegrost, mit Kantenschutz aus verzinktem Stahl, mit Arretierung, mit Stirnwand.
Menge: 17,000 St
Leistungsbereichkatalog: 009
DIN276-1_08: 541

*Hinweis: Abscheideanlage*

**6.2.250 Abwasskanal PE-HD homogen Schmutzwasser Heizelementstumpfschweißen OD DN110 Graben abgeböscht T bis 1,75 - 4m Bettung Typ 1 Bettungs-D 10cm Sand ob.Schicht Sand**
Abwasserkanal aus PE-HD-Rohren DIN EN 12666-1 heißwasserbeständig, homogenes Vollwandrohr, für Abwasser, Rohrverbindung mit Heizelementstumpfschweißen, DN/OD 110, Verlegung DIN EN 1610 in vorh. Geböschten Graben, Grabentiefe über 1,75 bis 4 m, einschl. Bettung Typ 1, Dicke der unteren Bettungsschicht mind. 10 cm, aus Sand, obere Bettungsschicht aus Sand
Menge: 58,000 m

**6.2.260 Abwasskanal PE-HD homogen Schmutzwasser Heizelementstumpfschweißen OD DN200 Graben abgeböscht T bis 1,75 - 4m Bettung Typ 1 Bettungs-D 10cm Sand ob.Schicht Sand**
Abwasserkanal aus PE-HD-Rohren DIN EN 12666-1 heißwasserbeständig, homogenes Vollwandrohr, für Abwasser, Rohrverbindung mit Heizelementstumpfschweißen, DN/OD 200, Verlegung DIN EN 1610 in vorh. Geböschten Graben, Grabentiefe über 1,75 bis 4 m, einschl. Bettung Typ 1, Dicke der unteren Bettungsschicht mind. 10 cm, aus Sand, obere Bettungsschicht aus Sand
Menge: 20,000 m

**6.2.270 PE-HD-Bogen Heizel.stumpfschweißen 45Grad OD DN100**
*** EP-Aufgliederung gefordert
Bogen, Formstück aus PE-HD (Polyethylen) DIN EN 12666-1,  Rohrverbindung mit Heizelementstumpfschweißen, Richtlinie DVS 2207-1, 45 Grad, DN/OD 100.
Menge: 35,000 St
Leistungsbereichkatalog: 009
DIN276-1_08: 541

**6.2.280 PE-HD-Abzweig Heizel.stumpfschweißen OD DN100**
*** EP-Aufgliederung gefordert
Abzweig, Formstück aus PE-HD (Polyethylen) DIN EN 12666-1, für Schmutzwasser, Rohrverbindung mit Heizelementstumpfschweißen, Richtlinie DVS 2207-1, DN/OD 100.
Menge: 12,000 St
Leistungsbereichkatalog: 009
DIN276-1_08: 541

#### Abschnitt 6.3 Schächte und Straßenabläufe

**6.3.10 Beton Straßenablauf 2a-6a-3a-5b-10a Straßenablauf D400 L/B 500/500mm pultförmig**
Betonteilkombination für Straßenablauf für quadratischen Aufsatz, mit Schlammraum, DIN 4052 - 2a - 6a - 3a - 5b - 10a, Aufsatz für Ablauf wird separat vergütet, Rost aus Gusseisen, Rahmen mit Eimerauflage, Maße L/B 500/500 mm, pultförmig, mit Einlage
Menge: 8,000 St
Leistungsbereichkatalog: 009
DIN276-1_08: 541
DIN276_18: 551

**6.3.20 Aufsatz Straßenablauf D400 L/B 500/500mm pultförmig setzen**
Aufsatz für Straßenablauf DIN 4052, Roste aus
Gusseisen, Rahmen mit Eimerauflage, Klasse D 400 DIN EN
124-1, Maße L/B 500/500 mm, pultförmig, mit Einlage,
höhengerecht in WW-Schachtkopfmörtel DIN 19573 setzen,
Ausführung gemäß Zeichnung.
Menge: 8,000 St
Leistungsbereichkatalog: 009
DIN276-1_08: 541
DIN276_18: 551

**6.3.30 Schacht Beton-/Stahlbetonfertigteile DN400**
*** EP-Aufgliederung gefordert
Schacht aus Beton-/Stahlbetonfertigteilen DIN EN 1917, DIN V 4034-1, Typ 2, rund, DN 400, mit Schachtunterteil, Schachtringen/Schachtrohr, ggf. Übergangsring oder Übergangsplatte, Auflageringen, Schachthals DN 800, Bauteilverbindung mit Dichtringen aus Elastomeren DIN EN 681-1 und DIN 4060 als Kompressionsdichtung, Dichtringe werkseitig fest eingebaut, ohne Steigeinrichtung, Gerinne gerade, Gerinne und Auftritt ausgekleidet mit Kanalklinkern DIN 4051, Auftritt 50 cm über Kanalsohle, Anschlüsse für gelenkige Einbindung der Zu- und Abläufe mit Muffe, Zulauf für Rohre aus PP, DN160 bis DN 315, Ablauf für Rohre aus PP, DN 160 bis DN 315, lichte Schachttiefe über 1,5 bis 2 m, Ausführung und Anschlüsse  gemäß Zeichnung.
Menge: 1,000 St
Leistungsbereichkatalog: 009
DIN276-1_08: 541
DIN276_18: 551

**6.3.40 Schacht Beton-/Stahlbetonfertigteile DN800**
Schacht aus Beton-/Stahlbetonfertigteilen DIN EN 1917, DIN V 4034-1, Typ 2, rund, DN 800, mit Schachtunterteil, Schachtringen/Schachtrohr, ggf. Übergangsring oder Übergangsplatte, Auflageringen, Schachthals DN 800, Bauteilverbindung mit Dichtringen aus Elastomeren DIN EN 681-1 und DIN 4060 als Kompressionsdichtung, Dichtringe werkseitig fest eingebaut, ohne Steigeinrichtung, Gerinne gerade, Gerinne und Auftritt ausgekleidet mit Kanalklinkern DIN 4051, Auftritt 50 cm über Kanalsohle, Anschlüsse für gelenkige Einbindung der Zu- und Abläufe mit Muffe, Zulauf für Rohre aus PP, DN160 bis DN 315, Ablauf für Rohre aus PP, DN 160 bis DN 315, lichte Schachttiefe über 1,5 bis 2 m, Ausführung und Anschlüsse  gemäß Zeichnung.
Menge: 4,000 St
Leistungsbereichkatalog: 009
DIN276-1_08: 541
DIN276_18: 551

**6.3.50 Schacht Beton-/Stahlbetonfertigteile DN1000**
*** EP-Aufgliederung gefordert
Schacht aus Beton-/Stahlbetonfertigteilen DIN EN 1917, DIN V 4034-1, Typ 2, rund, DN 1000, mit Schachtunterteil, Schachtringen/Schachtrohr, ggf. Übergangsring oder Übergangsplatte, Auflageringen, Schachthals DN 1000/800, Bauteilverbindung mit Dichtringen aus Elastomeren DIN EN 681-1 und DIN 4060 als Kompressionsdichtung, Dichtringe werkseitig fest eingebaut, ohne Steigeinrichtung, Gerinne gerade, Gerinne und Auftritt ausgekleidet mit Kanalklinkern DIN 4051, Auftritt 50 cm über Kanalsohle, Anschlüsse für gelenkige Einbindung der Zu- und Abläufe mit Muffe, Zulauf für Rohre aus PP, DN160 bis DN 315, Ablauf für Rohre aus PP, DN 160 bis DN 315, lichte Schachttiefe über 1,5 bis 2 m, Ausführung und Anschlüsse  gemäß Zeichnung.
Menge: 8,000 St
Leistungsbereichkatalog: 009
DIN276-1_08: 541
DIN276_18: 551

**6.3.60 Auflagering waagerecht Betonfertigteil Weite 625mm H 60mm Schubsicherung**
STLB-Bau 2019-10 009
Auflagering, zum Einbau in waagerechte Oberfläche,
Betonfertigteil (AR-V) DIN EN 1917, DIN V 4034-1, Typ
2, lichte Weite 625 mm, Bauhöhe 60 mm, mit
Schubsicherung.
Menge: 12,000 St
Leistungsbereichkatalog: 009
DIN276-1_08: 541
DIN276_18: 551

**6.3.70 Schachtabdeck. D400 Durchm. 600mm rund Guss Beton auflegen**
Schachtabdeckung, Klasse B125 DIN EN 124-1,
Durchmesser der Schachtöffnung 600 mm, Abdeckung rund,
aus Gusseisen mit Beton DIN EN 124-2, mit dämpfender
Einlage im Rahmen, mit Lüftungsöffnungen, auf
vorläufige Höhe lose auflegen, Ausführung gemäß
Zeichnung.
Menge: 8,000 St
Leistungsbereichkatalog: 009
DIN276-1_08: 541
DIN276_18: 551

**6.3.80 Regenwasser-Behandlungsanlage nach dem Sedimentationsprinzip Sedimentationsstrecke DN 600 L 12,00m**
*** EP-Aufgliederung gefordert
Regenwasserbehandlungsanlage zur Behandlung belasteter Regenablfüsse beim Anschluss großer Flächen und zum Rückhalt von Liechtflüssigkeiten im Havariefall bei Trockenwetter
Wirkungsgrad=65% nach DWA A 102-2/ BWK-A 3-2
Startschachtunterteil aus PP, DN 800, mit Wartungskonsole
Zielschachtunterteil aus PP, DN 800
Sedimentationsstrecke aus PP mit unterem Strömungstrenner DN 600, inkl. Doppelsteckmuffe und Dichtringen sowie Gleitmittel, Grundrohr Ü (DIN EN 1347 6-3, SKZ)

Anschlusset für Komplettierung der Regenwasserbehandlungsanlage für Kanaltiefen ab 2,50 m, Zu- und Ablaufanschluss DN/OD 400, 2 Schachtaufsetzrohre DN 600 inkl Muffen, Dichtringen und Gleitmittel, 2 Betonauflageringe Klasse D sowie Schachtabdeckungen
Menge: 1,000 St
DIN276-1_08: 541
DIN276_18: 551

**6.3.90 ACO Oleopator-C-OST NS 10 SF 2500**
ACO Oleopator-C-OST NS 10 SF 2500 liefern und herstellen
Leichtflüssigkeitsabscheider nach DIN EN 858, DIN 1999-100
und -101, Klasse I mit selbsttätigem Abschluss tariert mit Dichte 0,90 g/cm³ mit Gütezeichen RAL-GZ 693
Behälter aus Stahlbeton C45/55, Expositionsklassen nach DIN
1045. XC4,XD2,XS2,XF3,XA2 mit vorinstalliertem Anschluß für
eine Alarmanlage,
Behälter mit werksseitig montierter Gleitringdichtung mit integriertem Lastabtrag
Abscheiderbereich mit Spezial-Innenbeschichtung mit
Beständigkeitsnachweis gegen Leichtflüssigkeiten und
Biodiesel
Zulauf/Ablauf Anschlüsse: DA 160, Anschlüsse nach DIN
19534/19537
Aussendurchmesser Behälter: 1800 mm
Innendurchmesser Behälter: 1500 mm
Einbautiefe Maß TS = 385 mm (OK-Behälter bis Zulaufsohle)
oder gleichwertig
Menge: 1,000 St

### Bereich 7 Beleuchtung / Medien

#### Abschnitt 7.1 Beleuchtung

**7.1.10 Wandleuchte Marcel I/U LED 4.000lm 3.000K warmweiß asymetrische Lichtverteilung pulverbeschichtet schwarz**
*** EP-Aufgliederung gefordert
Bestell-Nr. 9.842.9044.05-54-RD
Wandleuchte Marcel I/U LED
inkl. 1x U LED 21W (23W)/4.000lm /3.000K warmweiß (Gen. 4.1), für asymmetrische Lichtverteilung (4 LED Streifen einseitig auf dem Kühlkörper angeordnet), inkl. LED-Treiber mit Schutz gegen fehlerhafte Beschaltung der Eingangsspannung bis 420 V, mit Softstartfunktion (Zeit einstellbar, Standard: 7 Minuten), Einschaltstrom 0,05 A, Eco-Smart-Funktion und Cool-Saving-Technologie für Lichtstromkonstanthaltung (CLO) bis 60.000 Stunden (L100/B0,25), EMV-geprüft (Störstrahlung unter 20 dB), flickerfreies Licht, integrierter Überspannungsschutz bis 20 kV, Schutzklasse I, Schutzart IP 65, Abdeckung aus klarem, schlagfestem Polycarbonat, mit innenliegendem, satiniertem Abdeckrohr, Leuchtenkörper aus Aluminium Ø 510mm mit weißer Spezialbeschichtung an der Unterseite, Gabelbogen aus Edelstahl inkl. Wandausleger aus feuerverzinktem Stahl mit zwei horizontale dekorative Streben zur Befestigung mittels rechteckiges Wandflaschplattes, pulverbeschichetet schwarz
Menge: 7,000 St

**7.1.20 Mastleuchte Marcel I/U LED 4.000lm 3.000K warmweiß symetrische Lichtverteilung pulverbeschichtet schwarz**
Bestell-Nr. 9.791.9044.05-141A-RD
Mastleuchte Marcel I/U LED
mit 1x U LED 21W (23W)/4.000lm /3.000K warmweiß (Gen. 4.1), für rotationssymmetrische Lichtverteilung, inkl. LED-Treiber mit Schutz gegen fehlerhafte Beschaltung der Eingangsspannung bis 420 V, mit Softstartfunktion (Zeit einstellbar, Standard: 7 Minuten), Einschaltstrom 0,05 A, Eco-Smart-Funktion und Cool-Saving-Technologie für Lichtstromkonstanthaltung (CLO) bis 60.000 Stunden (L100/B0,25), EMV-geprüft (Störstrahlung unter 20 dB), flickerfreies Licht, integrierter Überspannungsschutz bis 20 kV, Schutzklasse I, Schutzart IP 65, Zylinder aus klarem, schlagzähem PMMA, mit innenliegendem, satiniertem Abdeckrohr, Leuchtenkopf inkl. Dach Ø 510mm aus Aluminium mit Gabelbogen aus Edelstahl, inkl. zylindrisch abgesetztem Stahlmast AZ 35.76, feuerverzinkt, freie Länge 3,50m (Erdstück am Mast 600mm), inkl. passendem Zierring am Mastabsatz, pulverbeschichetet schwarz
Menge: 22,000 St

**7.1.30 Mastleuchte Marcel I/U LED 4.000lm 3.000K warmweiß symetrische Lichtverteilung pulverbeschichtet schwarz mit Abfalleimer Anna K I**
Bestell-Nr. 9.996.0041.02MS-RD
Abfallbehälter Anna K I für 3x
Spannbandbefestigung am vorh. Mast bzw.
Standrohr,
Material Edelstahl V2A, mit Abdeckring Ø 350mm
und Einwurf-Ø 240mm, zusätzlich mit
Edelstahlplatte zum Ausdrücken von Zigaretten,
Innenbehälter aus Edelstahl, herausnehmbar und
klappbar, Fassungsvermögen ca. 30 Liter, inkl.
Dreikantschlüssel M10, pulverbeschichetet in
RAL- oder DB-Farbe nach Kundenwunsch
(Achtung bei Masten mit Masttür 400mm und 600mm
üOkE, die Lage der Spannbänder beachten.)
Menge: 6,000 St

**7.1.40 Aufsatz- und Ansatzleuchte mit Fahrtauskunftsanzeige seitlich lagernd**
*** EP-Aufgliederung gefordert
Aufsatz- und Ansatzleuchte mit Fahrtauskunftsanzeige, seitlich lagernd, Reinigung mittels sandstrahlen und neu lackieren,
mit 1x U LED 21W (23W)/4.000lm /3.000K warmweiß (Gen. 4.1), für rotationssymmetrische Lichtverteilung, inkl. LED-Treiber mit Schutz gegen fehlerhafte Beschaltung der Eingangsspannung bis 420 V, gleichwertig zu
Mastleuchte Marcel I/U LED
Menge: 1,000 St
Leistungsbereichkatalog: 058
DIN276-1_08: 546

**7.1.50 Aufsatz- und Ansatzleuchte mit Fahrtauskunftsanzeige**
*** EP-Aufgliederung gefordert
Aufsatz- und Ansatzleuchte mit Fahrtauskunftsanzeige, optisch entsprechend der vorhandenen Leuchte mit Fahrtauskunftsanzeige ( Form, Farbe, Proportion), vor Fertigung/Auswahl ist ein Aufmaß der vorhandenen Leuchte durchzuführen, Abweichungen nur nach Zustimmung des Auftraggebers
mit 1x U LED 21W (23W)/4.000lm /3.000K warmweiß (Gen. 4.1), für rotationssymmetrische Lichtverteilung, inkl. LED-Treiber mit Schutz gegen fehlerhafte Beschaltung der Eingangsspannung bis 420 V, gleichwertig zu Mastleuchte Marcel I/U LED
Menge: 4,000 St
Leistungsbereichkatalog: 058
DIN276-1_08: 546

**7.1.60 Zulage hausseitige Abschirmung**
Zulage für die Ausführung der oben genannten Leuchte mit hausseitiger Abschirmung
pro Leuchtenkopf
Menge: 5,000 St

**7.1.70 Erdungsstab aus feuerverzinktem Stahl T-Profil**
Erdungsstab aus feuerverzinktem Stahl, T-Profil, inkl. Anschlusslasche mit Bohrungen für Erdkabel
Menge: 33,000 St

**7.1.80 Kabelübergangskasten**
Kabelübergangskasten mitGehäuse aus schlagfestem Kunststoff; inkl. grauem Deckel, zum Einbau in Maste mit Innendurchmessern ab 84 mm, Schutzklasse II, Schutzart IP 44, Kabeleinführung für Kabel 5 x 10,  Sicherungssystem 2xE14 (D01) mit Schraubkappen, 5 Mantelklemmen,
Berührungsschutz gem. BGV 43, Abgang zur Leuchte mit 2 Abgangstülle, Steuerader, FI-Schutzschalter, Relais, Zeitschaltuhr, Vorschaltgerät
Menge: 33,000 St

**7.1.90 Kunststoff-Leergehäuse**
Kunststoff-Leergehäuse mit Doppelschließung
vorgerüstet für den Einbau zweier Profilhalbzylinder.
Außenmaße:  H=1125 x B=1445 x T=320mm
Montageplatte: H= 955 x B=1340 mm
Nutztiefe: T=255 mm
Nutztiefe hinter Schloss: T=205 mm
Schutzart: IP 44
Farbe:  RAL 7035
Zur Vermeidung von Schwitzwasserbildung
im Leergehäuse sollte der Sockelboden ca. 5 cm über der Erdgleiche mit weißem Sand gefüllt werden und das Kabelleerohr mit einem Dichtstopfen verschlossen sein.
inkl.
- Profilhalbzylinder mit  3  Schlüsseln
- Netz-0-Notstrom 32 A
Menge: 1,000 St

**7.1.100 Kunststoffsockel für Leergehäuse**
Kunststoffsockel für Leergehäuse
Außenmaße (HxBxT): 902 x 1440 x 310 mm (nach DIN 43629 Teil 2)
Ausführung: Glasfaserverstärktes Vollpolyester in witterungs-, schlag- und
stoßfester Ausführung mit Kabelabfangschiene.
Montage: Überwiegend schraubenloses Baukastensystem,  durch eine Person leicht
zu montieren. Montage und versetzen
bauseits. Gewicht:  28 kg
inkl.
- Dichtstopfen
für Kabelleerrohr 2 x DN 100 (di=110 mm)
Der Dichtstopfen wird oberhalb der
Rückstauebene eingesetzt, entspricht den
Forderungen der VDE  165  und ist
schwadensicher und TÜV geprüft.
Menge: 1,000 St

**7.1.110 Ortbeton Einzelfundament Stahlbeton C20/25 0,25-0,5m3**
*** EP-Aufgliederung gefordert
STLB-Bau 2024-04 013
Ortbeton Einzelfundament, obere Betonfläche waagerecht, aus Stahlbeton, Normalbeton C 20/25 DIN EN 206, DIN 1045-2, natürliche Gesteinskörnung, Einzelvolumen über 0,25 bis 0,5 m3.
Menge: 17,000 m3
Leistungsbereichkatalog: 013
DIN276-1_08: 322
DIN276_18: 322

#### Abschnitt 7.2 Medientrassen

**7.2.10 Kabelschacht einbauen**
*** EP-Aufgliederung gefordert
Kabelschacht aus Betonfertigteilen mit Sickerloch nach
FTZ-Norm einbauen. Fertigteile in Moertel MG III versetzen. Einfuehrungsoeffnungen schliessen und mit Ze-
mentmoertel verputzen. Baugrube ausheben und verfuellen
werden gesondert berechnet.
Groesse = 7OO/7OO/9OO mm.
Einstiegsabdeckung viereckig, eindeckelig,
Stahleinfassung.
Deckel ohne Entlueftung.
Belastung = Verkehrs-Regellasten Brueckenklasse 6O.
Bettung aus Beton C8/10, 15 cm dick, herstellen.
Menge: 3,000 St
DIN276_18: 556

**7.2.20 Kabelschutzrohr DN 150 einbauen**
*** EP-Aufgliederung gefordert
Kabelkanal aus Kunststoffrohr herstellen einschließlich
der Verfüllung der Leitungszone.
Kabelschutzrohr, einschl. fester Rohrverbindung und
Zugdraht, einbauen. Rohroeffnungen dicht verschliessen.
Verzinkten runden Stahldraht, Durchmesser min. 3 mm,
mit je 2 m Überstand einziehen.
Erschwernisse durch vorhandene Leitungen werden nicht
gesondert vergütet. Abgerechnet wird nach Laenge in der
Achse der Rohrleitung.
Kabeklschutzrohr da 110x5,3 nach DIN 8061-62,
Güterichtlinie R 5.1.1
Farbe: grau
Unter Beachtung der EN 1610 sowie der Verlegeanleitung
des Herstellers,  liefern und fachgerecht nach Planung
verlegen.

Das Kabelschutzrohr ist bis 30 cm über dem Rohrscheitel
mit steinfreiem Material von Hand zu verfüllen und zu
verdichten einschl. mit Kabelmarkierung aus
Kabelwarnband.

Max. Lageabweichung: 2 cm pro Haltung
Menge: 200,000 m
DIN276_18: 556

**7.2.30 Kabelschutzrohr DN 150 (mehrrohrig 2x2) einbauen**
Kabelkanal aus Kunststoffrohr, mehrrohrig, insgesamt
2 Leerrohre nebeneinander und 2 Leerrohre übereinander herstellen einschließlich der Verfüllung der Leitungszone.
Kabelschutzrohr, einschl. fester Rohrverbindung und
Zugdraht, einbauen. Rohroeffnungen dicht verschliessen.
Verzinkten runden Stahldraht, Durchmesser min. 3 mm,
mit je 2 m Überstand einziehen.
Erschwernisse durch vorhandene Leitungen werden nicht
gesondert vergütet. Abgerechnet wird nach Laenge in der
Achse der Rohrleitung.
Kabeklschutzrohr da 110x5,3 nach DIN 8061-62,
Güterichtlinie R 5.1.1
Farbe: grau
Unter Beachtung der EN 1610 sowie der Verlegeanleitung
des Herstellers,  liefern und fachgerecht nach Planung
verlegen.

Das Kabelschutzrohr ist bis 30 cm über dem Rohrscheitel
mit steinfreiem Material von Hand zu verfüllen und zu
verdichten einschl. mit Kabelmarkierung aus
Kabelwarnband.

Max. Lageabweichung: 2 cm pro Haltung
Menge: 100,000 m
DIN276_18: 556

**7.2.40 Kabelkanal Beton Formstein Durchm. 100mm L 1m begehbar 10kN ausbauen lagern einbauen**
*** EP-Aufgliederung gefordert
STLB-Bau 2025-04 051
Kabelkanal aus Betonfertigteilen als Kabelkanalformstein, 100 mm Zugdurchmesser, Baulänge 1 m, begehbar, punktförmige Belastbarkeit mind. 10 kN, ausbauen, seitlich lagern und wieder einbauen, im Gleisbereich, bündig mit Oberkante Erdreich.
Menge: 30,000 m
Leistungsbereichkatalog: 051
DIN276-1_08: 537

**7.2.50 End- Stopfen DN 150**
End- Stopfen DN 150, zum dauerhaften oder baustellenbedingten zeitweisen Verschluß ungenutzter
Rohrzüge liefern und fachgerecht montieren.
Menge: 8,000 St
DIN276_18: 556

*Hinweis: Vorbemerkung:*
HINWEIS
Der Einheitspreis gilt für die komplette Lieferung und
Montage, incl. Zubehör.
Schwankungen des Kupferpreises gehen zu Lasten des
Auftragnehmers.
Der Einheitspreis gilt für die komplette Lieferung und
Montage, incl. Zubehör.

**7.2.60 NYY-J 5x10**
Kabel 0,6/1KV NYY-J 5 x 10 qmm, nach VDE 0271,
in Teillängen
Verlegung in vorhandenen Kabelgraben, Herausführen von Schlaufen an 4 Punkten je 3m an der Oberfläche, Schlaufen sichern
Vor dem Legen des Kabels ist der Kabelgraben(0,7m tief, unter Straßen 0,8m) 100mm abzusanden;
danach erfolgt die Legung des Kabels.
Auf das Kabel bzw. Leerrohr ist eine mind. 100mm dicke Deckschicht aus Sand mit einer Korngröße bis zu 2mm aufzubringen, weiterhin ist der Kabelgraben auf Vorhandensein von spitzen Steinen zu kontrollieren, gegebenenfalls sind diese zu entfernen!
Komplett liefern einschließlich legen in vorhandenen Kabelgraben
Menge: 900,000 m
DIN276_18: 556

### Bereich 8 Trinkwasserleitung

#### Abschnitt 8.1 Erdarbeiten

**8.1.10 Leitungsgr.Rohr DN/OD 150 Tiefe bis 1,25 m herst,**
Leitungsgraben einschließlich Schachtbaugruben herstellen. Schachtdurchmesser und -abstände gemäß Längsschnitt .
Homogenbereich A. Anteile und zusätzliche Be-
schreibung gem. Baugrunduntersuchung.
Grabentiefe bis 1,25 m.
Breite der Grabensohle Für Leitungen 'DN 150'

Notwendigen Verbau entsprechend statischen und konstruktiven Erfordernissen herstellen, vorhalten und
entfernen.
Aushub wird zum Verfüllen nicht verwendet. Verfüllen
des Grabens nach Verlegen der Leitung wird gesondert
vergütet.
Aushub im Behälter des AN sammeln, auf LKW des AN laden, transportieren und entsorgen, Vergütung der Entsorgung übernimmt AN.
Abgerechnet wird mit senkrechten Wänden.
Menge: 125,000 m
DIN276_18: 551

**8.1.20 Leitungsgraben verfüllen verdichten D 15-20cm Sohlen-B 0,7-0,8m Boden liefern GU**
*** EP-Aufgliederung gefordert
STLB-Bau 2025-04 002
Leitungsgräben profilgerecht verfüllen einschl. Stoffe verdichten, Verformungsmodul mind. EV2 45 MPa, Verdichtungsgrad mind. DPr 0,98, Schichtdicke über 15 bis 20 cm, Breite der Sohle über 0,7 bis 0,8 m, Boden, liefern, mit einer Bodengruppe, Bodengruppe 1 GU DIN 18196 (Kies-Schluff-Gemisch).
Menge: 17,500 m3
Leistungsbereichkatalog: 002
DIN276-1_08: 546

#### Abschnitt 8.2 Rohrlegearbeiten

*Hinweis: Hinweistext Druckleitung*
Die erdverlegte Trinkwasserleitung wird an die Bestandsleitung angeschlossen und zu den jeweiligen Wasserkränen auf Bahnsteig 2 und Bahnsteig 3 verlegt

**8.2.10 Anschluss an Trinkwasserleitung TW Mehrschichtverbund Durchm. 50mm**
Anschluss herstellen, Form- und Verbindungsstücke werden gesondert vergütet, an vorhandene Trinkwasserleitung DIN 1988-200, mit Rohr aus Mehrschichtverbundwerkstoff, Außendurchmesser 50 mm.
Menge: 1,000 St
Leistungsbereichkatalog: 042
DIN276:2018-12: 552

**8.2.20 Anschluss an Wasserentnahmestelle TW Mehrschichtverbund Durchm. 50mm**
Anschluss herstellen, Form- und Verbindungsstücke werden gesondert vergütet, an vorhandene Wasserkräne
Menge: 2,000 St
Leistungsbereichkatalog: 042
DIN276:2018-12: 552

**8.2.30 Druckrohr PE100 TW DN/OD50 SDR11 Graben abgeböscht Bettungs-D 15cm Sand ob.Schicht Sand T bis 1,25 m Steckverbindung**
Druckrohr aus PE 100 DIN EN 12201-1 und DIN EN 12201-2 mit Schutzmantel aus PE, für Trinkwasser, DN/OD 160, SDR 11, in Ringbunden, mit Muffe, Verlegung DIN EN 805, in vorh. Graben, abgeböscht, Dicke der unteren Bettungsschicht mind. 15 cm, aus Sand, obere Bettungsschicht aus Sand, Verlegetiefe bis 1,25 m, Rohrverbindung als Steckverbindung,
Menge: 125,000 m
Leistungsbereichkatalog: 043
DIN276:2018-12: 552

**8.2.40 Übergangsverschraubung PP DN50 R1 1/4 PN12,5**
STLB-Bau 2025-04 043
Übergangsverschraubung mit konischem Außengewinde, aus PP, DN 50, R 1 1/4, für Trinkwasser, Nenndruck 1,25 MPa (12,5 bar), für Druckrohrleitung aus PE DIN EN 12201-1 und DIN EN 12201-2, PE 100.
Menge: 3,000 St
Leistungsbereichkatalog: 043
DIN276:2018-12: 552

**8.2.50 T-Stück PP DN50 PN12,5**
*** EP-Aufgliederung gefordert
STLB-Bau 2025-04 043
T-Stück aus PP, DN 50, für Trinkwasser, Nenndruck 1,25 MPa (12,5 bar), für Druckrohrleitung aus PE DIN EN 12201-1 und DIN EN 12201-2, PE 100.
Menge: 1,000 St
Leistungsbereichkatalog: 043
DIN276-1_08: 542

**8.2.60 Winkel PP DN50 PN12,5**
*** EP-Aufgliederung gefordert
STLB-Bau 2025-04 043
Winkel aus PP, DN 50, für Trinkwasser, Nenndruck 1,25 MPa (12,5 bar), für Druckrohrleitung aus PE DIN EN 12201-1 und DIN EN 12201-2, PE 100.
Menge: 16,000 St
Leistungsbereichkatalog: 043
DIN276-1_08: 542
DIN276:2018-12: 552

### Bereich 9 Stundenlohnarbeiten

#### Abschnitt 9.1 Stundenlohnarbeiten für Baufacharbeiter

*Hinweis*
Stundenlohnarbeiten durch Einsatz von Arbeitskräften auf Anordnung des AG/Vertreter ausführen. Angeboten wird für die folgenden Arbeitskräfte ein Verrechnungssatz, der sämtliche Aufwendungen enthält, insbesondere den tatsächlichen Lohn einschl. Vermögenswirksamer Leistungen mit Zuschlägen für Gemeinkosten (Sozialkassenbeiträge, Winterbauumlage und dergl.) sowie Lohn- bzw. Gehaltsnebenkosten. Bei der Kalkulation der Einheitspreise sind auch Wochenend- und Nachtarbeitszuschläge zu berücksichtigen. Werden von einem Arbeitnehmer Tätigkeiten ausgeübt, die in mehreren Gruppen beschrieben sind, so erfolgt bei der Abrechnung die Einstufung in diejenige Gruppe, die seiner überwiegenden Tätigkeit entspricht.

**9.1.10 Stundenlohnarb. ; Polier o. dgl. - 100000 -**
Stundenlohnarb., Polier oder dgl. Stundenlohnarbeiten
durch Arbeitskräfte auf Anordnung des AG ausführen. Der
Ver- rechnungssatz für die jeweilige Arbeitskraft
umfaßt sämtliche Aufwendungen wie Lohn- und
Gehaltsnebenkosten, Zuschläge, lohngebundene- und
lohnunabhängige Kosten, sonstige Sozial- kosten,
Gemeinkosten Wagnis und Gewinn. Erschwerniszuschläge
sowie Zuschläge für Überstunden, Nacht-, Sonntags- und
Feiertagsarbeit werden gesondert vergütet. Polier,
Schacht- meister oder dgl..
Menge: 10,000 h

**9.1.20 Stundenlohnarb. Bauvorarb. - 100010 -**
Stundenlohnarb., Bauvorarbeiter o. dgl.
Stundenlohnarbeiten durch Arbeitskräfte auf Anordnung
des AG ausführen. Der Ver- rechnungssatz für die
jeweilige Arbeitskraft umfaßt sämtliche Aufwendungen
wie Lohn- und Gehaltsnebenkosten, Zuschläge,
lohngebundene- und lohnunabhängige Kosten, sonstige
Sozial- kosten, Gemeinkosten Wagnis und Gewinn. Er-
schwerniszuschläge sowie Zuschläge für Über- stunden,
Nacht-, Sonntags- und Feiertagsarbeit werden gesondert
vergütet. Bauvorarb. oder dgl..
Menge: 10,000 h

**9.1.30 Stundenlohnarbeiten, Baufachwerker**
Stundenlohnarbeiten Baufachwerker oder dgl.
Stundenlohnarbeiten durch Arbeitskräfte auf Anordnung
des AG ausführen. Der Verrechnungssatz für die
jeweilige Arbeitskraft umfaßt sämtliche Aufwendungen
wie Lohn- und Gehaltsnebenkosten, Zuschläge,
lohngebundene- und lohnunabhängige Kosten, sonstige
Sozialkosten, Gemein- kosten Wagnis und Gewinn.
Erschwerniszuschläge sowie Zuschläge für Überstunden,
Nacht-, Sonntags- und Feiertagsarbeit werden gesondert
vergütet. Baufachwerker oder dgl..
Menge: 10,000 h

**9.1.40 Schweißerstunde**
Schweißerstunde Stundenlohnarbeiten durch Arbeitskräfte
auf Anordnung des AG ausführen. Der Ver- rechnungssatz
für die jeweilige Arbeits- kraft umfaßt sämtliche
Aufwendungen wie Lohn- und Gehaltsnebenkosten,
Zuschläge, lohngebundene- und lohnunabhängige Kosten,
sonstige Sozialkosten, Gemein- kosten Wagnis und
Gewinn. Erschwerniszuschläge sowie Zuschläge für
Überstunden, Nacht-, Sonntags- und Feiertagsarbeit
werden gesondert vergütet. Schweißerstunde, einschl.
Gestellung der Geräte, jedoch ohne Materialverbaruch.
Menge: 10,000 h

#### Abschnitt 9.2 Stundenlohnarbeiten für Baugeräte

*Hinweis*
Stundenlohnarbeiten auf Anordnung des AG/Vertreter unter Einsatz von Erdbaugeräten und Transportfahrzeugen ausführen.
Angeboten wird für die folgenden Geräte ein
Verrechnungssatz, der sämtliche Aufwendungen für den
Einsatz enthält, insbesondere Gerätevorhalte- und
Betriebsstoffkosten sowie sämtliche Zuschläge einschl.
der Kosten für das Bedienungspersonal. Der
Verrechnungssatz gilt für das zum Zeitpunkt des Abrufes
einsatzbereit auf der Baustelle befindliche Baugerät.
Abgerechnet wird nach tatsächlich geleisteten
Arbeitsstunden.

**9.2.10 Raupe CAT D6N oder gleichwertig**
Menge: 10,000 h
DIN276_18: 399

**9.2.20 Hydraulikbagger über 0,4 bis 1,0 m³**
Menge: 10,000 h
DIN276_18: 399

**9.2.30 Hydraulikbagger über 1,0 m³**
Menge: 10,000 h
DIN276_18: 399

**9.2.40 LKW - Kipper mit Allradantrieb ca. 8 t Nutzlast.**
Menge: 10,000 h
DIN276_18: 399

**9.2.50 LKW - Kipper mit Allradantrieb, bis 25 t Nutzlast**
Menge: 10,000 h
DIN276_18: 399

**9.2.60 Verrechnungssatz Zweiwegebagger - 100100 -**
100100 Verrechnungssatz eines Zweiwegebaggers
Verrechnungssatz für Zweiwegebagger 1604 oder ähnlich,
einschl. Bedienung und Betriebsstoffen
Menge: 10,000 h

**9.2.70 Verrechnungssatz Radlader (1 m3) - 100150 -**
100150 Verrechnungssatz eines Radladers
Verrechnungssatz für Radlader 1 m3 Schaufel, einschl.
Bedienung und Betriebsstoffen
Menge: 10,000 h

**9.2.80 Rüttelverdichter bis 0,75 t**
Menge: 10,000 h

**9.2.90 Kompressor m. Stemmgerät bis 5 m3/min**
Kompressor (incl. Stemmgerät) bis 5 m3/min.
Menge: 10,000 h

**9.2.100 Kraftstopfer**
Kraftstopfer
Bereitstellung, Betrieb und Einsatz einer motorisierten Stopfmaschine zum Handstopfen von Gleisen im Zuge von Gleisbau-, Instandhaltungs- oder Reparaturarbeiten.
Die Maschine dient zum Verdichten des Schotterbetts im Bereich von Schwellen, insbesondere bei Kleinflächen, Nachstopfarbeiten, Weichenbereichen, engen Platzverhältnissen oder Bereichen, die maschinell nicht mit Großstopfmaschinen bearbeitet werden können.
Menge: 10,000 h

**9.2.110 Schraubmaschine**
Menge: 10,000 h
